# Pressupost P06-22-TV2043

- Format: FIEBDC-3/2012
- Programa: TCQ 5.4
- Data: 03/04/2023
- Tipus: pressupost
- Divisa: EUR
- Despeses generals: 13 %
- Benefici industrial: 6 %
- Codi: 01
Import: 1217275.54

## 01.01 TREBALLS PREVIS I DEMOLICIONS
Import: 16679.12

**E02110** m2 Demolició de paviment de formigó, transport abocador
149 m2 × 5.01 = 746.49
Demolició de paviment de formigó, inclòs transport dels materials de runa a l'abocador, cànon i condicionament del mateix.

| Codi | Ut | Descripció | Rendiment | Preu | Import |
|---|---|---|---|---|---|
| M0204 | h | Pala carregadora pneumàtics (maquinària) | 0.016 | 58.27 | 0.93232 |
| M0212B | h | Camió de trabuc 16 m³ (maquinària) | 0.016 | 45.4 | 0.72640 |
| M0207B | h | Retroexcavadora amb martell trencador (maquinària) | 0.016 | 68.89 | 1.10224 |
| O0110 | h | Peó (mà d'obra) | 0.05 | 20.41 | 1.02050 |
| P1613 | u | Cànon d'abocador | 1.2 | 0.8 | 0.96000 |
| VGZ | % | Despeses indirectes | 0.044 | 6 | 0.26400 |
|  |  | Total |  |  | 5.01 |

| Amidament | Uts. | Llarg | Parcial |
|---|---|---|---|
|  | Longitud | Amplada mitjana |  |
| PK 0+635 a PK 0+710. MD | 75.000 | 1.200 |  |
| 0+740. MD | 6.000 | 1.000 |  |
| PK 0+870. ME. Antiga ctra | 10.000 | 1.000 |  |
| PK 1+025. MD | 6.000 | 1.000 |  |
| PK 1+040. ME | 4.000 | 1.000 |  |
| PK 1+125. MD | 3.000 | 1.000 |  |
| PK 1+125. ME | 3.000 | 1.000 |  |
| PK 1+280. ME | 3.000 | 1.000 |  |
| PK 1+780. ME | 4.000 | 1.000 |  |
| PK 2+000. ME | 3.000 | 1.000 |  |
| PK 2+210. ME | 5.000 | 1.000 |  |
| PK 2+240. ME | 6.000 | 1.000 |  |
| PK 2+320. ME | 6.000 | 1.000 |  |
| Total |  |  | 149 |

**E0213** m2 Demolició paviment de mescla bituminosa, mitjans mecànics, fondària 25 cm
350 m2 × 3.72 = 1302.00
Demolició de paviment de mescla bituminosa,amb mitjans mecànics, fins a una profunditat de 25 cm., inclòs transport dels materials de runa a l'abocador, cànon i condicionament del mateix.

| Codi | Ut | Descripció | Rendiment | Preu | Import |
|---|---|---|---|---|---|
| M0212B | h | Camió de trabuc 16 m³ | 0.012 | 45.4 | 0.54480 |
| M0201 | h | Compressor aire gasoil 13,3 m³/h (maquinària) | 0.008 | 21.09 | 0.16872 |
| M0207B | h | Retroexcavadora amb martell trencador | 0.01 | 68.89 | 0.68890 |
| M0204 | h | Pala carregadora pneumàtics | 0.01 | 58.27 | 0.58270 |
| O0110 | h | Peó | 0.02 | 20.41 | 0.40820 |
| P1613 | u | Cànon d'abocador | 1.2 | 0.8 | 0.96000 |
| VGZ | % | Despeses indirectes | 0.061 | 6 | 0.36600 |
|  |  | Total |  |  | 3.72 |

| Amidament | Uts. | Parcial |
|---|---|---|
|  | Superfície |  |
| Tram carretera vella no aprofitada esplanada nova | 350.000 |  |
| Total |  | 350 |

**E0334** m Tall serra disc paviment mescles bituminoses, formigó o panot, fins 25 cm
105 m × 1.98 = 207.90
Tall amb serra de disc de paviment de mescles bituminoses, formigó o panot, fins a una fondària de 25 cm.

| Codi | Ut | Descripció | Rendiment | Preu | Import |
|---|---|---|---|---|---|
| M0334 | h | Serra de disc (maquinària) | 0.05 | 12 | 0.60000 |
| O0101 | h | Cap de colla (mà d'obra) | 0.01 | 26.02 | 0.26020 |
| O0110 | h | Peó | 0.05 | 20.41 | 1.02050 |
| VGZ | % | Despeses indirectes | 0.017 | 6 | 0.10200 |
|  |  | Total |  |  | 1.98 |

| Amidament | Uts. | Llarg | Ample | Parcial |
|---|---|---|---|---|
|  | Longitud | Costats | ut |  |
| Accés cooperativa. PK 0+730. ME | 45.000 |  |  |  |
| Noves OD's | 6.000 | 2.000 | 3.000 |  |
| Canonada sanejament zona esportiva | 6.000 | 2.000 |  |  |
| Accessos pavimentats | 6.000 |  | 2.000 |  |
| Total |  |  |  | 105 |

**E0221** u Tall d'arbre de grans dimensions i extracció de la soca
2 u × 534.91 = 1069.82
Tall d'arbre de grans dimensions i extracció de la soca, retirada de branques i runes i tapat del forat, inclòs transport de restes a planta de compostatge, i neteja de l'obra

| Codi | Ut | Descripció | Rendiment | Preu | Import |
|---|---|---|---|---|---|
| M0214 | h | Camió grua 12 tn (maquinària) | 1 | 42.07 | 42.07000 |
| M0212B | h | Camió de trabuc 16 m³ | 4 | 45.4 | 181.60000 |
| M0358 | h | Motoserra 80 cm³ (maquinària) | 4 | 2.55 | 10.20000 |
| O0101 | h | Cap de colla | 0.5 | 26.02 | 13.01000 |
| O0102 | h | Oficial 1ª (mà d'obra) | 4 | 24.56 | 98.24000 |
| O0110 | h | Peó | 8 | 20.41 | 163.28000 |
| P1613 | u | Cànon d'abocador | 1 | 0.8 | 0.80000 |
| VGZ | % | Despeses indirectes | 4.285 | 6 | 25.71000 |
|  |  | Total |  |  | 534.91 |

| Amidament | Uts. | Parcial |
|---|---|---|
|  | ut |  |
| Accés Mas Albinyana | 2.000 |  |
| Total |  | 2 |

**E0214** m Desmuntatge barrera de seguretat flexible i demolició ancoratges
68 m × 7.53 = 512.04
Desmuntatge de barrera de seguretat flexible i demolició d'ancoratges amb base de formigó,inclòs p.p. de suports i transport a abocador o magatzem, i cànon.

| Codi | Ut | Descripció | Rendiment | Preu | Import |
|---|---|---|---|---|---|
| M0207 | h | Retroexcavadora 100 hp (maquinària) | 0.01 | 59.41 | 0.59410 |
| M0201 | h | Compressor aire gasoil 13,3 m³/h | 0.02 | 21.09 | 0.42180 |
| M0229 | h | Compressor d'aire de gasoil 3m³ (maquinària) | 0.1 | 7.06 | 0.70600 |
| M0212B | h | Camió de trabuc 16 m³ | 0.03 | 45.4 | 1.36200 |
| O0110 | h | Peó | 0.1 | 20.41 | 2.04100 |
| O0102 | h | Oficial 1ª | 0.05 | 24.56 | 1.22800 |
| P1613 | u | Cànon d'abocador | 1 | 0.8 | 0.80000 |
| VGZ | % | Despeses indirectes | 0.063 | 6 | 0.37800 |
|  |  | Total |  |  | 7.53 |

| Amidament | Uts. | Parcial |
|---|---|---|
|  | Longitud |  |
| PK 0+710. MD i ME | 16.000 |  |
| PK 1+720. MD | 32.000 |  |
| PK 2+220. ME | 20.000 |  |
| Total |  | 68 |

**E0731** u Retirada de senyal o cartell
23 u × 16.22 = 373.06
Desmuntatge i retirada de senyal o cartell, demolició d'ancoratges i fonamentació de formigó, inclòs part proporcional de suports i transport a abocador o magatzem i cànon.

| Codi | Ut | Descripció | Rendiment | Preu | Import |
|---|---|---|---|---|---|
| M0212B | h | Camió de trabuc 16 m³ | 0.1 | 45.4 | 4.54000 |
| O0110 | h | Peó | 0.4 | 20.41 | 8.16400 |
| O0101 | h | Cap de colla | 0.1 | 26.02 | 2.60200 |
| %16130 | % | Despeses indirectes | 6 % | 15.30600 | 0.91836 |
|  |  | Total |  |  | 16.22 |

| Amidament | Uts. | Parcial |
|---|---|---|
|  | ut |  |
| Cartells a subsituir (S-500 i Indicativa Albinyana) | 2.000 |  |
| Senyals codi | 21.000 |  |
| Total |  | 23 |

**E02111** m2 Demolició de cuneta de formigó, transport abocador
80 m2 × 4.84 = 387.20
Demolició de cuneta revestida de formigó de qualsevol tipus i gruix, inclòs cànon i transport dels materials de runa a l'abocador.

| Codi | Ut | Descripció | Rendiment | Preu | Import |
|---|---|---|---|---|---|
| M0207B | h | Retroexcavadora amb martell trencador | 0.015 | 68.89 | 1.03335 |
| M0204 | h | Pala carregadora pneumàtics | 0.015 | 58.27 | 0.87405 |
| M0212B | h | Camió de trabuc 16 m³ | 0.015 | 45.4 | 0.68100 |
| O0110 | h | Peó | 0.05 | 20.41 | 1.02050 |
| P1613 | u | Cànon d'abocador | 1.2 | 0.8 | 0.96000 |
| %16130 | % | Despeses indirectes | 6 % | 4.56890 | 0.27413 |
|  |  | Total |  |  | 4.84 |

| Amidament | Uts. | Llarg | Parcial |
|---|---|---|---|
|  | Longitud | Costats |  |
| PK final MD i ME per entroncar correctament | 5.000 | 2.000 |  |
| PK 0+635 a PK 0+705. ME | 70.000 | 1.000 |  |
| Total |  |  | 80 |

**E0223** m Demolició de col·lector existent de fins a 800 mm de diàmetre
99 m × 7.6 = 752.40
Demolició de col·lector existent de fins a 800 mm de diàmetre de qualsevol material, amb mitjans mecànics i càrrega sobre camió, inclòs transport a abocador, cànon i condicionament del mateix.

| Codi | Ut | Descripció | Rendiment | Preu | Import |
|---|---|---|---|---|---|
| M0212B | h | Camió de trabuc 16 m³ | 0.03 | 45.4 | 1.36200 |
| M0204 | h | Pala carregadora pneumàtics | 0.02 | 58.27 | 1.16540 |
| M0201 | h | Compressor aire gasoil 13,3 m³/h | 0.06 | 21.09 | 1.26540 |
| O0102 | h | Oficial 1ª | 0.04 | 24.56 | 0.98240 |
| O0110 | h | Peó | 0.08 | 20.41 | 1.63280 |
| P1613 | u | Cànon d'abocador | 1 | 0.8 | 0.80000 |
| VGZ | % | Despeses indirectes | 0.065 | 6 | 0.39000 |
|  |  | Total |  |  | 7.6 |

| Amidament | Uts. | Llarg | Parcial |
|---|---|---|---|
|  | Longitud | Ut |  |
| PK 0+660 a PK 0+700. MD | 40.000 |  |  |
| 0+740. MD | 6.000 |  |  |
| PK 0+870. ME. Antiga ctra | 10.000 |  |  |
| PK 1+025. MD | 6.000 |  |  |
| PK 1+040. ME | 4.000 |  |  |
| PK 1+125. MD | 3.000 |  |  |
| PK 1+125. ME | 3.000 |  |  |
| PK 1+280. ME | 3.000 |  |  |
| PK 1+780. ME | 4.000 |  |  |
| PK 2+000. ME | 3.000 |  |  |
| PK 2+210. ME | 5.000 |  |  |
| PK 2+240. ME | 6.000 |  |  |
| PK 2+320. ME | 6.000 |  |  |
| Total |  |  | 99 |

**E0203** m3 Enderroc murs de contenció de pedra, inclòs transport a abocador
297.25 m3 × 35.59 = 10579.13
Enderroc de murs de contenció de pedra, inclòs transport dels materials a l'abocador, cànon i condicionament del mateix.

| Codi | Ut | Descripció | Rendiment | Preu | Import |
|---|---|---|---|---|---|
| M0212B | h | Camió de trabuc 16 m³ | 0.125 | 45.4 | 5.67500 |
| M0207B | h | Retroexcavadora amb martell trencador | 0.21 | 68.89 | 14.46690 |
| O0110 | h | Peó | 0.5 | 20.41 | 10.20500 |
| O0102 | h | Oficial 1ª | 0.1 | 24.56 | 2.45600 |
| P1613 | u | Cànon d'abocador | 1.2 | 0.8 | 0.96000 |
| VGZ | % | Despeses indirectes | 0.305 | 6 | 1.83000 |
|  |  | Total |  |  | 35.59 |

| Amidament | Uts. | Llarg | Ample | Parcial |
|---|---|---|---|---|
|  | Longitud | Altura mitjana | Gruix mitjà |  |
| PK 0+750 a PK 0+820. MD | 70.000 | 1.000 | 0.500 |  |
| PK 0+830 a PK1+025. MD | 195.000 | 0.900 | 0.500 |  |
| PK 1+055 a PK 1+085. MD | 30.000 | 1.500 | 0.600 |  |
| PK 1+280 a PK 1+360. MD | 80.000 | 0.500 | 0.500 |  |
| PK 1+435 a PK 1+640. MD | 205.000 | 0.400 | 0.500 |  |
| PK 1+900 a PK 2+100. ME | 250.000 | 0.500 | 0.500 |  |
| PK 2+320 a PK 2+380. ME | 60.000 | 0.800 | 0.500 |  |
| Total |  |  |  | 297.25 |

**E0208** m3 Enderroc estructures formigó en massa, inclòs transport a abocador
9.68 m3 × 35.13 = 340.06
Enderroc d'estructures de formigó en massa, inclòs transport a l'abocador, cànon i condicionament del mateix.

| Codi | Ut | Descripció | Rendiment | Preu | Import |
|---|---|---|---|---|---|
| M0207B | h | Retroexcavadora amb martell trencador | 0.24 | 68.89 | 16.53360 |
| M0212B | h | Camió de trabuc 16 m³ | 0.125 | 45.4 | 5.67500 |
| O0102 | h | Oficial 1ª | 0.08 | 24.56 | 1.96480 |
| O0110 | h | Peó | 0.4 | 20.41 | 8.16400 |
| P1613 | u | Cànon d'abocador | 1.2 | 0.8 | 0.96000 |
| VGZ | % | Despeses indirectes | 0.305 | 6 | 1.83000 |
|  |  | Total |  |  | 35.13 |

| Amidament | Uts. | Llarg | Ample | Parcial |
|---|---|---|---|---|
|  | longitud | Amplada | Ut |  |
| Arquetes reixes | 1.100 | 1.100 | 8.000 |  |
| Total |  |  |  | 9.68 |

**E0210** m Demolició de vorada i rigola, inclosa la fonamentació, i transport
30 m × 7.01 = 210.30
Demolició de vorada i rigola, inclosa la fonamentació, transport a abocador, cànon i condicionament del mateix.

| Codi | Ut | Descripció | Rendiment | Preu | Import |
|---|---|---|---|---|---|
| M0207 | h | Retroexcavadora 100 hp | 0.02 | 59.41 | 1.18820 |
| M0212B | h | Camió de trabuc 16 m³ | 0.02 | 45.4 | 0.90800 |
| O0110 | h | Peó | 0.2 | 20.41 | 4.08200 |
| P1613 | u | Cànon d'abocador | 0.6 | 0.8 | 0.48000 |
| VGZ | % | Despeses indirectes | 0.058 | 6 | 0.34800 |
|  |  | Total |  |  | 7.01 |

| Amidament | Uts. | Parcial |
|---|---|---|
|  | Longitud |  |
| PK 0+630 a PK 0+660 | 30.000 |  |
| Total |  | 30 |

**E0212** m2 Demolició de paviment de panots de morter de ciment, transport abocador
36 m2 × 5.52 = 198.72
Demolició de paviment de panots de morter de ciment col·locats sobre formigó, inclosa la base de formigó i transport dels materials de runa a l'abocador, cànon i condicionament del mateix.

| Codi | Ut | Descripció | Rendiment | Preu | Import |
|---|---|---|---|---|---|
| M0207B | h | Retroexcavadora amb martell trencador | 0.02 | 68.89 | 1.37780 |
| M0204 | h | Pala carregadora pneumàtics | 0.016 | 58.27 | 0.93232 |
| M0212B | h | Camió de trabuc 16 m³ | 0.016 | 45.4 | 0.72640 |
| O0110 | h | Peó | 0.06 | 20.41 | 1.22460 |
| P1613 | u | Cànon d'abocador | 1.2 | 0.8 | 0.96000 |
| VGZ | % | Despeses indirectes | 0.049 | 6 | 0.29400 |
|  |  | Total |  |  | 5.52 |

| Amidament | Uts. | Llarg | Parcial |
|---|---|---|---|
|  | Longitud | Amplada mitjana |  |
| PK 0+630 a PK 0+660 | 30.000 | 1.200 |  |
| Total |  |  | 36 |

## 01.02 MOVIMENT DE TERRES
Import: 162951.6

**E0313** m2 Esbrossada del terreny, inclòs càrrega i transport.
12246.1 m2 × 0.55 = 6735.36
Esbrossada del terreny de qualsevol tipus, excepte zones boscoses, càrrega i transport.a l'interior d'obra o abocador controlat inclòs canon d'abocador i condicionament del mateix

| Codi | Ut | Descripció | Rendiment | Preu | Import |
|---|---|---|---|---|---|
| M0207 | h | Retroexcavadora 100 hp | 0.001 | 59.41 | 0.05941 |
| M0212B | h | Camió de trabuc 16 m³ | 0.001 | 45.4 | 0.04540 |
| M0205 | h | Pala carregadora sobre orugues (maquinària) | 0.002 | 73.35 | 0.14670 |
| O0110 | h | Peó | 0.004 | 20.41 | 0.08164 |
| O0101 | h | Cap de colla | 0.001 | 26.02 | 0.02602 |
| P1613 | u | Cànon d'abocador | 0.2 | 0.8 | 0.16000 |
| VGZ | % | Despeses indirectes | 0.005 | 6 | 0.03000 |
|  |  | Total |  |  | 0.55 |

| Amidament | Uts. | Parcial |
|---|---|---|
|  | Superfície |  |
| Segons amidament Istram | 13296.100 |  |
| Zona boscosa paral·lela Torrent Mas Manyer | -1050.000 |  |
| Total |  | 12246.1 |

**E03131** m2 Esbrossada del terreny zones boscoses, inclòs càrrega i transport.
1050 m2 × 3.21 = 3370.50
Esbrossada del terreny en zones boscoses, càrrega i transport a l'interior d'obra o abocador controlat inclòs canon d'abocador i condicionament del mateix

| Codi | Ut | Descripció | Rendiment | Preu | Import |
|---|---|---|---|---|---|
| M0358 | h | Motoserra 80 cm³ | 0.06 | 2.55 | 0.15300 |
| M0207 | h | Retroexcavadora 100 hp | 0.02 | 59.41 | 1.18820 |
| M0212B | h | Camió de trabuc 16 m³ | 0.002 | 45.4 | 0.09080 |
| M0205 | h | Pala carregadora sobre orugues | 0.002 | 73.35 | 0.14670 |
| O0110 | h | Peó | 0.06 | 20.41 | 1.22460 |
| O0101 | h | Cap de colla | 0.003 | 26.02 | 0.07806 |
| P1613 | u | Cànon d'abocador | 0.2 | 0.8 | 0.16000 |
| VGZ | % | Despeses indirectes | 0.028 | 6 | 0.16800 |
|  |  | Total |  |  | 3.21 |

| Amidament | Uts. | Parcial |
|---|---|---|
|  | Superfície |  |
| Zona boscosa paral·lela Torrent Mas Manyer | 1050.000 |  |
| Total |  | 1050 |

**E0314** m3 Excavació de terra vegetal, càrrega i transport.
4317.4 m3 × 3.6 = 15542.64
Excavació de terra vegetal, inclosa càrrega, transport a l'abocador, aplec o lloc d'ús i manteniment fins la seva utilització, inclòs cànon d'abocament i manteniment de l'abocador

| Codi | Ut | Descripció | Rendiment | Preu | Import |
|---|---|---|---|---|---|
| M0207 | h | Retroexcavadora 100 hp | 0.01 | 59.41 | 0.59410 |
| M0212B | h | Camió de trabuc 16 m³ | 0.02 | 45.4 | 0.90800 |
| O0101 | h | Cap de colla | 0.008 | 26.02 | 0.20816 |
| O0110 | h | Peó | 0.02 | 20.41 | 0.40820 |
| P1613 | u | Cànon d'abocador | 1 | 0.8 | 0.80000 |
| P1615 | u | Condicionament de l'abocador | 1 | 0.5 | 0.50000 |
| VGZ | % | Despeses indirectes | 0.031 | 6 | 0.18600 |
|  |  | Total |  |  | 3.6 |

| Amidament | Uts. | Ample | Alt | Parcial |
|---|---|---|---|---|
|  | Volum | Superfície | Gruix mig |  |
| Segons Istram tronc principal | 4022.800 |  |  |  |
| Accés PK 2+200 |  | 340.000 | 0.150 |  |
| Accés zona esportiva |  | 534.000 | 0.150 |  |
| Accés torrent PK 1+680. MD |  | 745.000 | 0.150 |  |
| Accessos |  | 345.000 | 0.150 |  |
| Total |  |  |  | 4317.4 |

**E0302** m3 Excavació en desmunt en qualsevol tipus de terreny, abocador i condicionament (30% roca)
8429 m3 × 5.43 = 45769.47
Excavació en desmunt en qualsevol tipus de terreny, amb càrrega i transport a l'interior d'obra o abocador controlat inclòs canon d'abocador i condicionament del mateix.

| Codi | Ut | Descripció | Rendiment | Preu | Import |
|---|---|---|---|---|---|
| M0212B | h | Camió de trabuc 16 m³ | 0.025 | 45.4 | 1.13500 |
| M0207B | h | Retroexcavadora amb martell trencador | 0.025 | 68.89 | 1.72225 |
| O0101 | h | Cap de colla | 0.012 | 26.02 | 0.31224 |
| O0110 | h | Peó | 0.025 | 20.41 | 0.51025 |
| P1613 | u | Cànon d'abocador | 1.2 | 0.8 | 0.96000 |
| P1615 | u | Condicionament de l'abocador | 1 | 0.5 | 0.50000 |
| VGZ | % | Despeses indirectes | 0.048 | 6 | 0.28800 |
|  |  | Total |  |  | 5.43 |

| Amidament | Uts. | Parcial |
|---|---|---|
|  | Volum |  |
| Segons Istram tronc ppal | 8177.800 |  |
| Segons Istram accés PK 2+200 | 26.200 |  |
| Segons Istram accés zona esportiva | 210.000 |  |
| Accés torrent PK 1+680. MD | 15.000 |  |
| Total |  | 8429 |

**E0315** m3 Terraplè amb compactació, material pròpia obra, inclòs transport
247.7 m3 × 5.03 = 1245.93
Terraplenat i piconatge amb material apte de la pròpia obra, en tongades de més de 25 cm i fins a 50 cm amb un grau de compactació segons capa i amb base l'assaig de referència, inclòs cànon d'extracció i transport.

| Codi | Ut | Descripció | Rendiment | Preu | Import |
|---|---|---|---|---|---|
| M0213 | h | Camió cisterna de 8 m³ (maquinària) | 0.009 | 48 | 0.43200 |
| M0209 | h | Corró vibratori autop. 8 a 10 t (maquinària) | 0.015 | 46.26 | 0.69390 |
| M0208 | h | Motoanivelladora (maquinària) | 0.011 | 73.35 | 0.80685 |
| M0204 | h | Pala carregadora pneumàtics | 0.015 | 58.27 | 0.87405 |
| M0212B | h | Camió de trabuc 16 m³ | 0.023 | 45.4 | 1.04420 |
| O0101 | h | Cap de colla | 0.006 | 26.02 | 0.15612 |
| O0102 | h | Oficial 1ª | 0.01 | 24.56 | 0.24560 |
| O0110 | h | Peó | 0.025 | 20.41 | 0.51025 |
| VGZ | % | Despeses indirectes | 0.044 | 6 | 0.26400 |
|  |  | Total |  |  | 5.03 |

| Amidament | Uts. | Parcial |
|---|---|---|
|  | Volum |  |
| Segons Istram tronc ppal | 118.500 |  |
| Segons Istram accés PK 2+200 | 89.200 |  |
| Segons Istram accés zona esportiva | 25.000 |  |
| Accés torrent PK 1+680. MD | 15.000 |  |
| Total |  | 247.7 |

**E0344** m2 Repàs i piconatge de la base del terraplè i del fons de la caixa i base terraple
13084 m2 × 0.64 = 8373.76
Repàs i piconatge de la base del terraplens i dels fons de caixa amb mitjans mecànics i compactació amb base l'assaig de referència.

| Codi | Ut | Descripció | Rendiment | Preu | Import |
|---|---|---|---|---|---|
| M0212B | h | Camió de trabuc 16 m³ | 0.001 | 45.4 | 0.04540 |
| M0204 | h | Pala carregadora pneumàtics | 0.001 | 58.27 | 0.05827 |
| M0208 | h | Motoanivelladora | 0.002 | 73.35 | 0.14670 |
| M0213 | h | Camió cisterna de 8 m³ | 0.001 | 48 | 0.04800 |
| M0209 | h | Corró vibratori autop. 8 a 10 t | 0.001 | 46.26 | 0.04626 |
| O0102 | h | Oficial 1ª | 0.001 | 24.56 | 0.02456 |
| O0101 | h | Cap de colla | 0.001 | 26.02 | 0.02602 |
| O0110 | h | Peó | 0.01 | 20.41 | 0.20410 |
| VGZ | % | Despeses indirectes | 0.007 | 6 | 0.04200 |
|  |  | Total |  |  | 0.64 |

| Amidament | Uts. | Parcial |
|---|---|---|
|  | Superfície |  |
| Segons amidaments Istram en base terra terraplé | 1568.000 |  |
| En fons caixa | 11516.000 |  |
| Total |  | 13084 |

**E0331** m3 Terraplè amb compactació, material seleccionat, inclòs càrrega i transport
5780.8 m3 × 14.17 = 81913.94
Terraplenat i piconatge amb material seleccionat procedent de préstec, en tongades de més de 25 cm i fins a 50 cm amb un grau de compactació segons capa i amb base l'assaig de referència, inclòs cànon d'extracció i transport.

| Codi | Ut | Descripció | Rendiment | Preu | Import |
|---|---|---|---|---|---|
| M0208 | h | Motoanivelladora | 0.013 | 73.35 | 0.95355 |
| M0213 | h | Camió cisterna de 8 m³ | 0.013 | 48 | 0.62400 |
| M0209 | h | Corró vibratori autop. 8 a 10 t | 0.018 | 46.26 | 0.83268 |
| M0204 | h | Pala carregadora pneumàtics | 0.018 | 58.27 | 1.04886 |
| M0212B | h | Camió de trabuc 16 m³ | 0.027 | 45.4 | 1.22580 |
| O0101 | h | Cap de colla | 0.006 | 26.02 | 0.15612 |
| O0102 | h | Oficial 1ª | 0.012 | 24.56 | 0.29472 |
| O0110 | h | Peó | 0.027 | 20.41 | 0.55107 |
| P0311 | m3 | Sòl seleccionat tipus 2 (material) | 1 | 7.87 | 7.87000 |
| VGZ | % | Despeses indirectes | 0.103 | 6 | 0.61800 |
|  |  | Total |  |  | 14.17 |

| Amidament | Uts. | Parcial |
|---|---|---|
|  | Volum |  |
| Segons Istram tronc ppal | 5749.700 |  |
| Segons Istram accés PK 2+200 |  |  |
| Segons Istram accés zona esportiva | 16.100 |  |
| Accés torrent PK 1+680. MD | 15.000 |  |
| Total |  | 5780.8 |

## 01.03 DRENATGE LONGITUDINAL
Import: 316322.04

**E0329** m Neteja de vores, inclòs càrrega i transport
3590 m × 0.8 = 2872.00

| Codi | Ut | Descripció | Rendiment | Preu | Import |
|---|---|---|---|---|---|
| M0212B | h | Camió de trabuc 16 m³ | 0.003 | 45.4 | 0.13620 |
| M0204 | h | Pala carregadora pneumàtics | 0.003 | 58.27 | 0.17481 |
| M0208 | h | Motoanivelladora | 0.003 | 73.35 | 0.22005 |
| O0110 | h | Peó | 0.01 | 20.41 | 0.20410 |
| O0101 | h | Cap de colla | 0.001 | 26.02 | 0.02602 |
| VGZ | % | Despeses indirectes | 0.007 | 6 | 0.04200 |
|  |  | Total |  |  | 0.8 |

| Amidament | Uts. | Llarg | Parcial |
|---|---|---|---|
|  | Longitud | Costats |  |
| PK 0+710 a PK 2+505 | 1795.000 | 2.000 |  |
| Total |  |  | 3590 |

**E0305** m3 Excavació rases i pous, mitjans mecànics, cànon abocador (10% roca)
3911.59 m3 × 12.4 = 48503.72
Excavació en rases, pous o fonaments, amb mitjans mecànics i manuals en qualsevol tipus tipus de terreny, inclòs càrrega i transport a l'interior d'obra o abocador controlat, inclòs el seu cànon.

| Codi | Ut | Descripció | Rendiment | Preu | Import |
|---|---|---|---|---|---|
| M0212B | h | Camió de trabuc 16 m³ | 0.06 | 45.4 | 2.72400 |
| M0207 | h | Retroexcavadora 100 hp | 0.06 | 59.41 | 3.56460 |
| M0228 | h | Electrobomba sumergible 20 kW (maquinària) | 0.02 | 3.8 | 0.07600 |
| O0102 | h | Oficial 1ª | 0.06 | 24.56 | 1.47360 |
| O0110 | h | Peó | 0.12 | 20.41 | 2.44920 |
| O0101 | h | Cap de colla | 0.02 | 26.02 | 0.52040 |
| P1613 | u | Cànon d'abocador | 1.2 | 0.8 | 0.96000 |
| VGZ | % | Despeses indirectes | 0.105 | 6 | 0.63000 |
|  |  | Total |  |  | 12.4 |

| Amidament | Uts. | Parcial |
|---|---|---|
|  | Volum |  |
| Col·lector 1. Eix 7. Amidaments Istram | 1798.400 |  |
| Col·lector 2. Eix 6. Amidaments Istram | 2113.190 |  |
| Total |  | 3911.59 |

**E0317** m3 Rebliment i piconatge rasa, material pròpia obra, inclòs càrrega i transport
2029.451 m3 × 4.63 = 9396.36
Rebliment i piconatge de rasa amb compactació amb base a l'assaig de referència amb material apte procedent de la pròpia obra, inclòs càrrega i transport.

| Codi | Ut | Descripció | Rendiment | Preu | Import |
|---|---|---|---|---|---|
| M0207 | h | Retroexcavadora 100 hp | 0.025 | 59.41 | 1.48525 |
| M0211 | h | Corró de llança 650 kg (maquinària) | 0.05 | 9.61 | 0.48050 |
| O0102 | h | Oficial 1ª | 0.03 | 24.56 | 0.73680 |
| O0101 | h | Cap de colla | 0.01 | 26.02 | 0.26020 |
| O0110 | h | Peó | 0.07 | 20.41 | 1.42870 |
| VGZ | % | Despeses indirectes | 0.04 | 6 | 0.24000 |
|  |  | Total |  |  | 4.63 |

| Amidament | Uts. | Llarg | Ample | Alt | Parcial |
|---|---|---|---|---|---|
|  | Longitud/Volum | Amplada | Altura mitjana | ut/superfície |  |
| Excavació col·lector 1. Eix7 | 1798.400 |  |  |  |  |
| Excvació col·lector 2. Eix 6 | 2113.190 |  |  |  |  |
| Dte arena d200 | 12.000 | 0.600 | 0.400 | -1.000 |  |
| Dte tub d200 | 12.000 |  |  | -0.031 |  |
| Dte arena d400 | 399.500 | 0.800 | 0.600 | -1.000 |  |
| Dte tub d400 | 399.500 |  |  | -0.126 |  |
| Dte arena d500 | 356.000 | 0.900 | 0.700 | -1.000 |  |
| Dte tub d500 | 356.000 |  |  | -0.196 |  |
| Dte arena d630 | 572.000 | 1.063 | 0.830 | -1.000 |  |
| Dte tub d630 | 572.000 |  |  | -0.312 |  |
| Dte arena d800 | 388.000 | 1.200 | 1.000 | -1.000 |  |
| Dte tub d800 | 388.000 |  |  | -0.500 |  |
| Total |  |  |  |  | 2029.451 |

**E0884** m Formació i reperfilat de cunetes en qualsevol tipus de terreny
2905 m × 2.47 = 7175.35

| Codi | Ut | Descripció | Rendiment | Preu | Import |
|---|---|---|---|---|---|
| M0208 | h | Motoanivelladora | 0.017 | 73.35 | 1.24695 |
| M0204 | h | Pala carregadora pneumàtics | 0.004 | 58.27 | 0.23308 |
| M0212B | h | Camió de trabuc 16 m³ | 0.004 | 45.4 | 0.18160 |
| O0110 | h | Peó | 0.02 | 20.41 | 0.40820 |
| O0101 | h | Cap de colla | 0.01 | 26.02 | 0.26020 |
| %16130 | % | Despeses indirectes | 6 % | 2.33003 | 0.13980 |
|  |  | Total |  |  | 2.47 |

| Amidament | Uts. | Parcial |
|---|---|---|
|  | Longitud |  |
| MD. PK 0+735 a PK 1+655 | 920.000 |  |
| MD.PK 2+400 a PK 2+505 | 105.000 |  |
| ME0+635 a zona esportiva (PK 1+530) | 895.000 |  |
| ME accesos zona esportiva | 55.000 |  |
| ME 1+575 a PK 2+180 | 605.000 |  |
| ME 2+180 a PK 2+240 (var) | 60.000 |  |
| ME 2+240 a PK 2+505 | 265.000 |  |
| Total |  | 2905 |

**E0601** m3 Base granular de tot-u artificial, amb motoanivelladora
872.25 m3 × 23.9 = 20846.78
Base granular de tot-u artificial ZA 0/32 o ZA 0/20, SE>35, LA<35, no plàstica, estesa i col·locada amb motoanivelladora, humectada i compactada en 2 tongades amb base l'assaig de referència.

| Codi | Ut | Descripció | Rendiment | Preu | Import |
|---|---|---|---|---|---|
| M0210 | h | Corró vibratori autop. 10 a 12 t (maquinària) | 0.012 | 51.54 | 0.61848 |
| M0208 | h | Motoanivelladora | 0.016 | 73.35 | 1.17360 |
| M0213 | h | Camió cisterna de 8 m³ | 0.016 | 48 | 0.76800 |
| O0102 | h | Oficial 1ª | 0.008 | 24.56 | 0.19648 |
| O0110 | h | Peó | 0.016 | 20.41 | 0.32656 |
| O0101 | h | Cap de colla | 0.003 | 26.02 | 0.07806 |
| P1601 | m3 | Aigua (material) | 0.13 | 0.65 | 0.08450 |
| P03061 | m3 | Tot-u artificial SE>35 NP ZA20 ZA32 (material) | 1.15 | 17 | 19.55000 |
| VGZ | % | Despeses indirectes | 0.184 | 6 | 1.10400 |
|  |  | Total |  |  | 23.9 |

| Amidament | Uts. | Llarg | Ample | Parcial |
|---|---|---|---|---|
|  | Longitud | Amplada mitjana | m3/ml |  |
| MD. PK 0+735 a PK 1+655 | 920.000 | 2.100 | 0.250 |  |
| MD.PK 2+400 a PK 2+505 | 105.000 | 1.320 | 0.150 |  |
| ME0+635 a zona esportiva (PK 1+530) | 895.000 | 1.320 | 0.150 |  |
| ME accesos zona esportiva | 55.000 | 1.320 | 0.150 |  |
| ME 1+575 a PK 2+180 | 605.000 | 1.320 | 0.150 |  |
| ME 2+180 a PK 2+240 (var) | 60.000 | 0.900 | 0.150 |  |
| ME 2+240 a PK 2+505 | 265.000 | 1.320 | 0.150 |  |
| Total |  |  |  | 872.25 |

**E0880** m3 Formigó en revestiment de cunetes (actuacions <2000 m)
601.2 m3 × 118.89 = 71476.67
Formigó en revestiment de cunetes amb formigó tipus HM-20-P-12-I-AI, àrid 12 mm i additiu airejant, executada amb mitjans mecànics o de forma manual, inclòs vibrat, motlles, regles i guies, entroncaments, remolinat, reg de curat del formigó, totalment acabada.

| Codi | Ut | Descripció | Rendiment | Preu | Import |
|---|---|---|---|---|---|
| M0225 | h | Vibrador (maquinària) | 0.1 | 2.09 | 0.21 |
| O0102 | h | Oficial 1ª | 0.06 | 24.56 | 1.47 |
| O0110 | h | Peó | 0.1 | 20.41 | 2.04 |
| O0101 | h | Cap de colla | 0.025 | 26.02 | 0.65 |
| P0508 | m3 | Formigó HM-20-P-12-I-AI, posat a l'obra en revest. cunetes (material) | 1.02 | 85.71 | 87.42 |
| E0515 | m2 | Encofrat de fusta per a fonaments i/o formigó ocult | 0.8 | 25.46 | 20.37 |
| %16130 | % | Despeses indirectes | 6 % | 112.16 | 6.73 |
|  |  | Total |  |  | 118.89 |

| Amidament | Uts. | Llarg | Ample | Parcial |
|---|---|---|---|---|
|  | Longitud | Amplada mitjana | Gruix |  |
| MD. PK 0+735 a PK 1+655 | 920.000 | 2.100 | 0.150 |  |
| MD.PK 2+400 a PK 2+505 | 105.000 | 1.320 | 0.120 |  |
| ME0+635 a zona esportiva (PK 1+530) | 895.000 | 1.320 | 0.120 |  |
| ME accesos zona esportiva | 55.000 | 1.320 | 0.120 |  |
| ME 1+575 a PK 2+180 | 605.000 | 1.320 | 0.120 |  |
| ME 2+180 a PK 2+240 (var) | 60.000 | 0.900 | 0.120 |  |
| ME 2+240 a PK 2+505 | 265.000 | 1.320 | 0.120 |  |
| Total |  |  |  | 601.2 |

**E0505** m3 Formigó HA-25 fonaments i soleres
140.4 m3 × 82.53 = 11587.21
Formigó tipus HA-25 en fonaments i soleres, elaborat en planta,col·locat.

| Codi | Ut | Descripció | Rendiment | Preu | Import |
|---|---|---|---|---|---|
| M0225 | h | Vibrador | 0.1 | 2.09 | 0.20900 |
| O0102 | h | Oficial 1ª | 0.1 | 24.56 | 2.45600 |
| O0110 | h | Peó | 0.2 | 20.41 | 4.08200 |
| O0101 | h | Cap de colla | 0.025 | 26.02 | 0.65050 |
| P0505 | m3 | Formigó HA-25 posat a l'obra (material) | 1.02 | 70 | 71.40000 |
| VGZ | % | Despeses indirectes | 0.622 | 6 | 3.73200 |
|  |  | Total |  |  | 82.53 |

| Amidament | Uts. | Llarg | Ample | Alt | Parcial |
|---|---|---|---|---|---|
|  | Longitud | Nombre | Amplada | Gruix |  |
| Guals camins | 10.000 | 6.000 | 4.500 | 0.200 |  |
| Guals finques particulars | 6.000 | 16.000 | 4.500 | 0.200 |  |
| Total |  |  |  |  | 140.4 |

**E0502** m3 Formigó HM-20 fonaments
17 m3 × 79.42 = 1350.14
Formigó en massa tipus HM-20 en fonaments i soleres, elaborat en planta, col·locat.

| Codi | Ut | Descripció | Rendiment | Preu | Import |
|---|---|---|---|---|---|
| M0225 | h | Vibrador | 0.16 | 2.09 | 0.33440 |
| O0110 | h | Peó | 0.2 | 20.41 | 4.08200 |
| O0102 | h | Oficial 1ª | 0.1 | 24.56 | 2.45600 |
| O0101 | h | Cap de colla | 0.025 | 26.02 | 0.65050 |
| P0503 | m3 | Formigó HM-20 posat a l'obra (material) | 1.02 | 67 | 68.34000 |
| VGZ | % | Despeses indirectes | 0.593 | 6 | 3.55800 |
|  |  | Total |  |  | 79.42 |

| Amidament | Uts. | Llarg | Parcial |
|---|---|---|---|
|  | Nombre | m3/ut |  |
| Soleres i unions arquetes | 34.000 | 0.500 |  |
| Total |  |  | 17 |

**E05171** m2 Malla electrosoldada en acer corrugat B 500 T, de 20x20 cm i 8 mm
702 m2 × 4.41 = 3095.82
Malla electrosoldada en acer corrugat B 500 T, de 20x20 cm i 8 mm de diàmetre, col·locada.

| Codi | Ut | Descripció | Rendiment | Preu | Import |
|---|---|---|---|---|---|
| M0246 | h | Màquina de doblegar rodó d'acer (maquinària) | 0.002 | 3 | 0.00600 |
| M0245 | h | Cisalla elèctrica (maquinària) | 0.002 | 3.73 | 0.00746 |
| O0101 | h | Cap de colla | 0.001 | 26.02 | 0.02602 |
| O0110 | h | Peó | 0.003 | 20.41 | 0.06123 |
| O0102 | h | Oficial 1ª | 0.003 | 24.56 | 0.07368 |
| P06101 | m2 | Malla electrosoldada en acer corrugat B500T, de 20x20 cm i 8 mm de diàmetre (material) | 1 | 4.01 | 4.01000 |
| P0602 | kg | Filferro recuit (material) | 0.008 | 1.57 | 0.01256 |
| VGZ | % | Despeses indirectes | 0.035 | 6 | 0.21000 |
|  |  | Total |  |  | 4.41 |

| Amidament | Uts. | Llarg | Ample | Parcial |
|---|---|---|---|---|
| Malla 20x20x8 | Longitud | Nombre | Amplada |  |
| Guals camins | 10.000 | 6.000 | 4.500 |  |
| Guals finques particulars | 6.000 | 16.000 | 4.500 |  |
| Total |  |  |  | 702 |

**E0872** m Tub de PP corrugat doble capa Ø200 mm
29.6 m × 16.17 = 478.63
Tub de PP corrugat doble capa de 200 mm. de diàmetre nominal i SN 8 kN/m2, inclòs pp de peces especials i accessoris, col·locat.

| Codi | Ut | Descripció | Rendiment | Preu | Import |
|---|---|---|---|---|---|
| O0101 | h | Cap de colla | 0.05 | 26.02 | 1.30100 |
| O0102 | h | Oficial 1ª | 0.1 | 24.56 | 2.45600 |
| O0110 | h | Peó | 0.1 | 20.41 | 2.04100 |
| P1237 | m | Tub de pp DN200 mm., SN 8 kN/m2 (material) | 1 | 7.32 | 7.32000 |
| VGZ | % | Despeses indirectes | 0.143 | 6 | 0.85800 |
| P1237%U16151 | % | Part proporcional accessoris | 30 % | 7.32000 | 2.19600 |
|  |  | Total |  |  | 16.17 |

| Amidament | Uts. | Llarg | Parcial |
|---|---|---|---|
|  | Longitud | Ut |  |
| Connexions embornals a col·lector | 0.800 | 37.000 |  |
| Total |  |  | 29.6 |

**E0875** m Tub de PP corrugat doble capa Ø400 mm
397.3 m × 25.8 = 10250.34
Tub de PP corrugat doble capa de 400 mm. de diàmetre nominal i SN 8 kN/m2, inclòs pp de peces especials i accessoris, col·locat.

| Codi | Ut | Descripció | Rendiment | Preu | Import |
|---|---|---|---|---|---|
| O0110 | h | Peó | 0.16 | 20.41 | 3.26560 |
| O0101 | h | Cap de colla | 0.03 | 26.02 | 0.78060 |
| O0102 | h | Oficial 1ª | 0.16 | 24.56 | 3.92960 |
| P1242 | m | Tub de pp DN400 mm., SN 8 kN/m2 (material) | 1 | 12.65 | 12.65000 |
| VGZ | % | Despeses indirectes | 0.23 | 6 | 1.38000 |
| P1242%U16151 | % | Part proporcional accessoris | 30 % | 12.65000 | 3.79500 |
|  |  | Total |  |  | 25.8 |

| Amidament | Uts. | Llarg | Parcial |
|---|---|---|---|
|  | Longitud | ut |  |
| Marge dret | 234.000 |  |  |
| Marge esquerre | 148.800 |  |  |
| Connexions en arquetes registres | 0.500 | 29.000 |  |
| Total |  |  | 397.3 |

**E0876** m Tub de PP corrugat doble capa Ø500 mm
354.8 m × 32.53 = 11541.64
Tub de PP corrugat doble capa de 500 mm. de diàmetre nominal i SN 8 kN/m2, inclòs pp de peces especials i accessoris, col·locat.

| Codi | Ut | Descripció | Rendiment | Preu | Import |
|---|---|---|---|---|---|
| O0110 | h | Peó | 0.05 | 20.41 | 1.02050 |
| O0101 | h | Cap de colla | 0.02 | 26.02 | 0.52040 |
| O0102 | h | Oficial 1ª | 0.05 | 24.56 | 1.22800 |
| P1243 | m | Tub de pp DN500 mm., SN 8 kN/m2 (material) | 1 | 21.5 | 21.50000 |
| VGZ | % | Despeses indirectes | 0.302 | 6 | 1.81200 |
| P1243%U16151 | % | Part proporcional accessoris | 30 % | 21.50000 | 6.45000 |
|  |  | Total |  |  | 32.53 |

| Amidament | Uts. | Parcial |
|---|---|---|
|  | Longitud |  |
| Marge dret | 156.000 |  |
| Marge esquerre | 148.800 |  |
| PK 0+660 a PK 0+710.MD | 50.000 |  |
| Total |  | 354.8 |

**E0877** m Tub de PP corrugat doble capa Ø630 mm
570.6 m × 47.15 = 26903.79
Tub de PP corrugat doble capa de 630 mm. de diàmetre nominal i SN 8 kN/m2, inclòs pp de peces especials i accessoris, col·locat.

| Codi | Ut | Descripció | Rendiment | Preu | Import |
|---|---|---|---|---|---|
| O0110 | h | Peó | 0.25 | 20.41 | 5.10250 |
| O0101 | h | Cap de colla | 0.05 | 26.02 | 1.30100 |
| O0102 | h | Oficial 1ª | 0.25 | 24.56 | 6.14000 |
| P12440 | m | Tub de pp DN630 mm., SN 8 kN/m2 (material) | 1 | 24.66 | 24.66000 |
| VGZ | % | Despeses indirectes | 0.424 | 6 | 2.54400 |
| P12440%U16151 | % | Part proporcional accessoris | 30 % | 24.66000 | 7.39800 |
|  |  | Total |  |  | 47.15 |

| Amidament | Uts. | Parcial |
|---|---|---|
|  | Longitud |  |
| Marge dret | 273.000 |  |
| Marge esquerre | 297.600 |  |
| Total |  | 570.6 |

**E0878** m Tub de PP corrugat doble capa Ø800 mm
388.5 m × 74.69 = 29017.07
Tub de PP corrugat doble capa de 800 mm. de diàmetre nominal i SN 8 kN/m2, inclòs pp de peces especials i accessoris, col·locat.

| Codi | Ut | Descripció | Rendiment | Preu | Import |
|---|---|---|---|---|---|
| O0110 | h | Peó | 0.25 | 20.41 | 5.10250 |
| O0101 | h | Cap de colla | 0.06 | 26.02 | 1.56120 |
| O0102 | h | Oficial 1ª | 0.25 | 24.56 | 6.14000 |
| P1245 | m | Tub de pp DN800 mm., SN 8 kN/m2 (material) | 1 | 44.45 | 44.45000 |
| VGZ | % | Despeses indirectes | 0.684 | 6 | 4.10400 |
| P1245%U16151 | % | Part proporcional accessoris | 30 % | 44.45000 | 13.33500 |
|  |  | Total |  |  | 74.69 |

| Amidament | Uts. | Parcial |
|---|---|---|
|  | Longitud |  |
| Marge dret | 202.000 |  |
| Marge esquerre | 186.500 |  |
| Total |  | 388.5 |

**E0322** m3 Arena de riu en recobriment de tubs, rentada
896.241 m3 × 20.35 = 18238.50
Arena de riu en reblert de rases i recobriment de tubs, rentada, neta, solta i exempta de substàncies orgàniques, argila o partícules terrosses, en tongades de 20 cm com a màxim, inclòs càrrega, transport i piconatge.

| Codi | Ut | Descripció | Rendiment | Preu | Import |
|---|---|---|---|---|---|
| M0207 | h | Retroexcavadora 100 hp | 0.025 | 59.41 | 1.48525 |
| O0101 | h | Cap de colla | 0.05 | 26.02 | 1.30100 |
| O0110 | h | Peó | 0.16 | 20.41 | 3.26560 |
| P03150 | m3 | Sorra de riu a peu d'obra (material) | 1 | 13.19 | 13.19000 |
| VGZ | % | Despeses indirectes | 0.184 | 6 | 1.10400 |
|  |  | Total |  |  | 20.35 |

| Amidament | Uts. | Llarg | Ample | Alt | Parcial |
|---|---|---|---|---|---|
|  | Longitud | Amplada | Altura | Secció tub |  |
| Tub d200 | 12.000 | 0.600 | 0.400 |  |  |
| Dte tub d200 | 12.000 |  |  | -0.031 |  |
| Tub d400 | 399.500 | 0.800 | 0.600 |  |  |
| Dte tub d400 | 399.500 |  |  | -0.126 |  |
| Tub d500 | 356.000 | 0.900 | 0.700 |  |  |
| Dte tub d500 | 356.000 |  |  | -0.196 |  |
| Tub d630 | 572.000 | 1.063 | 0.830 |  |  |
| Dte tub d630 | 572.000 |  |  | -0.312 |  |
| Tub d800 | 388.000 | 1.200 | 1.000 |  |  |
| Dte tub d800 | 388.000 |  |  | -0.500 |  |
| Total |  |  |  |  | 896.241 |

**E08703** u Arqueta drenatge per recollida de cunetes, Hmax=2,00 m, 2 reixes D-400
7 u × 1151.96 = 8063.72
Arqueta de drenatge per a recollida de les aigües pluvials provinents de les cunetes de fins a 2,00 m d'alçària amb bonera i reixa abatible classe C-250 de 790x355x29 mm amb bastiment i 2 reixes de fosa talla-aigües 973x490x70 mm classe D-400 segons plànols, de formigó armat, inclòs excavació, base de formigó de neteja i encofrat, totalment acabada.

| Codi | Ut | Descripció | Rendiment | Preu |
|---|---|---|---|---|
| O0110 | h | Peó | 3.6 | 20.41 |
| O0102 | h | Oficial 1ª | 1.8 | 24.56 |
| O0101 | h | Cap de colla | 0.18 | 26.02 |
| P0617 | u | Reixa i bastiment 985x495x70 mm D-400 (material) | 2 | 132 |
| P1609 | m3 | Excavació de terres | 5.5 | 11.12 |
| P0503 | m3 | Formigó HM-20 posat a l'obra | 2.5 | 67 |
| P1242 | m | Tub de pp DN400 mm., SN 8 kN/m2 | 0.21 | 12.65 |
| P0502 | m3 | Formigó HL-150 posat a l'obra (material) | 0.16 | 60.5 |
| P06202 | u | Reixa i marc C-250 (material) | 1 | 65.16 |
| E0515 | m2 | Encofrat de fusta per a fonaments i/o formigó ocult | 11 | 25.46 |
| E0516 | m2 | Encofrat de fusta per a formigó vist | 3.55 | 32.17 |
| %16130 | % | Despeses indirectes | 6 % |  |

| Amidament | Uts. | Parcial |
|---|---|---|
|  | ut |  |
| Segons plànols drenatge MD |  |  |
| Segons plànols drenatge ME | 7.000 |  |
| Total |  | 7 |

**E08201** u Embornal amb bústia i reixa anti-caiguda de bicletes de fosa 840x340x70 mm C-250
37 u × 244.74 = 9055.38
Embornal amb vorada tipus bústia, inclòs reixa i marc abatible anti-caiguda de bicicletes de fosa dúctil de 840x340x70 mm classe C-250, acabat amb pintura negra asfàltica, inclou excavació, totalment acabada.

| Codi | Ut | Descripció | Rendiment | Preu | Import |
|---|---|---|---|---|---|
| O0101 | h | Cap de colla | 0.1 | 26.02 | 2.60200 |
| O0102 | h | Oficial 1ª | 1.05 | 24.56 | 25.78800 |
| O0110 | h | Peó | 1.05 | 20.41 | 21.43050 |
| P1609 | m3 | Excavació de terres | 1 | 11.12 | 11.12000 |
| P06203 | U | Reixa i marc C-250 anti-bicicletes (material) | 1 | 95.2 | 95.20000 |
| P1005 | m | Vorada pref. form. tipus bústia. (material) | 1 | 9.82 | 9.82000 |
| VGZ | % | Despeses indirectes | 1.887 | 6 | 11.32200 |
| E0515 | m2 | Encofrat de fusta per a fonaments i/o formigó ocult | 1.87 | 25.46 | 47.61020 |
| E0502 | m3 | Formigó HM-20 fonaments | 0.25 | 79.42 | 19.85500 |
|  |  | Total |  |  | 244.74 |

| Amidament | Uts. | Llarg | Parcial |
|---|---|---|---|
|  | Punts | Embornals per punt |  |
| PK 0+660 a PK 0+700. MD | 5.000 | 3.000 |  |
| En vial peatonal MD | 22.000 |  |  |
| Total |  |  | 37 |

**E0835** u Pou registre DN1000 formigó pref, tapa Ø650 i bastiment fosa i pates, Hmax=1,80 m
27 u × 462.1 = 12476.70
Pou de registre Ø1000 de formigó prefabricat fins 1,80 m d'alçada, inclòs tapa de fosa de Ø650 mm exterior, estanca i insonora, marc Ø800, amb bastiment de fosa grisa, fins 1 bar de pressió d'aigua i graons d'acer revestits de polipropilè.

| Codi | Ut | Descripció | Rendiment | Preu | Import |
|---|---|---|---|---|---|
| M0225 | h | Vibrador | 0.03 | 2.09 | 0.06 |
| O0101 | h | Cap de colla | 0.025 | 26.02 | 0.65 |
| O0102 | h | Oficial 1ª | 2 | 24.56 | 49.12 |
| O0110 | h | Peó | 2.5 | 20.41 | 51.03 |
| P0652 | u | Con reductor asimètric 1000x690 mm (material) | 1 | 70 | 70.00 |
| P1609 | m3 | Excavació de terres | 2.2 | 11.12 | 24.46 |
| P0651 | u | Graó d'acer revestit de polipropilè, 40 cm d'amplada (material) | 3 | 5.48 | 16.44 |
| P0618 | u | Tapa fosa Ø650 mm. exterior, marc Ø800 mm., classe D-400 (material) | 1 | 123.5 | 123.50 |
| P0503 | m3 | Formigó HM-20 posat a l'obra | 0.6 | 67 | 40.20 |
| VGZ | % | Despeses indirectes | 4.087 | 6 | 24.52 |
| E0515 | m2 | Encofrat de fusta per a fonaments i/o formigó ocult | 2.44 | 25.46 | 62.12 |
|  |  | Total |  |  | 462.1 |

| Amidament | Uts. | Parcial |
|---|---|---|
|  | ut |  |
| PK 0+660 a PK 0+700. MD | 5.000 |  |
| En vial peatonal MD | 22.000 |  |
| Total |  | 27 |

**E0831** u Connexió d'embornal o bonera a col·lector general
66 u × 181.78 = 11997.48
Connexió d'embornal o bonera a col·lector general, inclòs la totalitat de l'obra civil necessària i mitjans auxiliars, càrrega i transport de les runes a l'abocador, cànon i condicionament del mateix, totalment acabada.

| Codi | Ut | Descripció | Rendiment | Preu | Import |
|---|---|---|---|---|---|
| M0225 | h | Vibrador | 0.04 | 2.09 | 0.08 |
| O0102 | h | Oficial 1ª | 2 | 24.56 | 49.12 |
| O0110 | h | Peó | 2 | 20.41 | 40.82 |
| P0503 | m3 | Formigó HM-20 posat a l'obra | 0.4 | 67 | 26.80 |
| VGZ | % | Despeses indirectes | 1.492 | 6 | 8.95 |
| E0515 | m2 | Encofrat de fusta per a fonaments i/o formigó ocult | 2.2 | 25.46 | 56.01 |
|  |  | Total |  |  | 181.78 |

| Amidament | Uts. | Parcial |
|---|---|---|
|  | ut |  |
| Connexions embornals | 37.000 |  |
| Connexions arquetes registre | 29.000 |  |
| Total |  | 66 |

**E0828** u Reixa de fosa, 973x490x70 mm, inclòs bastiment (model corta aguas B-30AD, necessitem 3 uts/arqueta)
7 u × 145.77 = 1020.39
Subministrament i col·locació de reixa de fosa, de 973x490x70 mm, inclòs bastiment, per embornal.

| Codi | Ut | Descripció | Rendiment | Preu | Import |
|---|---|---|---|---|---|
| O0101 | h | Cap de colla | 0.01 | 26.02 | 0.26020 |
| O0102 | h | Oficial 1ª | 0.05 | 24.56 | 1.22800 |
| O0110 | h | Peó | 0.2 | 20.41 | 4.08200 |
| P0617 | u | Reixa i bastiment 985x495x70 mm D-400 | 1 | 132 | 132.00000 |
| VGZ | % | Despeses indirectes | 1.366 | 6 | 8.19600 |
|  |  | Total |  |  | 145.77 |

| Amidament | Ample | Parcial |
|---|---|---|
|  | nº pous |  |
| En arquetes pous | 7.000 |  |
| Total |  | 7 |

**E04102** t Escullera amb blocs pedra calcària <400 kg
7.2 t × 22.66 = 163.15
Escullera amb blocs de pedra calcària de 400 kg com a màxim, col·locats amb pala carregadora, inclòs càrrega i transport.

| Codi | Ut | Descripció | Rendiment | Preu | Import |
|---|---|---|---|---|---|
| M0212B | h | Camió de trabuc 16 m³ | 0.015 | 45.4 | 0.68100 |
| M0205 | h | Pala carregadora sobre orugues | 0.015 | 73.35 | 1.10025 |
| O0101 | h | Cap de colla | 0.01 | 26.02 | 0.26020 |
| O0110 | h | Peó | 0.1 | 20.41 | 2.04100 |
| O0102 | h | Oficial 1ª | 0.04 | 24.56 | 0.98240 |
| P03122 | t | Bloc pedra calcària esc. 400 kg (material) | 1 | 16.35 | 16.35000 |
| VGZ | % | Despeses indirectes | 0.207 | 6 | 1.24200 |
|  |  | Total |  |  | 22.66 |

| Amidament | Uts. | Llarg | Ample | Alt | Parcial |
|---|---|---|---|---|---|
|  | Longitud | Amplada | Gruix | ut |  |
| Portecció 3 punts baixants Torrent Mas Manyer | 5.000 | 1.200 | 0.400 | 3.000 |  |
| Total |  |  |  |  | 7.2 |

**E0337** m3 Graveta 18-25mm, amidat sobre perfil
30 m3 × 27.04 = 811.20
Subministrament de grava decorativa o altre àrid decoratiu a determinar per la Direcció d'Obra, estès i anivellat amb un gruix de fins a 10 cm, a l'interior de la rotonda o espais destinats a l'enjardiment.

| Codi | Ut | Descripció | Rendiment | Preu | Import |
|---|---|---|---|---|---|
| M0207 | h | Retroexcavadora 100 hp | 0.025 | 59.41 | 1.48525 |
| O0101 | h | Cap de colla | 0.04 | 26.02 | 1.04080 |
| O0110 | h | Peó | 0.15 | 20.41 | 3.06150 |
| O0102 | h | Oficial 1ª | 0.08 | 24.56 | 1.96480 |
| P0322 | m3 | Grava de pedrera de 18-25 mm. (material) | 1 | 18.02 | 18.02000 |
| VGZ | % | Despeses indirectes | 0.245 | 6 | 1.47000 |
|  |  | Total |  |  | 27.04 |

| Amidament | Uts. | Llarg | Parcial |
|---|---|---|---|
|  | Longitud | Secció |  |
| PK 0+635 a PK 0+710. Reblert cuneta ME | 75.000 | 0.400 |  |
| Total |  |  | 30 |

## 01.04 DRENATGE TRANSVERSAL
Import: 29077.14

### 01.04.01 OD-0.7
Import: 361.44

**E03281** m Neteja d'obres de drenatge transversal
12 m × 30.12 = 361.44
Neteja d'obres de drenatge transversal de qualsevol tipus en forma de calaix, volta, clavegueró, tub, etc., amb mitjans mecànics i manuals, inclòs càrrega i transport a l'abocador de les runes, cànon d'abocament i manteniment de l'abocador.

| Codi | Ut | Descripció | Rendiment | Preu | Import |
|---|---|---|---|---|---|
| M0213 | h | Camió cisterna de 8 m³ | 0.15 | 48 | 7.20000 |
| M0204 | h | Pala carregadora pneumàtics | 0.15 | 58.27 | 8.74050 |
| M0212B | h | Camió de trabuc 16 m³ | 0.15 | 45.4 | 6.81000 |
| O0101 | h | Cap de colla | 0.1 | 26.02 | 2.60200 |
| O0110 | h | Peó | 0.15 | 20.41 | 3.06150 |
| %16130 | % | Despeses indirectes | 6 % | 28.41400 | 1.70484 |
|  |  | Total |  |  | 30.12 |

| Amidament | Uts. | Parcial |
|---|---|---|
|  | Longitud |  |
| OD PK 0+710 | 12.000 |  |
| Total |  | 12 |

### 01.04.02 OD-1.7
Import: 8075.94

**E0305** m3 Excavació rases i pous, mitjans mecànics, cànon abocador (10% roca)
93.4 m3 × 12.4 = 1158.16

| Amidament | Uts. | Llarg | Ample | Parcial |
|---|---|---|---|---|
|  | Longitud | Amplada | Altura |  |
| Pou entrada | 2.000 | 2.000 | 2.600 |  |
| Rasa per tub | 16.000 | 2.000 | 2.500 |  |
| Aletes sortida | 1.500 | 2.000 | 1.000 |  |
| Total |  |  |  | 93.4 |

**E08701** u Arqueta drenatge per recollida de cunetes, Hmax=2,00m , 3 reixes D-400
1 u × 1580.95 = 1580.95
Arqueta de drenatge per a recollida de les aigües pluvials provinents de les cunetes de fins a 2,00 m d'alçària amb bonera i 2 reixes abatibles classe C-250 de 790x355x29 mm amb bastiment i 3 reixes de fosa talla-aigües 973x490x70 mm classe D-400 segons plànols, de formigó armat, inclòs excavació, base de formigó de neteja i encofrat, totalment acabada.

| Codi | Ut | Descripció | Rendiment | Preu |
|---|---|---|---|---|
| O0110 | h | Peó | 4 | 20.41 |
| O0101 | h | Cap de colla | 0.2 | 26.02 |
| O0102 | h | Oficial 1ª | 2 | 24.56 |
| P0503 | m3 | Formigó HM-20 posat a l'obra | 3.3 | 67 |
| P0617 | u | Reixa i bastiment 985x495x70 mm D-400 | 3 | 132 |
| P1242 | m | Tub de pp DN400 mm., SN 8 kN/m2 | 0.21 | 12.65 |
| P06202 | u | Reixa i marc C-250 | 2 | 65.16 |
| P1609 | m3 | Excavació de terres | 7.3 | 11.12 |
| P0502 | m3 | Formigó HL-150 posat a l'obra | 0.21 | 60.5 |
| VGZ | % | Despeses indirectes | 13.239 | 6 |
| E0515 | m2 | Encofrat de fusta per a fonaments i/o formigó ocult | 14.55 | 25.46 |
| E0516 | m2 | Encofrat de fusta per a formigó vist | 4.7 | 32.17 |

| Amidament | Uts. | Parcial |
|---|---|---|
|  | ut |  |
| ME | 1.000 |  |
| Total |  | 1 |

**E0502** m3 Formigó HM-20 fonaments
18.189 m3 × 79.42 = 1444.57

| Amidament | Uts. | Llarg | Ample | Alt | Parcial |
|---|---|---|---|---|---|
|  | Longitud | Amplada | Espessor | Altura mitjana |  |
| Formigó neteja en pou entrada | 1.700 | 1.700 | 0.100 |  |  |
| Formigó neteja sota tub | 16.000 | 2.000 | 0.100 |  |  |
| Formigó neteja sota aletes | 1.500 | 2.000 | 0.100 |  |  |
| Arrinyonat tub | 16.000 | 1.500 |  | 0.600 |  |
| Total |  |  |  |  | 18.189 |

**E08123** m Tub formigó armat Ø1200 mm.
16 m × 144.61 = 2313.76
Tub de formigó armat de 1200 mm de diàmetre amb junta elàstica, totalment col·locat.

| Codi | Ut | Descripció | Rendiment | Preu | Import |
|---|---|---|---|---|---|
| M0205 | h | Pala carregadora sobre orugues | 0.1 | 73.35 | 7.33500 |
| O0102 | h | Oficial 1ª | 0.4 | 24.56 | 9.82400 |
| O0110 | h | Peó | 0.8 | 20.41 | 16.32800 |
| P09125 | m | Junt elastomèric 24 cm. ampl. (material) | 1 | 7.2 | 7.20000 |
| P1112 | m | Tub de formigó armat DN1200 mm (material) | 1 | 96 | 96.00000 |
| VGZ | % | Despeses indirectes | 1.321 | 6 | 7.92600 |
|  |  | Total |  |  | 144.61 |

| Amidament | Uts. | Parcial |
|---|---|---|
|  | Longitud |  |
|  | 16.000 |  |
| Total |  | 16 |

**E04102** t Escullera amb blocs pedra calcària <400 kg
30 t × 22.66 = 679.80

| Amidament | Uts. | Llarg | Ample | Alt | Parcial |
|---|---|---|---|---|---|
|  | Longitud | Amplada | Gruix | Densitat |  |
| Sortida aleta | 8.000 | 3.000 | 0.500 | 2.500 |  |
| Total |  |  |  |  | 30 |

**E0322** m3 Arena de riu en recobriment de tubs, rentada
28.8 m3 × 20.35 = 586.08

| Amidament | Uts. | Llarg | Ample | Alt | Parcial |
|---|---|---|---|---|---|
|  | Longitud | Amplada | Altura | Secció tub |  |
| Tub d1200 | 16.000 | 2.000 | 1.800 |  |  |
| Dte tub d1200 | 16.000 |  |  | -1.800 |  |
| Total |  |  |  |  | 28.8 |

**E0316** m3 Rebliment i piconatge rasa, material préstec, inclòs càrrega i transport
30.8 m3 × 10.15 = 312.62
Rebliment i piconatge de rasa amb compactació amb base a l'assaig de referència amb material apte de préstec, inclòs càrrega i transport.

| Codi | Ut | Descripció | Rendiment | Preu | Import |
|---|---|---|---|---|---|
| M0211 | h | Corró de llança 650 kg | 0.05 | 9.61 | 0.48050 |
| M0207 | h | Retroexcavadora 100 hp | 0.03 | 59.41 | 1.78230 |
| O0102 | h | Oficial 1ª | 0.03 | 24.56 | 0.73680 |
| O0101 | h | Cap de colla | 0.01 | 26.02 | 0.26020 |
| O0110 | h | Peó | 0.07 | 20.41 | 1.42870 |
| P0307 | m3 | Terra de préstec (material) | 1 | 5 | 5.00000 |
| VGZ | % | Despeses indirectes | 0.077 | 6 | 0.46200 |
|  |  | Total |  |  | 10.15 |

| Amidament | Uts. | Llarg | Ample | Alt | Parcial |
|---|---|---|---|---|---|
|  | Longitud | Amplada | Altura mitjana | Volum |  |
| Laterals arquetes | 7.400 | 1.000 | 2.500 |  |  |
| Tub | 14.000 | 2.000 | 1.200 |  |  |
| Lateral i superior aletat | 7.500 | 0.500 | 2.000 |  |  |
| Dte reblert arena |  |  |  | -28.800 |  |
| Total |  |  |  |  | 30.8 |

### 01.04.03 OD-1.9
Import: 6935.2

**E0305** m3 Excavació rases i pous, mitjans mecànics, cànon abocador (10% roca)
83.4 m3 × 12.4 = 1034.16

| Amidament | Uts. | Llarg | Ample | Parcial |
|---|---|---|---|---|
|  | Longitud | Amplada | Altura |  |
| Pou entrada | 2.000 | 2.000 | 2.600 |  |
| Rasa per tub | 14.000 | 2.000 | 2.500 |  |
| Aletes sortida | 1.500 | 2.000 | 1.000 |  |
| Total |  |  |  | 83.4 |

**E08701** u Arqueta drenatge per recollida de cunetes, Hmax=2,00m , 3 reixes D-400
1 u × 1580.95 = 1580.95

| Amidament | Uts. | Parcial |
|---|---|---|
|  | ut |  |
| ME | 1.000 |  |
| Total |  | 1 |

**E0502** m3 Formigó HM-20 fonaments
15.989 m3 × 79.42 = 1269.85

| Amidament | Uts. | Llarg | Ample | Alt | Parcial |
|---|---|---|---|---|---|
|  | Longitud | Amplada | Espessor | Altura mitjana |  |
| Formigó neteja en pou entrada | 1.700 | 1.700 | 0.100 |  |  |
| Formigó neteja sota tub | 14.000 | 2.000 | 0.100 |  |  |
| Formigó neteja sota aletes | 1.500 | 2.000 | 0.100 |  |  |
| Arrinyonat tub | 14.000 | 1.500 |  | 0.600 |  |
| Total |  |  |  |  | 15.989 |

**E08123** m Tub formigó armat Ø1200 mm.
14 m × 144.61 = 2024.54

| Amidament | Uts. | Parcial |
|---|---|---|
|  | Longitud |  |
|  | 14.000 |  |
| Total |  | 14 |

**E04102** t Escullera amb blocs pedra calcària <400 kg
9.375 t × 22.66 = 212.44

| Amidament | Uts. | Llarg | Ample | Alt | Parcial |
|---|---|---|---|---|---|
|  | Longitud | Amplada | Gruix | Densitat |  |
| Sortida aleta | 3.000 | 2.500 | 0.500 | 2.500 |  |
| Total |  |  |  |  | 9.375 |

**E0322** m3 Arena de riu en recobriment de tubs, rentada
25.2 m3 × 20.35 = 512.82

| Amidament | Uts. | Llarg | Ample | Alt | Parcial |
|---|---|---|---|---|---|
|  | Longitud | Amplada | Altura | Secció tub |  |
| Tub d1200 | 14.000 | 2.000 | 1.800 |  |  |
| Dte tub d1200 | 14.000 |  |  | -1.800 |  |
| Total |  |  |  |  | 25.2 |

**E0316** m3 Rebliment i piconatge rasa, material préstec, inclòs càrrega i transport
29.6 m3 × 10.15 = 300.44

| Amidament | Uts. | Llarg | Ample | Alt | Parcial |
|---|---|---|---|---|---|
|  | Longitud | Amplada | Altura mitjana | Volum |  |
| Laterals arquetes | 7.400 | 1.000 | 2.500 |  |  |
| Tub | 12.000 | 2.000 | 1.200 |  |  |
| Lateral i superior aletat | 7.500 | 0.500 | 2.000 |  |  |
| Dte rebliment arena |  |  |  | -25.200 |  |
| Total |  |  |  |  | 29.6 |

### 01.04.04 OD-2.1
Import: 7320.61

**E0305** m3 Excavació rases i pous, mitjans mecànics, cànon abocador (10% roca)
88.4 m3 × 12.4 = 1096.16

| Amidament | Uts. | Llarg | Ample | Parcial |
|---|---|---|---|---|
|  | Longitud | Amplada | Altura |  |
| Pou entrada | 2.000 | 2.000 | 2.600 |  |
| Rasa per tub | 15.000 | 2.000 | 2.500 |  |
| Aletes sortida | 1.500 | 2.000 | 1.000 |  |
| Total |  |  |  | 88.4 |

**E08701** u Arqueta drenatge per recollida de cunetes, Hmax=2,00m , 3 reixes D-400
1 u × 1580.95 = 1580.95

| Amidament | Uts. | Parcial |
|---|---|---|
|  | ut |  |
| ME | 1.000 |  |
| Total |  | 1 |

**E0502** m3 Formigó HM-20 fonaments
17.089 m3 × 79.42 = 1357.21

| Amidament | Uts. | Llarg | Ample | Alt | Parcial |
|---|---|---|---|---|---|
|  | Longitud | Amplada | Espessor | Altura mitjana |  |
| Formigó neteja en pou entrada | 1.700 | 1.700 | 0.100 |  |  |
| Formigó neteja sota tub | 15.000 | 2.000 | 0.100 |  |  |
| Formigó neteja sota aletes | 1.500 | 2.000 | 0.100 |  |  |
| Arrinyonat tub | 15.000 | 1.500 |  | 0.600 |  |
| Total |  |  |  |  | 17.089 |

**E08123** m Tub formigó armat Ø1200 mm.
15 m × 144.61 = 2169.15

| Amidament | Uts. | Parcial |
|---|---|---|
|  | Longitud |  |
|  | 15.000 |  |
| Total |  | 15 |

**E04102** t Escullera amb blocs pedra calcària <400 kg
9.375 t × 22.66 = 212.44

| Amidament | Uts. | Llarg | Ample | Alt | Parcial |
|---|---|---|---|---|---|
|  | Longitud | Amplada | Gruix | Densitat |  |
| Sortida aleta | 3.000 | 2.500 | 0.500 | 2.500 |  |
| Total |  |  |  |  | 9.375 |

**E0322** m3 Arena de riu en recobriment de tubs, rentada
27 m3 × 20.35 = 549.45

| Amidament | Uts. | Llarg | Ample | Alt | Parcial |
|---|---|---|---|---|---|
|  | Longitud | Amplada | Altura | Secció tub |  |
| Tub d1200 | 15.000 | 2.000 | 1.800 |  |  |
| Dte tub d1200 | 15.000 |  |  | -1.800 |  |
| Total |  |  |  |  | 27 |

**E0316** m3 Rebliment i piconatge rasa, material préstec, inclòs càrrega i transport
35 m3 × 10.15 = 355.25

| Amidament | Uts. | Llarg | Ample | Alt | Parcial |
|---|---|---|---|---|---|
|  | Longitud | Amplada | Altura mitjana | Volum |  |
| Laterals arquetes | 7.400 | 1.000 | 2.500 |  |  |
| Tub | 15.000 | 2.000 | 1.200 |  |  |
| Lateral i superior aletat | 7.500 | 0.500 | 2.000 |  |  |
| Dte reblert arena |  |  |  | -27.000 |  |
| Total |  |  |  |  | 35 |

### 01.04.05 OD2.2. AMPLIACIÓ
Import: 6383.95

**E0203** m3 Enderroc murs de contenció de pedra, inclòs transport a abocador
1.92 m3 × 35.59 = 68.33

| Amidament | Uts. | Llarg | Ample | Alt | Parcial |
|---|---|---|---|---|---|
|  | L;ongitud | Altura | Espessor | Costats |  |
| Aletes existents | 1.200 | 2.000 | 0.400 | 2.000 |  |
| Total |  |  |  |  | 1.92 |

**E0201** m3 Enderroc fonament formigó en massa, inclòs transport a abocador
1.6 m3 × 55.45 = 88.72
Enderroc de fonament de formigó en massa, inclòs transport dels materials a l'abocador, cànon i condicionament del mateix

| Codi | Ut | Descripció | Rendiment | Preu | Import |
|---|---|---|---|---|---|
| M0212B | h | Camió de trabuc 16 m³ | 0.125 | 45.4 | 5.67500 |
| M0207B | h | Retroexcavadora amb martell trencador | 0.3 | 68.89 | 20.66700 |
| O0102 | h | Oficial 1ª | 0.2 | 24.56 | 4.91200 |
| O0110 | h | Peó | 1 | 20.41 | 20.41000 |
| P1613 | u | Cànon d'abocador | 1.2 | 0.8 | 0.96000 |
| VGZ | % | Despeses indirectes | 0.471 | 6 | 2.82600 |
|  |  | Total |  |  | 55.45 |

| Amidament | Uts. | Llarg | Ample | Parcial |
|---|---|---|---|---|
|  | L;ongitud | Amplada | Espessor |  |
| Soelra aletes existents | 2.000 | 2.000 | 0.400 |  |
| Total |  |  |  | 1.6 |

**E03281** m Neteja d'obres de drenatge transversal
9 m × 30.12 = 271.08

| Amidament | Uts. | Parcial |
|---|---|---|
|  | Longitud |  |
| OD actual | 9.000 |  |
| Total |  | 9 |

**E0305** m3 Excavació rases i pous, mitjans mecànics, cànon abocador (10% roca)
29 m3 × 12.4 = 359.60

| Amidament | Uts. | Llarg | Ample | Parcial |
|---|---|---|---|---|
|  | Longitud | Amplada | Altura mitjana |  |
| Rasa per tub | 13.000 | 2.000 | 1.000 |  |
| Aletes sortida | 1.500 | 2.000 | 1.000 |  |
| Total |  |  |  | 29 |

**E08701** u Arqueta drenatge per recollida de cunetes, Hmax=2,00m , 3 reixes D-400
1 u × 1580.95 = 1580.95

| Amidament | Uts. | Parcial |
|---|---|---|
|  | ut |  |
| ME | 1.000 |  |
| Total |  | 1 |

**E08123** m Tub formigó armat Ø1200 mm.
13 m × 144.61 = 1879.93

| Amidament | Uts. | Parcial |
|---|---|---|
|  | Longitud |  |
|  | 13.000 |  |
| Total |  | 13 |

**E0508** m3 Formigó HA-25 alçats
.896 m3 × 87.98 = 78.83
Formigó tipus HA-25 en alçats, elaborat en planta, col·locat.

| Codi | Ut | Descripció | Rendiment | Preu | Import |
|---|---|---|---|---|---|
| M0225 | h | Vibrador | 0.1 | 2.09 | 0.20900 |
| M0234 | h | Camió amb bomba de formigonar (maquinària) | 0.08 | 88.92 | 7.11360 |
| O0101 | h | Cap de colla | 0.03 | 26.02 | 0.78060 |
| O0102 | h | Oficial 1ª | 0.08 | 24.56 | 1.96480 |
| O0110 | h | Peó | 0.12 | 20.41 | 2.44920 |
| P0505 | m3 | Formigó HA-25 posat a l'obra | 1.02 | 70 | 71.40000 |
| VGZ | % | Despeses indirectes | 0.677 | 6 | 4.06200 |
|  |  | Total |  |  | 87.98 |

| Amidament | Uts. | Llarg | Ample | Parcial |
|---|---|---|---|---|
|  | Longitud | Amplada | Gruix |  |
| En junta unió OD vella | 5.600 | 0.400 | 0.400 |  |
| Total |  |  |  | .896 |

**E0502** m3 Formigó HM-20 fonaments
12.4 m3 × 79.42 = 984.81

| Amidament | Uts. | Llarg | Ample | Alt | Parcial |
|---|---|---|---|---|---|
|  | Longitud | Amplada | Espessor | Altura mitjana |  |
| Formigó neteja sota tub | 11.000 | 2.000 | 0.100 |  |  |
| Formigó neteja sota aletes | 1.500 | 2.000 | 0.100 |  |  |
| Arrinyonat tub | 11.000 | 1.500 |  | 0.600 |  |
| Total |  |  |  |  | 12.4 |

**E0515** m2 Encofrat de fusta per a fonaments i/o formigó ocult
6.72 m2 × 25.46 = 171.09
Encofrat de fusta per a fonaments i formigó ocult, col·locat.

| Codi | Ut | Descripció | Rendiment | Preu | Import |
|---|---|---|---|---|---|
| M0214 | h | Camió grua 12 tn | 0.025 | 42.07 | 1.05175 |
| O0110 | h | Peó | 0.11 | 20.41 | 2.24510 |
| O0101 | h | Cap de colla | 0.02 | 26.02 | 0.52040 |
| O0102 | h | Oficial 1ª | 0.11 | 24.56 | 2.70160 |
| P0602 | kg | Filferro recuit | 0.3 | 1.57 | 0.47100 |
| P0704 | m2 | Tauler de fusta de pi 22 mm. (material) | 1 | 15.05 | 15.05000 |
| P0706 | u | Puntal telescòpic. (material) | 0.05 | 11.29 | 0.56450 |
| P0707 | l | Desencofrant (material) | 0.05 | 1.6 | 0.08000 |
| P0701 | m | Tauló de fusta de pi (material) | 2 | 0.42 | 0.84000 |
| P0702 | m3 | Llata de fusta de pi (material) | 0.001 | 288.46 | 0.28846 |
| P0604 | kg | Claus d'acer zincats (material) | 0.15 | 1.71 | 0.25650 |
| VGZ | % | Despeses indirectes | 0.231 | 6 | 1.38600 |
|  |  | Total |  |  | 25.46 |

| Amidament | Uts. | Llarg | Ample | Parcial |
|---|---|---|---|---|
|  | Longitud | Amplada | Costats |  |
| En junta unió OD vella | 5.600 | 0.400 | 3.000 |  |
| Total |  |  |  | 6.72 |

**E0517** kg Acer especial B-500S de límit elàstic 500 N/mm2 en barres corrugades
85 kg × 1.24 = 105.40
Subministrament d'acer B 500 S de límit elàstic 500 n/mm2 en barres corrugades, inclòs muntatge, distanciadors i col·locació.

| Codi | Ut | Descripció | Rendiment | Preu | Import |
|---|---|---|---|---|---|
| M0245 | h | Cisalla elèctrica | 0.003 | 3.73 | 0.01119 |
| M0246 | h | Màquina de doblegar rodó d'acer | 0.003 | 3 | 0.00900 |
| O0102 | h | Oficial 1ª | 0.004 | 24.56 | 0.09824 |
| O0101 | h | Cap de colla | 0.002 | 26.02 | 0.05204 |
| O0110 | h | Peó | 0.004 | 20.41 | 0.08164 |
| P0602 | kg | Filferro recuit | 0.008 | 1.57 | 0.01256 |
| P0607 | kg | Acer corrugat B500S en barres (material) | 1 | 0.92 | 0.92000 |
| VGZ | % | Despeses indirectes | 0.009 | 6 | 0.05400 |
|  |  | Total |  |  | 1.24 |

| Amidament | Uts. | Parcial |
|---|---|---|
|  | kg |  |
| En formigonat de junta unio OD vella(d10) | 85.000 |  |
| Total |  | 85 |

**E04102** t Escullera amb blocs pedra calcària <400 kg
9.375 t × 22.66 = 212.44

| Amidament | Uts. | Llarg | Ample | Alt | Parcial |
|---|---|---|---|---|---|
|  | Longitud | Amplada | Gruix | Densitat |  |
| Sortida aleta | 3.000 | 2.500 | 0.500 | 2.500 |  |
| Total |  |  |  |  | 9.375 |

**E0322** m3 Arena de riu en recobriment de tubs, rentada
23.4 m3 × 20.35 = 476.19

| Amidament | Uts. | Llarg | Ample | Alt | Parcial |
|---|---|---|---|---|---|
|  | Longitud | Amplada | Altura | Secció tub |  |
| Tub d1200 | 13.000 | 2.000 | 1.800 |  |  |
| Dte tub d1200 | 13.000 |  |  | -1.800 |  |
| Total |  |  |  |  | 23.4 |

**E0316** m3 Rebliment i piconatge rasa, material préstec, inclòs càrrega i transport
10.5 m3 × 10.15 = 106.58

| Amidament | Uts. | Llarg | Ample | Alt | Parcial |
|---|---|---|---|---|---|
|  | Longitud | Amplada | Altura mitjana | Volum |  |
| Tub | 11.000 | 2.000 | 1.200 |  |  |
| Lateral i superior aletat | 7.500 | 0.500 | 2.000 |  |  |
| Dte reblert arena |  |  |  | -23.400 |  |
| Total |  |  |  |  | 10.5 |

## 01.05 AFERMATS
Import: 359487.43

**E0312** m2 Escarificat del ferm
6968.276 m2 × 0.65 = 4529.38
Estriat amb escarificador de paviment de mescles bituminoses, inclosa la neteja de la superfície, càrrega i transport a l'abocador del material sobrant, cànon d'abocament i manteniment de l'abocador

| Codi | Ut | Descripció | Rendiment | Preu | Import |
|---|---|---|---|---|---|
| M0206 | h | Pala carregadora sobre orugues amb escarificador (maquinària) | 0.004 | 75.31 | 0.30124 |
| O0101 | h | Cap de colla | 0.004 | 26.02 | 0.10408 |
| O0110 | h | Peó | 0.01 | 20.41 | 0.20410 |
| VGZ | % | Despeses indirectes | 0.006 | 6 | 0.03600 |
|  |  | Total |  |  | 0.65 |

| Amidament | Uts. | Parcial |
|---|---|---|
|  | Superfíce |  |
| Segosn amidaments Istram | 6968.276 |  |
| Total |  | 6968.276 |

**E0633** m2 Fresat paviment asfàltic fins a 15 cm (Projectes constructius convencionals)
1370.572 m2 × 2.25 = 3083.79
Fresat mecànic de paviment asfàltic fins una profunditat màxima de 15 cm amb fresadora de càrrega automàtica, inclòs encaixos laterals i finals, talls i entregues a tapes i reixes amb compressor, càrrega i transport de runes a l'abocador, cànon d'abocament i escombrat i neteja de la superfície fresada.

| Codi | Ut | Descripció | Rendiment | Preu | Import |
|---|---|---|---|---|---|
| M0220 | h | Escombradora autopropulsada (maquinària) | 0.007 | 42.15 | 0.29505 |
| M0242 | h | Fresadora (maquinària) | 0.007 | 133.01 | 0.93107 |
| M0212B | h | Camió de trabuc 16 m³ | 0.007 | 45.4 | 0.31780 |
| O0101 | h | Cap de colla | 0.006 | 26.02 | 0.15612 |
| O0110 | h | Peó | 0.015 | 20.41 | 0.30615 |
| P1613 | u | Cànon d'abocador | 0.15 | 0.8 | 0.12000 |
| %16130 | % | Despeses indirectes | 6 % | 2.12619 | 0.12757 |
|  |  | Total |  |  | 2.25 |

| Amidament | Uts. | Parcial |
|---|---|---|
|  | Superfíce |  |
| Segosn amidaments Istram | 1370.572 |  |
| Total |  | 1370.572 |

**E0213** m2 Demolició paviment de mescla bituminosa, mitjans mecànics, fondària 25 cm
3104.545 m2 × 3.72 = 11548.91

| Amidament | Uts. | Parcial |
|---|---|---|
|  | Superfíce |  |
| Segosn amidaments Istram | 3104.545 |  |
| Total |  | 3104.545 |

**E0601** m3 Base granular de tot-u artificial, amb motoanivelladora
3620.925 m3 × 23.9 = 86540.11

| Amidament | Uts. | Llarg | Ample | Parcial |
|---|---|---|---|---|
|  | Volum | Superfície | Gruix |  |
| Segons Istram tronc ppal | 3338.000 |  |  |  |
| Segons Istram accés PK 2+200 | 62.900 |  |  |  |
| Segons Istram accés zona esportiva | 190.000 |  |  |  |
| Accés torrent PK 1+680. MD | 25.000 |  |  |  |
| Base vorades i illetes accesos zona esportiva |  | 33.500 | 0.150 |  |
| Total |  |  |  | 3620.925 |

**E0611** m2 Reg emprimació tipus C50BF4 IMP (dotació 1,5 kg/m2)
15319 m2 × 0.38 = 5821.22
Reg d'emprimació amb emulsió bituminosa catiònica tipus C50BF4 IMP (dotació 1,50 kg/m2) i protecció del reg, si s'escau i segons indicacions de la Direcció d'Obra amb àrid de cobertura rentat triturat de 2-4 mm o sorra matxucada, inclòs preparació de la superfície existent.

| Codi | Ut | Descripció | Rendiment | Preu | Import |
|---|---|---|---|---|---|
| M0217 | h | Camió cisterna reg asfàltic (maquinària) | 0.001 | 50.69 | 0.05069 |
| O0110 | h | Peó | 0.001 | 20.41 | 0.02041 |
| O0102 | h | Oficial 1ª | 0.001 | 24.56 | 0.02456 |
| P0412 | kg | Emulsió bituminosa tipus C50BF4 IMP (material) | 1.4 | 0.19 | 0.26600 |
| VGZ | % | Despeses indirectes | 0.003 | 6 | 0.01800 |
|  |  | Total |  |  | 0.38 |

| Amidament | Uts. | Llarg | Ample | Parcial |
|---|---|---|---|---|
|  | Longitud | Amplada | Superfície |  |
| Tronc ppal. PK 0+635 a PK 2+240 | 1605.000 | 7.000 |  |  |
|  | 265.000 | 8.000 |  |  |
| Accés PK 2+200 |  |  | 340.000 |  |
| Accés zona esportiva |  |  | 534.000 |  |
| Accés torrent PK 1+680. MD |  |  | 745.000 |  |
| Accessos |  |  | 345.000 |  |
| Total |  |  |  | 15319 |

**E0606** t Paviment de MBC. tipus AC22 base G 50/70 CA
2590.32 t × 52.36 = 135629.16
Paviment de mescla bituminosa en calent tipus formigó bituminós AC22 base 50/70 G amb granulat calcari, estesa en capa base, intermitja, saneigs, apedaçats i/o regularitzacions, compactada.

| Codi | Ut | Descripció | Rendiment | Preu | Import |
|---|---|---|---|---|---|
| M0236 | h | Estenedora per a mescles (maquinària) | 0.008 | 70.66 | 0.56528 |
| M0239 | h | Corró de llanda metàl·lica (maquinària) | 0.008 | 41.57 | 0.33256 |
| M0237 | h | Piconadora de pneumàtics 15 tn (maquinària) | 0.008 | 62.36 | 0.49888 |
| M0220 | h | Escombradora autopropulsada | 0.008 | 42.15 | 0.33720 |
| M0213 | h | Camió cisterna de 8 m³ | 0.008 | 48 | 0.38400 |
| O0110 | h | Peó | 0.055 | 20.41 | 1.12255 |
| O0101 | h | Cap de colla | 0.012 | 26.02 | 0.31224 |
| P0417 | t | M.B.C. tipus AC22 base G en obra (material) | 1 | 46.2 | 46.20000 |
| VGZ | % | Despeses indirectes | 0.434 | 6 | 2.60400 |
|  |  | Total |  |  | 52.36 |

| Amidament | Uts. | Llarg | Parcial |
|---|---|---|---|
|  | Volum | Densitat |  |
| Segons amidament Istram | 1079.300 | 2.400 |  |
| Total |  |  | 2590.32 |

**E0612** m2 Reg d'adherència termoadherent C60B3 TER (dotació 0,5 kg/m2)
13411 m2 × 0.33 = 4425.63
Reg d'adherència amb emulsió bituminosa catiònica termoadherent tipus C60B3 TER (dotació 0,50 kg/m2), aplicada de forma uniforme, inclòs preparació de la superfície existent.

| Codi | Ut | Descripció | Rendiment | Preu | Import |
|---|---|---|---|---|---|
| M0220 | h | Escombradora autopropulsada | 0.001 | 42.15 | 0.04215 |
| M0217 | h | Camió cisterna reg asfàltic | 0.001 | 50.69 | 0.05069 |
| O0110 | h | Peó | 0.001 | 20.41 | 0.02041 |
| O0102 | h | Oficial 1ª | 0.001 | 24.56 | 0.02456 |
| P0406 | kg | Emulsió bituminosa termoadherent C60B3 TER (material) | 0.4 | 0.43 | 0.17200 |
| VGZ | % | Despeses indirectes | 0.003 | 6 | 0.01800 |
|  |  | Total |  |  | 0.33 |

| Amidament | Uts. | Llarg | Ample | Alt | Parcial |
|---|---|---|---|---|---|
|  | Longitud | Amplada | Superfície | ut |  |
| Tronc ppal. PK 0+635 a PK 2+240 | 1605.000 | 7.000 |  |  |  |
|  | 265.000 | 8.000 |  |  |  |
| Reductors de velocitat | 4.000 | 7.000 |  | 2.000 |  |
| Total |  |  |  |  | 13411 |

**E0604** t Paviment de MBC tipus AC16 surf S 50/70 GR
1799.04 t × 57.86 = 104092.45
Paviment de mescla bituminosa en calent tipus formigó bituminós AC16 surf 50/70 S amb granulat granític per a capa de trànsit, estesa i compactada.

| Codi | Ut | Descripció | Rendiment | Preu | Import |
|---|---|---|---|---|---|
| M0236 | h | Estenedora per a mescles | 0.009 | 70.66 | 0.63594 |
| M0213 | h | Camió cisterna de 8 m³ | 0.009 | 48 | 0.43200 |
| M0237 | h | Piconadora de pneumàtics 15 tn | 0.009 | 62.36 | 0.56124 |
| M0239 | h | Corró de llanda metàl·lica | 0.009 | 41.57 | 0.37413 |
| M0220 | h | Escombradora autopropulsada | 0.009 | 42.15 | 0.37935 |
| O0110 | h | Peó | 0.063 | 20.41 | 1.28583 |
| O0101 | h | Cap de colla | 0.014 | 26.02 | 0.36428 |
| P04140 | t | M.B.C. tipus AC16 surf S en obra (material) | 1 | 51 | 51.00000 |
| VGZ | % | Despeses indirectes | 0.472 | 6 | 2.83200 |
|  |  | Total |  |  | 57.86 |

| Amidament | Uts. | Llarg | Ample | Alt | Parcial |
|---|---|---|---|---|---|
|  | Volum/ut | Densitat | Superfície | Gruix |  |
| Segons desgl amidament |  | 2.400 | 13355.000 | 0.050 |  |
| Segons Istram accés PK 2+200 | 9.000 | 2.400 |  |  |  |
| Segons Istram accés zona esportiva | 45.000 | 2.400 |  |  |  |
| Accés torrent PK 1+680. MD | 5.000 | 2.400 |  |  |  |
| Accessos | 17.250 | 2.400 |  |  |  |
| Reductors velocitat | 2.000 | 2.400 | 28.000 | 0.100 |  |
| Total |  |  |  |  | 1799.04 |

**E1108** m Vorada de peces de formigó de 8x20 cm tipus jardí
105 m × 17.67 = 1855.35
Vorada prefabricada de peces de formigó bicapa de 8x20 cm tipus tauló, col·locada, inclòs l'excavació, base de formigó tipus HM-20 i rejuntat amb morter de ciment.

| Codi | Ut | Descripció | Rendiment | Preu | Import |
|---|---|---|---|---|---|
| O0101 | h | Cap de colla | 0.03 | 26.02 | 0.78060 |
| O0102 | h | Oficial 1ª | 0.06 | 24.56 | 1.47360 |
| O0110 | h | Peó | 0.18 | 20.41 | 3.67380 |
| P1609 | m3 | Excavació de terres | 0.06 | 11.12 | 0.66720 |
| P1007 | m | Vorada pref. form. 8x20 cm. tipus jardí (material) | 1 | 3.14 | 3.14000 |
| P0503 | m3 | Formigó HM-20 posat a l'obra | 0.04 | 67 | 2.68000 |
| VGZ | % | Despeses indirectes | 0.148 | 6 | 0.88800 |
| E0108 | m3 | Morter de ciment elaborat a l'obra | 0.08 | 54.62 | 4.36960 |
|  |  | Total |  |  | 17.67 |

| Amidament | Uts. | Parcial |
|---|---|---|
|  | Longitud |  |
| Delimitació aparcament cooperativa PK 0+635 a PK 0+740.ME | 105.000 |  |
| Total |  | 105 |

**E0305** m3 Excavació rases i pous, mitjans mecànics, cànon abocador (10% roca)
10.002 m3 × 12.4 = 124.02

| Amidament | Uts. | Llarg | Parcial |
|---|---|---|---|
| Execució illetes zona esportiva | Superfície | Gruix |  |
| Illeta central | 27.500 | 0.300 |  |
| Illetes deflectores | 5.840 | 0.300 |  |
| Total |  |  | 10.002 |

**E0626** m Vorada remuntable de formigó de 25x13 cm estriada (tipus americà illots/rotondes)
39 m × 18.52 = 722.28
Vorada muntable prefabricada de formigó bicapa de 25x13 cm amb la superfície estriada, tipus americà, per illots i rotondes, col·locada, inclòs l'excavació, talls, base de formigó tipus HM-20 i rejuntada amb morter de ciment.

| Codi | Ut | Descripció | Rendiment | Preu | Import |
|---|---|---|---|---|---|
| O0110 | h | Peó | 0.14 | 20.41 | 2.85740 |
| O0101 | h | Cap de colla | 0.033 | 26.02 | 0.85866 |
| O0102 | h | Oficial 1ª | 0.07 | 24.56 | 1.71920 |
| P0503 | m3 | Formigó HM-20 posat a l'obra | 0.038 | 67 | 2.54600 |
| P10200 | m | Vorada munta. form. 25x13 cm. (material) | 1 | 8.84 | 8.84000 |
| P1609 | m3 | Excavació de terres | 0.052 | 11.12 | 0.57824 |
| VGZ | % | Despeses indirectes | 0.16 | 6 | 0.96000 |
| E0108 | m3 | Morter de ciment elaborat a l'obra | 0.003 | 54.62 | 0.16386 |
|  |  | Total |  |  | 18.52 |

| Amidament | Uts. | Parcial |
|---|---|---|
|  | Longitud |  |
| Accés zona esportiva illeta central | 25.100 |  |
| Accés zona esportiva illeta dreta | 7.100 |  |
| Accés zona esprotiva illeta esquerra | 6.800 |  |
| Total |  | 39 |

**E0629** m Rigola blanca de 20x20x8 cm.
39 m × 15.07 = 587.73
Rigola blanca prefabricada de formigó de 20x20x8 cm, inclòs l'excavació, la base de formigó HM-20 i la beurada, totalment col·locada.

| Codi | Ut | Descripció | Rendiment | Preu | Import |
|---|---|---|---|---|---|
| O0101 | h | Cap de colla | 0.005 | 26.02 | 0.13010 |
| O0110 | h | Peó | 0.25 | 20.41 | 5.10250 |
| O0102 | h | Oficial 1ª | 0.06 | 24.56 | 1.47360 |
| P19020 | u | Rigola blanca 20x20x8 cm (material) | 5 | 0.8 | 4.00000 |
| P0503 | m3 | Formigó HM-20 posat a l'obra | 0.05 | 67 | 3.35000 |
| VGZ | % | Despeses indirectes | 0.124 | 6 | 0.74400 |
| E0108 | m3 | Morter de ciment elaborat a l'obra | 0.005 | 54.62 | 0.27310 |
|  |  | Total |  |  | 15.07 |

| Amidament | Uts. | Parcial |
|---|---|---|
|  | Longitud |  |
| Accés zona esportiva illeta central | 25.100 |  |
| Accés zona esportiva illeta dreta | 7.100 |  |
| Accés zona esprotiva illeta esquerra | 6.800 |  |
| Total |  | 39 |

**E0502** m3 Formigó HM-20 fonaments
5.001 m3 × 79.42 = 397.18

| Amidament | Uts. | Llarg | Parcial |
|---|---|---|---|
| Execució illetes zona esportiva | Superfície | Gruix |  |
| Illeta central | 27.500 | 0.150 |  |
| Illetes deflectores | 5.840 | 0.150 |  |
| Total |  |  | 5.001 |

**E0821** u Recreixement i anivellació pericó o bunera
2 u × 65.11 = 130.22
Repicat de xapa de morter, neteja, recreixement i anivellació de pericó, pou de registre, o bunera existent de qualsevol tipus a nova cota d'acabat, totalment acabat.

| Codi | Ut | Descripció | Rendiment | Preu | Import |
|---|---|---|---|---|---|
| M0214 | h | Camió grua 12 tn | 0.025 | 42.07 | 1.05175 |
| O0101 | h | Cap de colla | 0.08 | 26.02 | 2.08160 |
| O0102 | h | Oficial 1ª | 0.7 | 24.56 | 17.19200 |
| O0110 | h | Peó | 0.7 | 20.41 | 14.28700 |
| P0704 | m2 | Tauler de fusta de pi 22 mm. | 1 | 15.05 | 15.05000 |
| P0706 | u | Puntal telescòpic. | 0.05 | 11.29 | 0.56450 |
| P0702 | m3 | Llata de fusta de pi | 0.001 | 288.46 | 0.28846 |
| P0707 | l | Desencofrant | 0.05 | 1.6 | 0.08000 |
| P0701 | m | Tauló de fusta de pi | 2 | 0.42 | 0.84000 |
| P0604 | kg | Claus d'acer zincats | 0.15 | 1.71 | 0.25650 |
| P0602 | kg | Filferro recuit | 0.3 | 1.57 | 0.47100 |
| P0503 | m3 | Formigó HM-20 posat a l'obra | 0.1 | 67 | 6.70000 |
| VGZ | % | Despeses indirectes | 1.041 | 6 | 6.24600 |
|  |  | Total |  |  | 65.11 |

| Amidament | Uts. | Parcial |
|---|---|---|
|  | ut |  |
| PK 0+630 a PK 0+650 | 2.000 |  |
| Total |  | 2 |

## 01.06 VIAL PER A VIANANTS
Import: 98725.74

### 01.06.01 TRAM 1: DE PK 0+640 A TORRENT DEL MAGRE. MD
Import: 15216.25

**E0621** m Vorada de peces de formigó 17x28 cm (tipus T-3)
110 m × 23.25 = 2557.50
Vorada prefabricada de peces de formigó bicapa de 17x28 cm tipus T-3, col·locada, inclòs l'excavació, talls, base de formigó tipus HM-20 i rejuntada amb morter de ciment.

| Codi | Ut | Descripció | Rendiment | Preu | Import |
|---|---|---|---|---|---|
| O0102 | h | Oficial 1ª | 0.1 | 24.56 | 2.45600 |
| O0110 | h | Peó | 0.12 | 20.41 | 2.44920 |
| O0101 | h | Cap de colla | 0.05 | 26.02 | 1.30100 |
| P1609 | m3 | Excavació de terres | 0.09 | 11.12 | 1.00080 |
| P10091 | m | Vorada pref. form. 17x28cm. (material) | 1 | 8.24 | 8.24000 |
| P0503 | m3 | Formigó HM-20 posat a l'obra | 0.08 | 67 | 5.36000 |
| VGZ | % | Despeses indirectes | 0.197 | 6 | 1.18200 |
| E0108 | m3 | Morter de ciment elaborat a l'obra | 0.023 | 54.62 | 1.25626 |
|  |  | Total |  |  | 23.25 |

| Amidament | Uts. | Parcial |
|---|---|---|
|  | Longitud |  |
| PK 0+660 a PK 0+735. MD | 110.000 |  |
| Total |  | 110 |

**E0629** m Rigola blanca de 20x20x8 cm.
110 m × 15.07 = 1657.70

| Amidament | Uts. | Parcial |
|---|---|---|
|  | Longitud |  |
| PK 0+660 a PK 0+735. MD | 110.000 |  |
| Total |  | 110 |

**E0601** m3 Base granular de tot-u artificial, amb motoanivelladora
33.75 m3 × 23.9 = 806.63

| Amidament | Uts. | Llarg | Ample | Parcial |
|---|---|---|---|---|
|  | Longitud | Amplada | Gruix mig |  |
| PK 0+660 a PK 0+735. MD | 75.000 | 1.800 | 0.250 |  |
| Total |  |  |  | 33.75 |

**E0623** m2 Paviment de panot a determinar de 20x20x4 cm. (a det. per DO)
189 m2 × 26.18 = 4948.02
Paviment de panot ratllat, decorat o de pastilles a determinar per la Direcció d'Obra, de qualsevol color, de dimensions 20x20x4 cm., col·locat sobre solera de formigó HM-20 i base de sorra-ciment pòrtland humit de 200 kg/m3, inclòs la beurada amb morter de ciment pòrtland.

| Codi | Ut | Descripció | Rendiment | Preu | Import |
|---|---|---|---|---|---|
| O0102 | h | Oficial 1ª | 0.1 | 24.56 | 2.45600 |
| O0101 | h | Cap de colla | 0.08 | 26.02 | 2.08160 |
| O0110 | h | Peó | 0.2 | 20.41 | 4.08200 |
| P0811 | m2 | Rajola hidr. gris 20x20x4 cm. (material) | 1 | 7.69 | 7.69000 |
| P0503 | m3 | Formigó HM-20 posat a l'obra | 0.1 | 67 | 6.70000 |
| E0108 | m3 | Morter de ciment elaborat a l'obra | 0.031 | 54.62 | 1.69322 |
| %16130 | % | Despeses indirectes | 6 % | 24.70282 | 1.48217 |
|  |  | Total |  |  | 26.18 |

| Amidament | Uts. | Llarg | Ample | Parcial |
|---|---|---|---|---|
|  | Longitud | Amplada mitjana | Superfície |  |
| PK 0+660 a PK 0+735. MD | 75.000 | 1.800 |  |  |
| Panot tàctil PK 0+735. MD |  |  | -6.000 |  |
| PK 0+630 a PK 0+660 | 30.000 | 2.000 |  |  |
| Total |  |  |  | 189 |

**E0108** m3 Morter de ciment elaborat a l'obra
13.5 m3 × 54.62 = 737.37

| Codi | Ut | Descripció | Rendiment | Preu | Import |
|---|---|---|---|---|---|
| M0218 | h | Formigonera 250 litres i 5 HP (maquinària) | 0.7 | 7.48 | 5.23600 |
| O0110 | h | Peó | 1 | 20.41 | 20.41000 |
| P0401 | kg | Ciment pòrtland P-350 (material) | 200 | 0.07 | 14.00000 |
| P0301 | m3 | Sorra per a formigons i morters (material) | 0.67 | 22.15 | 14.84050 |
| P1601 | m3 | Aigua | 0.2 | 0.65 | 0.13000 |
|  |  | Total |  |  | 54.62 |

| Amidament | Uts. | Llarg | Ample | Parcial |
|---|---|---|---|---|
|  | Longitud | Amplada | Gruix |  |
| PK 0+660 a PK 0+735. MD | 75.000 | 1.800 | 0.100 |  |
| Total |  |  |  | 13.5 |

**E0505** m3 Formigó HA-25 fonaments i soleres
16.5 m3 × 82.53 = 1361.75

| Amidament | Uts. | Llarg | Ample | Parcial |
|---|---|---|---|---|
|  | Longitud | Amplada | Gruix |  |
| PK 0+660 a PK 0+735. MD. En guals | 10.000 | 1.800 | 0.250 |  |
| Cèrcol final vorera sota vorada jardinera | 75.000 | 0.400 | 0.400 |  |
| Total |  |  |  | 16.5 |

**E05173** m2 Malla electrosoldada en acer corrugat B500T 15x15 cm Ø 6 mm
18 m2 × 2.95 = 53.10
Subministrament i col·locació de malla electrosoldada en acer corrugat B 500 T de 15x15 cm i 6 mm de diàmetre.

| Codi | Ut | Descripció | Rendiment | Preu | Import |
|---|---|---|---|---|---|
| M0245 | h | Cisalla elèctrica | 0.002 | 3.73 | 0.00746 |
| M0246 | h | Màquina de doblegar rodó d'acer | 0.002 | 3 | 0.00600 |
| O0101 | h | Cap de colla | 0.001 | 26.02 | 0.02602 |
| O0102 | h | Oficial 1ª | 0.003 | 24.56 | 0.07368 |
| O0110 | h | Peó | 0.003 | 20.41 | 0.06123 |
| P0602 | kg | Filferro recuit | 0.008 | 1.57 | 0.01256 |
| P06100 | m2 | Malla electrosoldada en acer corrugat B500T, de 15x15 cm i 6 mm de diàmetre (material) | 1 | 2.6 | 2.60000 |
| VGZ | % | Despeses indirectes | 0.028 | 6 | 0.16800 |
|  |  | Total |  |  | 2.95 |

| Amidament | Uts. | Llarg | Parcial |
|---|---|---|---|
|  | Longitud | Amplada |  |
| PK 0+660 a PK 0+735. MD. En guals | 10.000 | 1.800 |  |
| Total |  |  | 18 |

**E0517** kg Acer especial B-500S de límit elàstic 500 N/mm2 en barres corrugades
379.344 kg × 1.24 = 470.39

| Amidament | Uts. | Llarg | Ample | Alt | Parcial |
|---|---|---|---|---|---|
|  | Longitud | Nombre | Pes/ml | Solapes |  |
| D12 | 75.000 | 4.000 | 0.920 | 1.050 |  |
| d8 c50 | 1.300 | 160.000 | 0.410 | 1.050 |  |
| Total |  |  |  |  | 379.344 |

**E1108** m Vorada de peces de formigó de 8x20 cm tipus jardí
75 m × 17.67 = 1325.25

| Amidament | Uts. | Parcial |
|---|---|---|
|  | Longitud |  |
| PK 0+660 a PK 0+735. MD | 75.000 |  |
| Total |  | 75 |

**E0516** m2 Encofrat de fusta per a formigó vist
30 m2 × 32.17 = 965.10
Encofrat de fusta per a formigó vist, col·locat.

| Codi | Ut | Descripció | Rendiment | Preu | Import |
|---|---|---|---|---|---|
| M0214 | h | Camió grua 12 tn | 0.08 | 42.07 | 3.36560 |
| O0110 | h | Peó | 0.2 | 20.41 | 4.08200 |
| O0102 | h | Oficial 1ª | 0.2 | 24.56 | 4.91200 |
| O0101 | h | Cap de colla | 0.02 | 26.02 | 0.52040 |
| P0701 | m | Tauló de fusta de pi | 2 | 0.42 | 0.84000 |
| P0706 | u | Puntal telescòpic. | 0.05 | 11.29 | 0.56450 |
| P0704 | m2 | Tauler de fusta de pi 22 mm. | 1 | 15.05 | 15.05000 |
| P0702 | m3 | Llata de fusta de pi | 0.001 | 288.46 | 0.28846 |
| P0707 | l | Desencofrant | 0.06 | 1.6 | 0.09600 |
| P0604 | kg | Claus d'acer zincats | 0.15 | 1.71 | 0.25650 |
| P0602 | kg | Filferro recuit | 0.3 | 1.57 | 0.47100 |
| VGZ | % | Despeses indirectes | 0.288 | 6 | 1.72800 |
|  |  | Total |  |  | 32.17 |

| Amidament | Uts. | Llarg | Parcial |
|---|---|---|---|
|  | Longitud | Amplada |  |
| Cèrcol final vorera sota vorada jardinera | 75.000 | 0.400 |  |
| Total |  |  | 30 |

**E0682** u Peça de cantonada per a gual vehicles ó vianants, 570x400x280 mm
2 u × 59.92 = 119.84
Peça de cantonada de 570x400x280 mm, per gual de vehicles ó vianants, sobre una base de formigó HM-20 de 25 cm de gruix i la seva excavació, ambdues incloses, i rejuntat amb morter de ciment, segons plànols, col·locat

| Codi | Ut | Descripció | Rendiment | Preu | Import |
|---|---|---|---|---|---|
| O0110 | h | Peó | 0.25 | 20.41 | 5.10250 |
| O0102 | h | Oficial 1ª | 0.15 | 24.56 | 3.68400 |
| O0101 | h | Cap de colla | 0.05 | 26.02 | 1.30100 |
| P1609 | m3 | Excavació de terres | 0.05 | 11.12 | 0.55600 |
| P0503 | m3 | Formigó HM-20 posat a l'obra | 0.05 | 67 | 3.35000 |
| P10095 | u | Peça cantonada 570x400x280 mm per a gual de vehicles ó vianants (material) | 1 | 41.75 | 41.75000 |
| VGZ | % | Despeses indirectes | 0.541 | 6 | 3.24600 |
| E0108 | m3 | Morter de ciment elaborat a l'obra | 0.017 | 54.62 | 0.92854 |
|  |  | Total |  |  | 59.92 |

| Amidament | Uts. | Parcial |
|---|---|---|
|  | ut |  |
| Vial peatonal. Gual vehicles PK 0+660. MD | 2.000 |  |
| Total |  | 2 |

**E0673** m2 Paviment lloseta tàctil indicador d'advertència o proximitat de perill
6 m2 × 35.6 = 213.60
Paviment de lloseta tàctil indicador d'advertència o proximitat de perill, prefabricada de formigó 20x20 cm. amb botons de 2,5 cm. de diàmetre exterior, 0,5 cm. d'alçada i separats 5 cm. entre els seus centres, de color diferenciat de la resta del paviment, col·locat sobre solera de formigó (inclosa), totalment acabat.

| Codi | Ut | Descripció | Rendiment | Preu | Import |
|---|---|---|---|---|---|
| E0199 | kg | Ciment Portland, a peu d'obra | 3 | 0.11 | 0.33000 |
| O0110 | h | Peó | 0.4 | 20.41 | 8.16400 |
| O0102 | h | Oficial 1ª | 0.4 | 24.56 | 9.82400 |
| P0673 | m2 | Lloseta tàctil de botons (material) | 1 | 8 | 8.00000 |
| P1601 | m3 | Aigua | 0.01 | 0.65 | 0.00650 |
| P0503 | m3 | Formigó HM-20 posat a l'obra | 0.1 | 67 | 6.70000 |
| VGZ | % | Despeses indirectes | 0.292 | 6 | 1.75200 |
| E0108 | m3 | Morter de ciment elaborat a l'obra | 0.015 | 54.62 | 0.81930 |
|  |  | Total |  |  | 35.6 |

| Amidament | Uts. | Llarg | Parcial |
|---|---|---|---|
|  | Longitud | Amplada |  |
| PK 0+735.MD | 5.000 | 1.200 |  |
| Total |  |  | 6 |

### 01.06.02 TRAM 2: TORRENT DEL MAGRE A ZONA ESPORTIVA. MD
Import: 57428.43

**E0884** m Formació i reperfilat de cunetes en qualsevol tipus de terreny
925 m × 2.47 = 2284.75

| Amidament | Uts. | Parcial |
|---|---|---|
|  | Longitud |  |
| PK 0+735 a PK1+660.MD | 925.000 |  |
| Total |  | 925 |

**E0880** m3 Formigó en revestiment de cunetes (actuacions <2000 m)
291.375 m3 × 118.89 = 34641.57

| Amidament | Uts. | Llarg | Ample | Parcial |
|---|---|---|---|---|
|  | Longitud | Amplada | Gruix |  |
| PK 0+735 a PK1+660. MD | 925.000 | 2.100 | 0.150 |  |
| Total |  |  |  | 291.375 |

**E05173** m2 Malla electrosoldada en acer corrugat B500T 15x15 cm Ø 6 mm
56 m2 × 2.95 = 165.20

| Amidament | Uts. | Llarg | Parcial |
|---|---|---|---|
|  | Longitud mitjana | ut |  |
| PK 0+735 a PK1+660. MD en guals | 8.000 | 7.000 |  |
| Total |  |  | 56 |

**E07812** u Pilona flexible d'alta resisitència de Ø100 element delimitador
155 u × 51.77 = 8024.35
Subministrament i instal·lació de pilona flexible d'alta resistència de 100 mm de diàmetre tipus KRL (R10) o equivalent, de color negre o a determinar per la Direcció d'Obra amb argollat reflectant, de cautxú 100% reciclat, inclòs tots els elements de fixació, ancoratges, medis i materials auxiliars, totalment col·locat.

| Codi | Ut | Descripció | Rendiment | Preu | Import |
|---|---|---|---|---|---|
| M0214 | h | Camió grua 12 tn | 0.04 | 42.07 | 1.68280 |
| O0102 | h | Oficial 1ª | 0.15 | 24.56 | 3.68400 |
| O0110 | h | Peó | 0.3 | 20.41 | 6.12300 |
| P0503 | m3 | Formigó HM-20 posat a l'obra | 0.05 | 67 | 3.35000 |
| P14773 | u | Pilona tubular flexible Ø100 mm., h=1000 mm amb banda reflectant, color negre (material) | 1 | 34 | 34.00000 |
| %16130 | % | Despeses indirectes | 6 % | 48.83980 | 2.93039 |
|  |  | Total |  |  | 51.77 |

| Amidament | Uts. | Parcial |
|---|---|---|
|  | ut |  |
| PK 0+735 a PK1+660. MD (cada 6 metres) | 155.000 |  |
| Total |  | 155 |

**E0601** m3 Base granular de tot-u artificial, amb motoanivelladora
305.25 m3 × 23.9 = 7295.48

| Amidament | Uts. | Llarg | Ample | Parcial |
|---|---|---|---|---|
|  | Longitud | Amplada | Gruix mig |  |
| PK 0+735 a PK1+660. MD. Reperfilat base | 925.000 | 2.200 | 0.150 |  |
| Total |  |  |  | 305.25 |

**E0306** m3 Excavació rases i pous, mitjans mecànics, cànon abocador (50% roca)
22.5 m3 × 20.56 = 462.60
Excavació en rases, pous o fonaments, amb mitjans mecànics i manuals en qualsevol tipus tipus de terreny, inclòs càrrega i transport a l'interior d'obra o abocador controlat, inclòs el seu cànon.

| Codi | Ut | Descripció | Rendiment | Preu | Import |
|---|---|---|---|---|---|
| M0228 | h | Electrobomba sumergible 20 kW | 0.02 | 3.8 | 0.07600 |
| M0207B | h | Retroexcavadora amb martell trencador | 0.12 | 68.89 | 8.26680 |
| M0212B | h | Camió de trabuc 16 m³ | 0.06 | 45.4 | 2.72400 |
| O0101 | h | Cap de colla | 0.025 | 26.02 | 0.65050 |
| O0102 | h | Oficial 1ª | 0.07 | 24.56 | 1.71920 |
| O0110 | h | Peó | 0.25 | 20.41 | 5.10250 |
| P1613 | u | Cànon d'abocador | 1.2 | 0.8 | 0.96000 |
| VGZ | % | Despeses indirectes | 0.177 | 6 | 1.06200 |
|  |  | Total |  |  | 20.56 |

| Amidament | Uts. | Llarg | Ample | Parcial |
|---|---|---|---|---|
|  | Longitud | Amplada | Profunditat |  |
| Connexió enllumeant zona esportiva | 45.000 | 0.500 | 1.000 |  |
| Total |  |  |  | 22.5 |

**E101002** m Tub de PEAD corrugat de Ø 90 mm doble paret
90 m × 3.5 = 315.00
Tub corbable de PEAD de doble paret vermell de 90 mm. de diàmetre nominal, interior llis i exterior corrugat, per a canalització soterrada amb fil guia incorporat, resistència a la compressió 450 N, grau de protecció segons normativa vigent, inclòs part proporcional de maneguets d'unió, col·locat en rasa.

| Codi | Ut | Descripció | Rendiment | Preu | Import |
|---|---|---|---|---|---|
| O0110 | h | Peó | 0.012 | 20.41 | 0.24492 |
| O0102 | h | Oficial 1ª | 0.012 | 24.56 | 0.29472 |
| P091272 | m | Tub PEAD corrugat ext. llis int. DN90 mm. (material) | 1.05 | 2.49 | 2.61450 |
| P10209 | pp | Petit material (material) | 0.005 | 29.83 | 0.14915 |
| %ZZ | % | Despeses generals | 6 % | 3.30329 | 0.19820 |
|  |  | Total |  |  | 3.5 |

| Amidament | Uts. | Parcial |
|---|---|---|
|  | Longitud |  |
| Connexió enllumenat zona esportiva | 45.000 |  |
| Tub reserva | 45.000 |  |
| Total |  | 90 |

**E0322** m3 Arena de riu en recobriment de tubs, rentada
5.625 m3 × 20.35 = 114.47

| Amidament | Uts. | Llarg | Ample | Parcial |
|---|---|---|---|---|
|  | Longitud | Amplada | Profunditat |  |
| Connexió enllumenat zona esporitva | 45.000 | 0.500 | 0.250 |  |
| Total |  |  |  | 5.625 |

**E0106** m3 Formigó en massa HM-20, planta dosificadora 25 m3/h.
5.625 m3 × 57.33 = 322.48
Formigó en massa HM-20 elaborat a l'obra en planta dosificadora de 25 m3/h.

| Codi | Ut | Descripció | Rendiment | Preu | Import |
|---|---|---|---|---|---|
| M0222 | h | Planta de formigó (maquinària) | 0.05 | 108.09 | 5.40450 |
| M0221 | h | Camió formigonera de 9 m³ (maquinària) | 0.08 | 60.23 | 4.81840 |
| M0204 | h | Pala carregadora pneumàtics | 0.02 | 58.27 | 1.16540 |
| O0110 | h | Peó | 0.4 | 20.41 | 8.16400 |
| P0301 | m3 | Sorra per a formigons i morters | 0.25 | 22.15 | 5.53750 |
| P03060 | m3 | Tot-u artificial no classif. (material) | 0.597 | 17 | 10.14900 |
| P0401 | kg | Ciment pòrtland P-350 | 314 | 0.07 | 21.98000 |
| P1601 | m3 | Aigua | 0.17 | 0.65 | 0.11050 |
|  |  | Total |  |  | 57.33 |

| Amidament | Uts. | Llarg | Ample | Parcial |
|---|---|---|---|---|
|  | Longitud | Amplada | Profunditat |  |
| Connexió enllumenat zona esportiva | 45.000 | 0.500 | 0.250 |  |
| Total |  |  |  | 5.625 |

**E0317** m3 Rebliment i piconatge rasa, material pròpia obra, inclòs càrrega i transport
13.5 m3 × 4.63 = 62.51

| Amidament | Uts. | Llarg | Ample | Parcial |
|---|---|---|---|---|
|  | Longitud | Amplada | Profunditat |  |
| Connexió enllumenat zoan esportiva | 45.000 | 0.500 | 0.600 |  |
| Total |  |  |  | 13.5 |

**E10121** m Conductor coure nu de 35 mm2, unipolar soterrada
45 m × 4.11 = 184.95
Conductor de coure nu de 35 mm2, unipolar, col·locat al fons de la rasa i sortint a punts de llum, compresa la part proporcional de tub protector dels sortints i soldadures als punts metàl·lics o a les derivacions.

| Codi | Ut | Descripció | Rendiment | Preu | Import |
|---|---|---|---|---|---|
| O0101 | h | Cap de colla | 0.01 | 26.02 | 0.26020 |
| O0110 | h | Peó | 0.03 | 20.41 | 0.61230 |
| O0102 | h | Oficial 1ª | 0.03 | 24.56 | 0.73680 |
| P10207 | pp | Soldadures a xarxa i petit mat. | 1 | 0.91 | 0.91000 |
| P101102 | m | Conductor Cu nu unipolar d'1x35 mm2 (material) | 1.05 | 1.29 | 1.35450 |
| %ZZ | % | Despeses generals | 6 % | 3.87380 | 0.23243 |
|  |  | Total |  |  | 4.11 |

| Amidament | Uts. | Parcial |
|---|---|---|
|  | Longitud |  |
| Connexió enllumenat zona esportiva | 45.000 |  |
| Total |  | 45 |

**E12101** u Pericó registre 45x45x60 cm, amb tapa (semàf i enllum, s/base formigó)
5 u × 93.88 = 469.40
Pericó de registre de dimensions de 45x45x60 cm interiors mínims, per a instal·lacions semafòriques o d'enllumenat, inclòs marc i tapa de fosa dúctil classe B-125 , de tipus prefabricat o elaborat in siut amb parets de maó calat ´´gero´´ arrebossat i acabat lliscat interior, col·locat sobre solera de graves.

| Codi | Ut | Descripció | Rendiment | Preu | Import |
|---|---|---|---|---|---|
| O0102 | h | Oficial 1ª | 0.45 | 24.56 | 11.05200 |
| O0101 | h | Cap de colla | 0.09 | 26.02 | 2.34180 |
| O0110 | h | Peó | 0.9 | 20.41 | 18.36900 |
| P06207 | u | Tapa fosa 480x480x30, marc 500x500, classe B-125 (material) | 1 | 18.07 | 18.07000 |
| P0805 | u | Maó massís 29x14x5 cm. a rev. (material) | 100 | 0.12 | 12.00000 |
| P0841 | m2 | EnlluÏment parets exteriors (material) | 1.08 | 20.01 | 21.61080 |
| VGZ | % | Despeses indirectes | 0.829 | 6 | 4.97400 |
| E0108 | m3 | Morter de ciment elaborat a l'obra | 0.1 | 54.62 | 5.46200 |
|  |  | Total |  |  | 93.88 |

| Amidament | Uts. | Parcial |
|---|---|---|
| Connexió enllumenat zona esportiva | ut |  |
| Inici i final | 1.000 |  |
| Pas sota calçada vial municipal acces ZE | 2.000 |  |
| Pas sota calçada carretera | 2.000 |  |
| Total |  | 5 |

**E10122** u Piqueta connexió a terra 17,3x500 mm
5 u × 20.44 = 102.20
Piqueta connexió a terra, clavetejada verticalment i connexionada la línia amb soldadura aluminotèrmica.

| Codi | Ut | Descripció | Rendiment | Preu | Import |
|---|---|---|---|---|---|
| O0110 | h | Peó | 0.08 | 20.41 | 1.63280 |
| O0101 | h | Cap de colla | 0.002 | 26.02 | 0.05204 |
| O0102 | h | Oficial 1ª | 0.04 | 24.56 | 0.98240 |
| P10208 | pp | Soldadures pica i llums | 1 | 4.5 | 4.50000 |
| P10112 | u | Piqueta courejada 17,3x500 mm (material) | 1 | 12.12 | 12.12000 |
| %ZZ | % | Despeses generals | 6 % | 19.28724 | 1.15723 |
|  |  | Total |  |  | 20.44 |

| Amidament | Uts. | Parcial |
|---|---|---|
| Connexió enllumenat zona esportiva | ut |  |
| Inici i final | 1.000 |  |
| Pas sota calçada vial municipal acces ZE | 2.000 |  |
| Pas sota calçada carretera | 2.000 |  |
| Total |  | 5 |

**E101311** m Subministrament i col·locació de cinta senyalitzadora elèctric
45 m × 1.27 = 57.15
Subministrament i col·locació de cinta de senyalització d'avís de perill elèctric de PVC de color groc i 150 mm d'amplada, disposada a una profunditat mínima a 0,10 m del paviment acabat i a 0,25 m sobre la generatriu superior del tub.

| Codi | Ut | Descripció | Rendiment | Preu | Import |
|---|---|---|---|---|---|
| O0110 | h | Peó | 0.02 | 20.41 | 0.40820 |
| O0101 | h | Cap de colla | 0.015 | 26.02 | 0.39030 |
| P0101 | m | Cinta senyalitzadora PVC 150 mm color groc (material) | 1.05 | 0.38 | 0.39900 |
| %16130 | % | Despeses indirectes | 6 % | 1.19750 | 0.07185 |
|  |  | Total |  |  | 1.27 |

| Amidament | Uts. | Parcial |
|---|---|---|
|  | Longitud |  |
| Connexió enllumenat zona esportiva | 45.000 |  |
| Total |  | 45 |

**E1626** u Legaltizació del nou enllumenat públic
1 u × 1000 = 1000.00

| Amidament | Uts. | Parcial |
|---|---|---|
|  | ut |  |
| Connexió enllumenat zona esportiva | 1.000 |  |
| Total |  | 1 |

**E10104** m Conductor coure tetrapolar 4x6 mm2 soterrada
45 m × 6.06 = 272.70
Conductor de coure tetrapolar 4x6 mm2, de designació UNE RV 0,6/1 kV, col·locat en línia d'enllumenat soterrada, allotjat en tub corrugat.

| Codi | Ut | Descripció | Rendiment | Preu | Import |
|---|---|---|---|---|---|
| O0110 | h | Peó | 0.04 | 20.41 | 0.81640 |
| O0102 | h | Oficial 1ª | 0.04 | 24.56 | 0.98240 |
| O0101 | h | Cap de colla | 0.01 | 26.02 | 0.26020 |
| P10104 | m | Conductor Cu tetrapolar 4x6 rv 0,6/1 kV (material) | 1.05 | 3.48 | 3.65400 |
| %ZZ | % | Despeses generals | 6 % | 5.71300 | 0.34278 |
|  |  | Total |  |  | 6.06 |

| Amidament | Uts. | Parcial |
|---|---|---|
|  | Longitud |  |
| Connexió enllumeant zona esportiva | 45.000 |  |
| Total |  | 45 |

**E0871** m Tub de PP corrugat doble capa Ø125 mm
18 m × 10.92 = 196.56
Tub de PP corrugat doble capa de 125 mm. de diàmetre nominal i SN 8 kN/m2, inclòs pp de peces especials i accessoris, col·locat.

| Codi | Ut | Descripció | Rendiment | Preu | Import |
|---|---|---|---|---|---|
| O0110 | h | Peó | 0.1 | 20.41 | 2.04100 |
| O0102 | h | Oficial 1ª | 0.1 | 24.56 | 2.45600 |
| O0101 | h | Cap de colla | 0.05 | 26.02 | 1.30100 |
| P1236 | m | Tub de pp DN125 mm., SN 8 kN/m2 (material) | 1 | 3.51 | 3.51000 |
| VGZ | % | Despeses indirectes | 0.093 | 6 | 0.55800 |
| P1236%U16151 | % | Part proporcional accessoris | 30 % | 3.51000 | 1.05300 |
|  |  | Total |  |  | 10.92 |

| Amidament | Uts. | Parcial |
|---|---|---|
|  | Longitud |  |
| Sota calçada accés zona esportiva | 6.000 |  |
| Sotra calçada carretera | 12.000 |  |
| Total |  | 18 |

**E1113031** u Columna troncocònica h=7 m en acer galvanitzat
2 u × 728.53 = 1457.06
Columna troncocònica de planxa d'acer galvanitzat, de 7m/4mm/90mm, inclosos els perns d'ancoratge i 3 caixes de fusibles SERTSEM CF-105 i cable 3x2,5 mm2 , instal·lat i connexionat en caixa a l'interior, hissada, aplomada i fixada sobre dau de formigó.

| Codi | Ut | Descripció | Rendiment | Preu | Import |
|---|---|---|---|---|---|
| M0214 | h | Camió grua 12 tn | 2 | 42.07 | 84.14000 |
| O0110 | h | Peó | 3 | 20.41 | 61.23000 |
| O0102 | h | Oficial 1ª | 2 | 24.56 | 49.12000 |
| O0101 | h | Cap de colla | 0.5 | 26.02 | 13.01000 |
| P10109 | m | Conductor Cu tripolar 3x2,5 rv 0,6/1 kV (material) | 8 | 1.3 | 10.40000 |
| P101101 | m | Conductor Cu bipolar 2x2,5 rv 0,6/1 kV (material) | 8 | 0.98 | 7.84000 |
| P10209 | pp | Petit material | 2 | 29.83 | 59.66000 |
| P990206 | u | Columna troncocònica de 7 m d'alçada (material) | 1 | 401.89 | 401.89000 |
| %ZZ | % | Despeses generals | 6 % | 687.29000 | 41.23740 |
|  |  | Total |  |  | 728.53 |

| Amidament | Uts. | Parcial |
|---|---|---|
|  | ut |  |
| Pas vianants zona esportiva | 2.000 |  |
| Total |  | 2 |

### 01.06.03 DE ZONA ESPORTIVA A PK2+220. MD
Import: 26081.06

**E0328** m3 Terraplè amb compactació, material préstec, inclòs càrrega i transport
244.2 m3 × 10.78 = 2632.48
Terraplenat i piconatge amb material apte procedent de préstec, en tongades de més de 25 cm i fins a 50 cm amb un grau de compactació segons capa i amb base l'assaig de referència, inclòs cànon d'extracció i transport.

| Codi | Ut | Descripció | Rendiment | Preu | Import |
|---|---|---|---|---|---|
| M0209 | h | Corró vibratori autop. 8 a 10 t | 0.015 | 46.26 | 0.69390 |
| M0208 | h | Motoanivelladora | 0.013 | 73.35 | 0.95355 |
| M0213 | h | Camió cisterna de 8 m³ | 0.013 | 48 | 0.62400 |
| M0204 | h | Pala carregadora pneumàtics | 0.015 | 58.27 | 0.87405 |
| M0212B | h | Camió de trabuc 16 m³ | 0.027 | 45.4 | 1.22580 |
| O0102 | h | Oficial 1ª | 0.01 | 24.56 | 0.24560 |
| O0101 | h | Cap de colla | 0.006 | 26.02 | 0.15612 |
| O0110 | h | Peó | 0.025 | 20.41 | 0.51025 |
| P0307 | m3 | Terra de préstec | 1 | 5 | 5.00000 |
| VGZ | % | Despeses indirectes | 0.083 | 6 | 0.49800 |
|  |  | Total |  |  | 10.78 |

| Amidament | Uts. | Llarg | Ample | Parcial |
|---|---|---|---|---|
|  | Longitud | Amplada | Gruix |  |
| PK 1+655 a PK 2+210.MD. Adeuqció base | 555.000 | 2.200 | 0.200 |  |
| Total |  |  |  | 244.2 |

**E0601** m3 Base granular de tot-u artificial, amb motoanivelladora
305.25 m3 × 23.9 = 7295.48

| Amidament | Uts. | Llarg | Ample | Parcial |
|---|---|---|---|---|
|  | Longitud | Amplada | Gruix |  |
| PK 1+655 a PK 2+210.MD | 555.000 | 2.200 | 0.250 |  |
| Total |  |  |  | 305.25 |

**E0611** m2 Reg emprimació tipus C50BF4 IMP (dotació 1,5 kg/m2)
1110 m2 × 0.38 = 421.80

| Amidament | Uts. | Llarg | Parcial |
|---|---|---|---|
|  | Longitud | Amplada |  |
| PK 1+655 a PK 2+210.MD | 555.000 | 2.000 |  |
| Total |  |  | 1110 |

**E0604** t Paviment de MBC tipus AC16 surf S 50/70 GR
133.2 t × 57.86 = 7706.95

| Amidament | Uts. | Llarg | Ample | Alt | Parcial |
|---|---|---|---|---|---|
|  | Longitud | Amplada | Gruix | Densitat |  |
| PK 1+655 a PK 2+210.MD | 555.000 | 2.000 | 0.050 | 2.400 |  |
| Total |  |  |  |  | 133.2 |

**E07812** u Pilona flexible d'alta resisitència de Ø100 element delimitador
155 u × 51.77 = 8024.35

| Amidament | Uts. | Parcial |
|---|---|---|
|  | ut |  |
| PK 0+735 a PK1+660. MD (cada 6 metres) | 155.000 |  |
| Total |  | 155 |

## 01.07 SENYALITZACIÓ I ABALISAMENT
Import: 61812.28

### 01.07.01 SENYALITZACIÓ HORITZONTAL I ABALISAMENT
Import: 5415.22

**E0704** m Premarcatge de marca viària longitudinal
5610 m × 0.15 = 841.50

| Codi | Ut | Descripció | Rendiment | Preu | Import |
|---|---|---|---|---|---|
| O0110 | h | Peó | 0.006 | 20.41 | 0.12246 |
| O0101 | h | Cap de colla | 0.001 | 26.02 | 0.02602 |
| VGZ | % | Despeses indirectes | 0.001 | 6 | 0.00600 |
|  |  | Total |  |  | 0.15 |

| Amidament | Uts. | Llarg | Parcial |
|---|---|---|---|
|  | Longitud | ut |  |
| Eix. PK 0+635 a PK 2+505 | 1870.000 |  |  |
| Laterals | 1870.000 | 2.000 |  |
| Total |  |  | 5610 |

**E0705** m Marca viària longitudinal 10 cm. amplada, pintura acrílica
1650.896 m × 0.43 = 709.89
Marca viària longitudinal de 10 cm. d'amplada de pintura acrílica amb base solvent postmesclada amb microesferes de vidre, aplicada amb màquina autopropulsada pinta franges.

| Codi | Ut | Descripció | Rendiment | Preu | Import |
|---|---|---|---|---|---|
| M0220 | h | Escombradora autopropulsada | 0.001 | 42.15 | 0.04215 |
| M0224 | h | Màquina pintura bandes autop. (maquinària) | 0.001 | 41.57 | 0.04157 |
| O0110 | h | Peó | 0.002 | 20.41 | 0.04082 |
| O0101 | h | Cap de colla | 0.001 | 26.02 | 0.02602 |
| P14220 | kg | Pintura (material) | 0.09 | 2.27 | 0.20430 |
| P14210 | kg | Microesferes de vidre (material) | 0.055 | 0.96 | 0.05280 |
| VGZ | % | Despeses indirectes | 0.004 | 6 | 0.02400 |
|  |  | Total |  |  | 0.43 |

| Amidament | Uts. | Alt | Parcial |
|---|---|---|---|
| Eix | Longitud |  |  |
| M3.2 Contínua | 87.000 |  |  |
|  | 73.300 |  |  |
|  | 27.110 |  |  |
|  | 46.900 |  |  |
|  | 12.900 |  |  |
|  | 59.500 |  |  |
|  | 70.700 |  |  |
|  | 27.390 |  |  |
|  | 134.000 |  |  |
|  | 36.600 |  |  |
|  | 68.770 |  |  |
|  | 20.000 |  |  |
|  | 40.000 |  |  |
|  | 20.000 |  |  |
|  | 360.000 |  |  |
|  | 11.500 |  |  |
|  | 58.460 |  |  |
|  | 90.900 |  |  |
| Adossades accessos | 13.500 | 0.370 |  |
|  | 11.000 | 0.370 |  |
|  | 12.000 | 0.370 |  |
|  | 13.200 | 0.370 |  |
|  | 19.270 | 0.370 |  |
|  | 13.450 | 0.370 |  |
|  | 9.600 | 0.370 |  |
|  | 7.680 | 0.370 |  |
|  | 10.430 | 0.370 |  |
|  | 13.830 | 0.370 |  |
| M1.9 Preavis | 160.000 |  |  |
|  | 200.000 |  |  |
| Total |  |  | 1650.896 |

**E0706** m Marca viària longitudinal 15 cm. amplada, pintura acrílica
4000.905 m × 0.57 = 2280.52
Marca viària longitudinal de 15 cm d'amplada de pintura acrílica amb base solvent postmesclada amb microesferes de vidre, aplicada amb màquina autopropulsada pinta franges.

| Codi | Ut | Descripció | Rendiment | Preu | Import |
|---|---|---|---|---|---|
| M0224 | h | Màquina pintura bandes autop. | 0.001 | 41.57 | 0.04157 |
| M0220 | h | Escombradora autopropulsada | 0.001 | 42.15 | 0.04215 |
| O0101 | h | Cap de colla | 0.001 | 26.02 | 0.02602 |
| O0110 | h | Peó | 0.002 | 20.41 | 0.04082 |
| P14220 | kg | Pintura | 0.135 | 2.27 | 0.30645 |
| P14210 | kg | Microesferes de vidre | 0.082 | 0.96 | 0.07872 |
| VGZ | % | Despeses indirectes | 0.005 | 6 | 0.03000 |
|  |  | Total |  |  | 0.57 |

| Amidament | Uts. | Llarg | Alt | Parcial |
|---|---|---|---|---|
|  | Longitud | ut | Coef |  |
| Laterals | 1870.000 | 2.000 |  |  |
| Lateral accessos | 13.500 |  | -0.630 |  |
|  | 11.000 |  | -0.630 |  |
|  | 12.000 |  | -0.630 |  |
|  | 13.200 |  | -0.630 |  |
|  | 19.270 |  | -0.630 |  |
|  | 13.450 |  | -0.630 |  |
|  | 9.600 |  | -0.630 |  |
|  | 7.680 |  | -0.630 |  |
|  | 10.430 |  | -0.630 |  |
|  | 13.830 |  | -0.630 |  |
| Accessos zona esportiva | 210.000 |  |  |  |
| Accessos Barranc Mas Manyer | 24.000 |  |  |  |
| Accesso barranc i urbanització | 105.000 |  |  |  |
| Total |  |  |  | 4000.905 |

**E0707** m Marca viària longitudinal 30 cm. amplada, pintura acrílica
33 m × 0.97 = 32.01
Marca viària longitudinal de 30 cm d'amplada amb base solvent postmesclada amb microesferes de vidre, aplicada amb màquina autopropulsada pinta franges.

| Codi | Ut | Descripció | Rendiment | Preu | Import |
|---|---|---|---|---|---|
| M0224 | h | Màquina pintura bandes autop. | 0.001 | 41.57 | 0.04157 |
| M0220 | h | Escombradora autopropulsada | 0.001 | 42.15 | 0.04215 |
| O0101 | h | Cap de colla | 0.001 | 26.02 | 0.02602 |
| O0110 | h | Peó | 0.002 | 20.41 | 0.04082 |
| P14220 | kg | Pintura | 0.27 | 2.27 | 0.61290 |
| P14210 | kg | Microesferes de vidre | 0.164 | 0.96 | 0.15744 |
| VGZ | % | Despeses indirectes | 0.009 | 6 | 0.05400 |
|  |  | Total |  |  | 0.97 |

| Amidament | Uts. | Llarg | Parcial |
|---|---|---|---|
|  | Longitud | Ut |  |
| Trams unio illetes deflectores puntes | 3.000 | 11.000 |  |
| Total |  |  | 33 |

**E0732** m Marca viària transversal 40 cm. amplada, pintura blanca
14 m × 1.45 = 20.30
Marca viària transversal de 40 cm d'amplada de pintura acrílica amb base solvent postmesclada amb microesferes de vidre, aplicada amb màquina autopropulsada pinta franges.

| Codi | Ut | Descripció | Rendiment | Preu | Import |
|---|---|---|---|---|---|
| M0224 | h | Màquina pintura bandes autop. | 0.001 | 41.57 | 0.04157 |
| M0220 | h | Escombradora autopropulsada | 0.001 | 42.15 | 0.04215 |
| O0101 | h | Cap de colla | 0.001 | 26.02 | 0.02602 |
| O0110 | h | Peó | 0.003 | 20.41 | 0.06123 |
| P14220 | kg | Pintura | 0.4 | 2.27 | 0.90800 |
| P14210 | kg | Microesferes de vidre | 0.3 | 0.96 | 0.28800 |
| VGZ | % | Despeses indirectes | 0.014 | 6 | 0.08400 |
|  |  | Total |  |  | 1.45 |

| Amidament | Uts. | Parcial |
|---|---|---|
|  | Longitud |  |
| Linies parada accessos | 14.000 |  |
| Total |  | 14 |

**E07082** m Pintura en vorades de color alternatiu blanc i vermell
54 m × 5.94 = 320.76
Pintura acrílica amb base solvent aplicada en vorades de qualsevol mida de color alternatiu blanc i vermell amb microesferes de vidre, totalment acabada.

| Codi | Ut | Descripció | Rendiment | Preu | Import |
|---|---|---|---|---|---|
| M0220 | h | Escombradora autopropulsada | 0.002 | 42.15 | 0.08430 |
| M0224 | h | Màquina pintura bandes autop. | 0.012 | 41.57 | 0.49884 |
| O0110 | h | Peó | 0.14 | 20.41 | 2.85740 |
| O0101 | h | Cap de colla | 0.05 | 26.02 | 1.30100 |
| P14220 | kg | Pintura | 0.385 | 2.27 | 0.87395 |
| P14210 | kg | Microesferes de vidre | 0.095 | 0.96 | 0.09120 |
| VGZ | % | Despeses indirectes | 0.039 | 6 | 0.23400 |
|  |  | Total |  |  | 5.94 |

| Amidament | Uts. | Llarg | Ample | Alt | Parcial |
|---|---|---|---|---|---|
|  | Longitud | Superfície | % pintat | ut |  |
| Illeta central accessos zona esportiva | 28.000 |  |  |  |  |
| Ilelta deflectora C-51 | 12.000 |  |  |  |  |
| En reductors velocitat |  | 28.000 | 0.250 | 2.000 |  |
| Total |  |  |  |  | 54 |

**E0708** m2 Marca viària transversal, fletxes, inscripcions i zebrats, pintura acrílica
31.2 m2 × 12.9 = 402.48
Marca viària transversal, fletxes, inscripcions i zebrats, amb pintura acrílica amb base solvent postmesclada amb microesferes de vidre, aplicada mecànicament, totalment acabada.

| Codi | Ut | Descripció | Rendiment | Preu | Import |
|---|---|---|---|---|---|
| M0220 | h | Escombradora autopropulsada | 0.002 | 42.15 | 0.08430 |
| M0224 | h | Màquina pintura bandes autop. | 0.031 | 41.57 | 1.28867 |
| O0110 | h | Peó | 0.286 | 20.41 | 5.83726 |
| O0101 | h | Cap de colla | 0.095 | 26.02 | 2.47190 |
| P14210 | kg | Microesferes de vidre | 0.55 | 0.96 | 0.52800 |
| P14220 | kg | Pintura | 0.9 | 2.27 | 2.04300 |
| VGZ | % | Despeses indirectes | 0.107 | 6 | 0.64200 |
|  |  | Total |  |  | 12.9 |

| Amidament | Uts. | Llarg | Ample | Parcial |
|---|---|---|---|---|
|  | Superfície | ut | Amplada |  |
| Zebrejats | 3.600 |  |  |  |
| Stops | 1.500 | 2.000 |  |  |
| Cediu pas | 1.400 | 4.000 |  |  |
| Passos vianants trams central | 38.000 |  | 0.500 |  |
| Total |  |  |  | 31.2 |

**E07083** m2 Pintura en paviments de color a determinar i retrorreflectant
92 m2 × 8.78 = 807.76
Pintat sobre paviment bituminós o de formigó amb pintura acrílica de color a determinar per la Direcció d'Obra amb microesferes de vidre, aplicada amb màquina d'accionament manual, totalment acabada.

| Codi | Ut | Descripció | Rendiment | Preu | Import |
|---|---|---|---|---|---|
| M0220 | h | Escombradora autopropulsada | 0.002 | 42.15 | 0.08430 |
| M0224 | h | Màquina pintura bandes autop. | 0.02 | 41.57 | 0.83140 |
| O0110 | h | Peó | 0.2 | 20.41 | 4.08200 |
| O0101 | h | Cap de colla | 0.04 | 26.02 | 1.04080 |
| P14223 | kg | Pintura color (material) | 1 | 2.42 | 2.42000 |
| VGZ | % | Despeses indirectes | 0.054 | 6 | 0.32400 |
|  |  | Total |  |  | 8.78 |

| Amidament | Uts. | Llarg | Ample | Alt | Parcial |
|---|---|---|---|---|---|
|  | Superfície | Longitud | Amplada | ut |  |
| Illeta central accessos zona esportiva | 27.000 |  |  |  |  |
| Ilelta deflectora C-51 | 9.000 |  |  |  |  |
| Fons reductors velocitat |  | 4.000 | 7.000 | 2.000 |  |
| Total |  |  |  |  | 92 |

### 01.07.02 SENYALITZACIÓ VERTICAL
Import: 17667.85

**E07311** u Trasllat de senyal existent
1 u × 33.15 = 33.15
Trasllat de senyal existent, inclòs fonamentació.

| Codi | Ut | Descripció | Rendiment | Preu | Import |
|---|---|---|---|---|---|
| M0212B | h | Camió de trabuc 16 m³ | 0.1 | 45.4 | 4.54000 |
| O0110 | h | Peó | 0.4 | 20.41 | 8.16400 |
| O0101 | h | Cap de colla | 0.1 | 26.02 | 2.60200 |
| P1609 | m3 | Excavació de terres | 0.18 | 11.12 | 2.00160 |
| VGZ | % | Despeses indirectes | 0.258 | 6 | 1.54800 |
| E0502 | m3 | Formigó HM-20 fonaments | 0.18 | 79.42 | 14.29560 |
|  |  | Total |  |  | 33.15 |

| Amidament | Uts. | Parcial |
|---|---|---|
|  | ut |  |
| Seny inici rotonda | 1.000 |  |
| Total |  | 1 |

**E07312** u Trasllat de senyal d'indicació o orientació existent
3 u × 240.81 = 722.43
Trasllat de senyal d'indicació o orientació existent de qualsevol tipus a nova ubicació, inclòs la demolició de la base de formigó, l'excavació i fonamanetació de la nova base de formigó, tots els treballs i materials necessaris per deixar la partida acabada.

| Codi | Ut | Descripció | Rendiment | Preu | Import |
|---|---|---|---|---|---|
| M0212B | h | Camió de trabuc 16 m³ | 0.5 | 45.4 | 22.70000 |
| O0101 | h | Cap de colla | 3 | 26.02 | 78.06000 |
| O0110 | h | Peó | 3 | 20.41 | 61.23000 |
| P1609 | m3 | Excavació de terres | 0.72 | 11.12 | 8.00640 |
| E0502 | m3 | Formigó HM-20 fonaments | 0.72 | 79.42 | 57.18240 |
| %16130 | % | Despeses indirectes | 6 % | 227.17880 | 13.63073 |
|  |  | Total |  |  | 240.81 |

| Amidament | Uts. | Parcial |
|---|---|---|
|  | ut |  |
| S-500 PK 0+860. MD | 1.000 |  |
| Plafó PK 2+360 | 1.000 |  |
| S-500 a canviar lama PK 0+860. ME | 1.000 |  |
| Total |  | 3 |

**E0729** u Fonamentació de senyals
38 u × 30.97 = 1176.86
Fonamentació de senyals, segons plànols, inclòs l'excavació, totalment acabada.

| Codi | Ut | Descripció | Rendiment | Preu | Import |
|---|---|---|---|---|---|
| O0110 | h | Peó | 0.48 | 20.41 | 9.79680 |
| O0101 | h | Cap de colla | 0.12 | 26.02 | 3.12240 |
| P1609 | m3 | Excavació de terres | 0.18 | 11.12 | 2.00160 |
| E0502 | m3 | Formigó HM-20 fonaments | 0.18 | 79.42 | 14.29560 |
| %16130 | % | Despeses indirectes | 6 % | 29.21640 | 1.75298 |
|  |  | Total |  |  | 30.97 |

| Amidament | Uts. | Parcial |
|---|---|---|
|  | ut |  |
| Segons plànols full 1 de 6 | 7.000 |  |
| Segons plànols full 2 de 6 | 7.000 |  |
| Segons plànols full 3 de 6 | 6.000 |  |
| Segons plànols full 4 de 6 | 8.000 |  |
| Segons plànols full 5 de 6 | 2.000 |  |
| Segons plànols fulll 6 de 6 | 8.000 |  |
| Total |  | 38 |

**E0739** m Suport rectangular d'acer galvanitzat de 100x50x3 mm.
103 m × 25.23 = 2598.69
Suport rectangular d'acer galvanitzat de 100x50x3 mm.,col·locat.

| Codi | Ut | Descripció | Rendiment | Preu | Import |
|---|---|---|---|---|---|
| O0102 | h | Oficial 1ª | 0.05 | 24.56 | 1.22800 |
| O0110 | h | Peó | 0.09 | 20.41 | 1.83690 |
| P1439 | m | Suport acer galv. 100x50x3 mm (material) | 1 | 20.77 | 20.77000 |
| VGZ | % | Despeses indirectes | 0.233 | 6 | 1.39800 |
|  |  | Total |  |  | 25.23 |

| Amidament | Uts. | Llarg | Parcial |
|---|---|---|---|
|  | ut | Longitud |  |
| 1 SENYAL |  |  |  |
| Segons plànols full 1 de 6 | 5.000 | 2.500 |  |
| Segons plànols full 2 de 6 | 7.000 | 2.500 |  |
| Segons plànols full 3 de 6 | 4.000 | 2.500 |  |
| Segons plànols full 4 de 6 | 5.000 | 2.500 |  |
| Segons plànols full 5 de 6 | 2.000 | 2.500 |  |
| Segons plànols fulll 6 de 6 | 7.000 | 2.500 |  |
| 2 SENYALS |  |  |  |
| Segons plànols full 1 de 6 | 2.000 | 3.500 |  |
| Segons plànols full 2 de 6 | 0.000 | 3.500 |  |
| Segons plànols full 3 de 6 | 2.000 | 3.500 |  |
| Segons plànols full 4 de 6 | 3.000 | 3.500 |  |
| Segons plànols full 5 de 6 | 0.000 | 3.500 |  |
| Segons plànols fulll 6 de 6 | 1.000 | 3.500 |  |
| Total |  |  | 103 |

**E0710** u Placa reflectora triangular L=135 cm, nivell 2 HIP
20 u × 244.22 = 4884.40
Placa reflectora triangular de 135 cm. de costat, per a senyals de trànsit, nivell 2 HIP, inclòs ancoratges i cargoleria.

| Codi | Ut | Descripció | Rendiment | Preu | Import |
|---|---|---|---|---|---|
| O0102 | h | Oficial 1ª | 0.175 | 24.56 | 4.29800 |
| O0110 | h | Peó | 0.2 | 20.41 | 4.08200 |
| P1438 | u | Placa triang. reflect. 135 cm (material) | 1 | 222.1 | 222.10000 |
| VGZ | % | Despeses indirectes | 2.29 | 6 | 13.74000 |
|  |  | Total |  |  | 244.22 |

| Amidament | Uts. | Parcial |
|---|---|---|
|  | ut |  |
| Segons plànols full 1 de 6 | 3.000 |  |
| Segons plànols full 2 de 6 | 3.000 |  |
| Segons plànols full 3 de 6 | 5.000 |  |
| Segons plànols full 4 de 6 | 5.000 |  |
| Segons plànols full 5 de 6 |  |  |
| Segons plànols fulll 6 de 6 | 4.000 |  |
| Total |  | 20 |

**E0712** u Placa reflectora circular Ø90 cm, nivell 2 HIP
16 u × 171.41 = 2742.56
Placa reflectora circular de 90 cm. de diàmetre, per a senyals de trànsit, nivell 2 HIP, inclòs ancoratges i cargoleria.

| Codi | Ut | Descripció | Rendiment | Preu | Import |
|---|---|---|---|---|---|
| O0110 | h | Peó | 0.2 | 20.41 | 4.08200 |
| O0102 | h | Oficial 1ª | 0.175 | 24.56 | 4.29800 |
| P1404 | u | Placa circular reflect. 90 cm. (material) | 1 | 153.41 | 153.41000 |
| VGZ | % | Despeses indirectes | 1.603 | 6 | 9.61800 |
|  |  | Total |  |  | 171.41 |

| Amidament | Uts. | Parcial |
|---|---|---|
|  | ut |  |
| Segons plànols full 1 de 6 | 4.000 |  |
| Segons plànols full 2 de 6 | 2.000 |  |
| Segons plànols full 3 de 6 | 2.000 |  |
| Segons plànols full 4 de 6 | 4.000 |  |
| Segons plànols full 5 de 6 |  |  |
| Segons plànols fulll 6 de 6 | 4.000 |  |
| Total |  | 16 |

**E0714** u Placa reflectora octogonal 90 cm. doble apotema, nivell 2 HIP
8 u × 196.8 = 1574.40
Placa reflectora octogonal de 90 cm. de doble apotema, per a senyals de trànsit, nivell 2 HIP, inclòs ancoratges i cargoleria.

| Codi | Ut | Descripció | Rendiment | Preu | Import |
|---|---|---|---|---|---|
| O0102 | h | Oficial 1ª | 0.175 | 24.56 | 4.29800 |
| O0110 | h | Peó | 0.2 | 20.41 | 4.08200 |
| P1405 | u | Placa octog. reflect. 90 cm. (material) | 1 | 177.36 | 177.36000 |
| VGZ | % | Despeses indirectes | 1.843 | 6 | 11.05800 |
|  |  | Total |  |  | 196.8 |

| Amidament | Uts. | Parcial |
|---|---|---|
|  | ut |  |
| Segons plànols full 1 de 6 | 2.000 |  |
| Segons plànols full 2 de 6 | 2.000 |  |
| Segons plànols full 3 de 6 | 1.000 |  |
| Segons plànols full 4 de 6 |  |  |
| Segons plànols full 5 de 6 | 2.000 |  |
| Segons plànols fulll 6 de 6 | 1.000 |  |
| Total |  | 8 |

**E0716** u Placa reflectora quadrada de 90 cm. costat, nivell 2 HIP
2 u × 217.14 = 434.28
Placa reflectora quadrada de 90 cm. de costat, per a senyals de trànsit, nivell 2 HIP, inclòs ancoratges i cargoleria.

| Codi | Ut | Descripció | Rendiment | Preu | Import |
|---|---|---|---|---|---|
| O0102 | h | Oficial 1ª | 0.175 | 24.56 | 4.29800 |
| O0110 | h | Peó | 0.2 | 20.41 | 4.08200 |
| P1410 | u | Placa infor. refl. 90x90 cm. (material) | 1 | 196.55 | 196.55000 |
| VGZ | % | Despeses indirectes | 2.035 | 6 | 12.21000 |
|  |  | Total |  |  | 217.14 |

| Amidament | Uts. | Parcial |
|---|---|---|
|  | ut |  |
| Segons plànols full 4 de 6 | 2.000 |  |
| Total |  | 2 |

**E0723** u Fita quilomètrica amb placa reflectora de 40x60 cm, nivell 2 HIP
2 u × 208.16 = 416.32
Fita quilomètrica, amb placa reflectora de 600x400 mm, nivell 2 HIP, inclòs les 2 plaques, suports, ancoratges i cargoleria, totalment col·locada
.

| Codi | Ut | Descripció | Rendiment | Preu | Import |
|---|---|---|---|---|---|
| O0102 | h | Oficial 1ª | 0.18 | 24.56 | 4.42080 |
| O0110 | h | Peó | 0.2 | 20.41 | 4.08200 |
| P1439 | m | Suport acer galv. 100x50x3 mm | 2.5 | 20.77 | 51.92500 |
| P1431 | u | Placa qm. refl. 40x60 cm (material) | 2 | 71.51 | 143.02000 |
| VGZ | % | Despeses indirectes | 0.785 | 6 | 4.71000 |
|  |  | Total |  |  | 208.16 |

| Amidament | Uts. | Parcial |
|---|---|---|
|  | ut |  |
| PK 1 i 2 | 2.000 |  |
| Total |  | 2 |

**E0730** u Fonamentació de cartell de pre-senyalització
5 u × 135.3 = 676.50
Fonamentació de cartell de pre-senyalització, totalment acabada.

| Codi | Ut | Descripció | Rendiment | Preu | Import |
|---|---|---|---|---|---|
| O0110 | h | Peó | 1.2 | 20.41 | 24.49200 |
| O0101 | h | Cap de colla | 0.12 | 26.02 | 3.12240 |
| O0102 | h | Oficial 1ª | 0.36 | 24.56 | 8.84160 |
| P1609 | m3 | Excavació de terres | 1.175 | 11.12 | 13.06600 |
| VGZ | % | Despeses indirectes | 1.059 | 6 | 6.35400 |
| E0502 | m3 | Formigó HM-20 fonaments | 1 | 79.42 | 79.42000 |
|  |  | Total |  |  | 135.3 |

| Amidament | Uts. | Parcial |
|---|---|---|
|  | ut |  |
| Presenyaltiació accessos i serveis zona esportiva | 2.000 |  |
| Direcció final accessos i serveis zona esportiva | 2.000 |  |
| Indicativa zona esportiva | 1.000 |  |
| Total |  | 5 |

**E0744** u Base d'acer galvanitzat per a suport de 76 mm.
4 u × 104.58 = 418.32

| Codi | Ut | Descripció | Rendiment | Preu | Import |
|---|---|---|---|---|---|
| O0102 | h | Oficial 1ª | 0.05 | 24.56 | 1.22800 |
| O0110 | h | Peó | 0.09 | 20.41 | 1.83690 |
| P14710 | u | Base d'acer galvanit. suport 76 mm. (material) | 1 | 95.62 | 95.62000 |
| VGZ | % | Despeses indirectes | 0.982 | 6 | 5.89200 |
|  |  | Total |  |  | 104.58 |

| Amidament | Uts. | Parcial |
|---|---|---|
|  | ut |  |
| Presenyaltiació accessos i serveis zona esportiva | 2.000 |  |
| Direcció final accessos i serveis zona esportiva | 2.000 |  |
| Indicativa zona esportiva |  |  |
| Total |  | 4 |

**E07442** u Base d'acer galvanitzat per a suport de 114 mm.
1 u × 134.39 = 134.39
Base d'acer galvanitzat per a suport de 114 mm. col·locada.

| Codi | Ut | Descripció | Rendiment | Preu | Import |
|---|---|---|---|---|---|
| O0102 | h | Oficial 1ª | 0.05 | 24.56 | 1.22800 |
| O0110 | h | Peó | 0.09 | 20.41 | 1.83690 |
| P14712 | u | Base d'acer galvanit. suport 114 mm. (material) | 1 | 123.75 | 123.75000 |
| VGZ | % | Despeses indirectes | 1.263 | 6 | 7.57800 |
|  |  | Total |  |  | 134.39 |

| Amidament | Uts. | Parcial |
|---|---|---|
|  | ut |  |
| Presenyaltiació accessos i serveis zona esportiva |  |  |
| Direcció final accessos i serveis zona esportiva |  |  |
| Indicativa zona esportiva | 1.000 |  |
| Total |  | 1 |

**E07381** m Pal d'alumini anoditzat color plata, Ø76 mm. MB
11.9 m × 28.33 = 337.13
Pal d'alumini anoditzat color plata, estriat, de 76 mm. de diàmetre MB, col·locat.

| Codi | Ut | Descripció | Rendiment | Preu | Import |
|---|---|---|---|---|---|
| O0102 | h | Oficial 1ª | 0.05 | 24.56 | 1.22800 |
| O0110 | h | Peó | 0.09 | 20.41 | 1.83690 |
| P1481 | m | Pal alumini diàmetre 76 mm. MB (material) | 1 | 23.69 | 23.69000 |
| VGZ | % | Despeses indirectes | 0.262 | 6 | 1.57200 |
|  |  | Total |  |  | 28.33 |

| Amidament | Uts. | Llarg | Parcial |
|---|---|---|---|
|  | ut | Longitud |  |
| Presenyaltiació accessos i serveis zona esportiva | 2.000 | 2.950 |  |
| Direcció final accessos i serveis zona esportiva | 2.000 | 3.000 |  |
| Indicativa zona esportiva | 1.000 | 0.000 |  |
| Total |  |  | 11.9 |

**E0745** m Pal d'alumini anoditzat color plata, Ø90 mm. MC
2.45 m × 35.4 = 86.73
Pal d'alumini anoditzat color plata, estriat, de 90 mm. de diàmetre MC, col·locat.

| Codi | Ut | Descripció | Rendiment | Preu | Import |
|---|---|---|---|---|---|
| O0102 | h | Oficial 1ª | 0.05 | 24.56 | 1.22800 |
| O0110 | h | Peó | 0.09 | 20.41 | 1.83690 |
| P1472 | m | Pal alumini diàmetre 90 mm. MC (material) | 1 | 30.36 | 30.36000 |
| VGZ | % | Despeses indirectes | 0.329 | 6 | 1.97400 |
|  |  | Total |  |  | 35.4 |

| Amidament | Uts. | Llarg | Parcial |
|---|---|---|---|
|  | ut | Longitud |  |
| Presenyaltiació accessos i serveis zona esportiva | 2.000 | 0.000 |  |
| Direcció final accessos i serveis zona esportiva | 2.000 | 0.000 |  |
| Indicativa zona esportiva | 1.000 | 2.450 |  |
| Total |  |  | 2.45 |

**E0746** m Pal d'alumini anoditzat color plata, Ø114 mm. MD
2.35 m × 40.53 = 95.25
Pal d'alumini anoditzat color plata, estriat, de 114 mm. de diàmetre MD, col·locat.

| Codi | Ut | Descripció | Rendiment | Preu | Import |
|---|---|---|---|---|---|
| O0110 | h | Peó | 0.09 | 20.41 | 1.83690 |
| O0102 | h | Oficial 1ª | 0.05 | 24.56 | 1.22800 |
| P14730 | m | Pal alumini diàmetre 114 mm. MD (material) | 1 | 35.2 | 35.20000 |
| VGZ | % | Despeses indirectes | 0.377 | 6 | 2.26200 |
|  |  | Total |  |  | 40.53 |

| Amidament | Uts. | Llarg | Parcial |
|---|---|---|---|
|  | ut | Longitud |  |
| Presenyaltiació accessos i serveis zona esportiva | 2.000 | 0.000 |  |
| Direcció final accessos i serveis zona esportiva | 2.000 | 0.000 |  |
| Indicativa zona esportiva | 1.000 | 2.350 |  |
| Total |  |  | 2.35 |

**E07571** m2 Placa d'alumini >0,50 m² i <1,00 m², nivell 3 DG, amb abraçadores
3.893 m2 × 284.83 = 1108.84
Placa d'alumini superior a 0,50 m² i fins a 1,00 m², per a senyals de trànsit d'orientació, amb revestiment reflectant DG nivell 3, inclosos abraçadores d'unió al suport i cargoleria corresponent, totalment col·locada.

| Codi | Ut | Descripció | Rendiment | Preu | Import |
|---|---|---|---|---|---|
| O0102 | h | Oficial 1ª | 0.3 | 24.56 | 7.36800 |
| O0101 | h | Cap de colla | 0.15 | 26.02 | 3.90300 |
| O0110 | h | Peó | 0.4 | 20.41 | 8.16400 |
| P14971 | m2 | Placa d'alumini de 0,50 m2 a 1,00 m2 nivell 3 DG (material) | 1 | 249.47 | 249.47000 |
| VGZ | % | Despeses indirectes | 2.654 | 6 | 15.92400 |
|  |  | Total |  |  | 284.83 |

| Amidament | Uts. | Llarg | Parcial |
|---|---|---|---|
|  | Superfície | ut |  |
| Direcció final Albinyana C-51 | 0.533 |  |  |
| Presenyaltiació accessos i serveis zona esportiva | 0.433 | 2.000 |  |
| Direcció final accessos i serveis zona esportiva | 0.418 | 2.000 |  |
| Indicativa zona esportiva | 0.533 |  |  |
|  | 0.592 |  |  |
|  | 0.533 |  |  |
| Total |  |  | 3.893 |

**E0757** m2 Placa d'alumini >0,50 m² i <1,00 m², nivell 2 HIP, amb abraçadores
1.017 m2 × 223.8 = 227.60
Placa d'alumini superior a 0,50 m² i fins a 1,00 m², per a senyals de trànsit d'orientació, amb revestiment reflectant HIP nivell 2, inclosos abraçadores d'unió al suport i cargoleria corresponent, totalment col·locada.

| Codi | Ut | Descripció | Rendiment | Preu | Import |
|---|---|---|---|---|---|
| O0102 | h | Oficial 1ª | 0.3 | 24.56 | 7.36800 |
| O0101 | h | Cap de colla | 0.15 | 26.02 | 3.90300 |
| O0110 | h | Peó | 0.4 | 20.41 | 8.16400 |
| P14970 | m2 | Placa d'alumini de 0,50 m2 a 1,00 m2 (material) | 1 | 191.9 | 191.90000 |
| VGZ | % | Despeses indirectes | 2.078 | 6 | 12.46800 |
|  |  | Total |  |  | 223.8 |

| Amidament | Uts. | Parcial |
|---|---|---|
|  | Superfíce |  |
| S-500 Albinyana | 1.017 |  |
| Total |  | 1.017 |

### 01.07.03 SISTEMES DE CONTENCIÓ
Import: 38729.21

**E1196** m Tanca de fusta ´´texana´´ o similar h=1m
660 m × 39.73 = 26221.80
Tanca de fusta tipus ´´texana´´ o similar d'1 m. d'alçada, amb pals d'1,5 metres i 10 cm de diàmetre i dos pals horitzontals de 2,5 m de llargada i 8 cm de diàmetre separats entre ells 45 cm, incloses les unions mètal·liques, materials auxiliars, enclavament, col·locat.

| Codi | Ut | Descripció | Rendiment | Preu | Import |
|---|---|---|---|---|---|
| O0102 | h | Oficial 1ª | 0.25 | 24.56 | 6.14000 |
| O0101 | h | Cap de colla | 0.05 | 26.02 | 1.30100 |
| O0110 | h | Peó | 0.25 | 20.41 | 5.10250 |
| P1609 | m3 | Excavació de terres | 0.13 | 11.12 | 1.44560 |
| P0503 | m3 | Formigó HM-20 posat a l'obra | 0.1 | 67 | 6.70000 |
| P1196 | m | tanca de fusta tipus texana (material) | 1 | 17 | 17.00000 |
| VGZ | % | Despeses indirectes | 0.34 | 6 | 2.04000 |
|  |  | Total |  |  | 39.73 |

| Amidament | Uts. | Parcial |
|---|---|---|
|  | Longitud |  |
| PK 0+660 a PK 0+740. MD | 80.000 |  |
| PK 1+655 a PK 1+680. MD | 32.000 |  |
| PK 1+695 a PK 1+710. MD | 20.000 |  |
| PK 1+720 a PK 1+2+025. MD | 304.000 |  |
| PK 2+040 a PK2+240. MD | 224.000 |  |
| Total |  | 660 |

**E0736** m Barrera de seguretat metàl·lica simple sense separador, tipus AS-BLB.H (C4) o similar, amb nivell de
120 m × 39.42 = 4730.40
Barrera de seguretat metàl·lica simple sense separador, tipus AS-BLB.H (C4) o similar, amb nivell de contenció N2, índex de severitat A, amplària de treball W4 i deflexió dinàmica 1,1m, segons UNE-EN 1317-2, amb un perfil longitudinal de secció doble ona i pals perfil ´´en C´´ tipus CPN C-120 de 1,4m de longitud cada 4m, inclòs enclavament en terres o formigó, soldadures, peça reflectora a dues cares cada 8 m, topall final si s'escau, material auxiliar, totalment col·locada en recta o corba de qualsevol radi.

| Codi | Ut | Descripció | Rendiment | Preu | Import |
|---|---|---|---|---|---|
| M0253 | h | Màquina per a clavar muntants metàl·lics (maquinària) | 0.10443864229765 | 43.97 | 4.59217 |
| O0110 | h | Peó | 0.10443864229765 | 20.41 | 2.13159 |
| O0101 | h | Cap de colla | 5.22193211488251E-02 | 26.02 | 1.35875 |
| O0102 | h | Oficial 1ª | 0.10443864229765 | 24.56 | 2.56501 |
| P14140 | m | Barrera seguretat doble ona (material) | 1 | 20.66 | 20.66000 |
| P1424 | u | Part proporc. mater. barreres (material) | 1 | 6.28 | 6.28000 |
| VGZ | % | Despeses indirectes | 0.306 | 6 | 1.83600 |
|  |  | Total |  |  | 39.42 |

| Amidament | Uts. | Parcial |
|---|---|---|
|  | Longitud |  |
| Torrent Magre PK 0+710. MD | 8.000 |  |
| PK 2+230 a PK 2+360 | 112.000 |  |
| Total |  | 120 |

**E07363** m Barrera de seguretat enclavada BMSNA2/C termolacada en RAL verd-marró
8 m × 48.18 = 385.44
Barrera de seguretat metàl·lica simple amb separador, tipus BMSNA2/C o similar, inclòs enclavament, soldadures i material auxiliar, pal de perfil ´´en C´´ tipus CPN C-120 cada 2 m, peça reflectora a dues cares cada 8m, topall final si s'escau, totalment col·locada en recta o corba de qualsevol radi, termolacada en RAL verd-marró a definir per la Propietat.

| Codi | Ut | Descripció | Rendiment | Preu | Import |
|---|---|---|---|---|---|
| M0253 | h | Màquina per a clavar muntants metàl·lics | 0.08 | 43.97 | 3.51760 |
| O0110 | h | Peó | 0.06 | 20.41 | 1.22460 |
| O0102 | h | Oficial 1ª | 0.06 | 24.56 | 1.47360 |
| O0101 | h | Cap de colla | 0.03 | 26.02 | 0.78060 |
| P1424 | u | Part proporc. mater. barreres | 2 | 6.28 | 12.56000 |
| P14141 | m | Barrera seguretat doble ona termolacada en RAL verd-marró (material) | 1 | 26.44 | 26.44000 |
| VGZ | % | Despeses indirectes | 0.364 | 6 | 2.18400 |
|  |  | Total |  |  | 48.18 |

| Amidament | Uts. | Parcial |
|---|---|---|
| Torrent Magre. ME | 8.000 | 8.000 |
| Total |  | 8 |

**E0759** m Barrera de seguretat simple BMSNC2/C 2 tanques sobreposades
16 m × 61.76 = 988.16
Barrera de seguretat metàl·lica simple amb separador, tipus BMSNC2/C o similar, amb 2 tanques sobreposades, inclòs enclavament soldadures i material auxiliar, pal de perfil ´´en C´´ tipus CPN C-120 cada 2 m, peça reflectora a dues cares cada 8 m, topall final si s'escau, totalment col·locada en recta o corba de qualsevol radi.

| Codi | Ut | Descripció | Rendiment | Preu | Import |
|---|---|---|---|---|---|
| M0253 | h | Màquina per a clavar muntants metàl·lics | 0.05 | 43.97 | 2.19850 |
| O0110 | h | Peó | 0.06 | 20.41 | 1.22460 |
| O0102 | h | Oficial 1ª | 0.06 | 24.56 | 1.47360 |
| O0101 | h | Cap de colla | 0.03 | 26.02 | 0.78060 |
| P1424 | u | Part proporc. mater. barreres | 1.8 | 6.28 | 11.30400 |
| P14140 | m | Barrera seguretat doble ona | 2 | 20.66 | 41.32000 |
| VGZ | % | Despeses indirectes | 0.577 | 6 | 3.46200 |
|  |  | Total |  |  | 61.76 |

| Amidament | Uts. | Llarg | Parcial |
|---|---|---|---|
|  | Longitud | Costats |  |
| Torrent de Magre PK 0+710 | 8.000 | 2.000 |  |
| Total |  |  | 16 |

**E07016** m Pantalla de protecció de motociclistes SPM-ES4TUB
144 m × 19.62 = 2825.28
Sistema de protecció de motociclistes tipus BMSNA4/120 g (SPM-ES4TUB) en barreres de seguretat flexibles, incloen part proporcinal de braç de subjecció cada 2 m, suports i material auxiliar.

| Codi | Ut | Descripció | Rendiment | Preu | Import |
|---|---|---|---|---|---|
| O0101 | h | Cap de colla | 0.005 | 26.02 | 0.13010 |
| O0110 | h | Peó | 0.02 | 20.41 | 0.40820 |
| O0102 | h | Oficial 1ª | 0.01 | 24.56 | 0.24560 |
| P1424 | u | Part proporc. mater. barreres | 0.25 | 6.28 | 1.57000 |
| P1444 | m | Sistema prot. motociclistes SPM-ES4TUB inclòs suports (material) | 1 | 16.16 | 16.16000 |
| VGZ | % | Despeses indirectes | 0.184 | 6 | 1.10400 |
|  |  | Total |  |  | 19.62 |

| Amidament | Uts. | Llarg | Parcial |
|---|---|---|---|
|  | Longitud | Costats |  |
| Torrent Magre PK 0+710 | 16.000 | 2.000 |  |
| PK 2+230 a PK 2+360 | 112.000 |  |  |
| Total |  |  | 144 |

**E07364** u Extrem de 8 m de barrera de seguretat metàl·lica
5 u × 338.99 = 1694.95
Extrem de 8 m mínim de barrera de seguretat metàl·lica de qualsevol tipus, amb abatiment o encastament en talús del desmunt, galvanitzada en calent, incloent tanca de secció doble ona, pals cada 2 m, xapes de reforç, peça en angle, topall final, elements de fixació, peça reflectora a dues cares, inclòs enclavament i soldadures, totalment col·locat.

| Codi | Ut | Descripció | Rendiment | Preu | Import |
|---|---|---|---|---|---|
| M0253 | h | Màquina per a clavar muntants metàl·lics | 0.04 | 43.97 | 1.75880 |
| O0102 | h | Oficial 1ª | 0.8 | 24.56 | 19.64800 |
| O0101 | h | Cap de colla | 0.2 | 26.02 | 5.20400 |
| O0110 | h | Peó | 0.8 | 20.41 | 16.32800 |
| P1424 | u | Part proporc. mater. barreres | 1 | 6.28 | 6.28000 |
| P14450 | u | Extrem de 8 metres (material) | 1 | 271 | 271.00000 |
| VGZ | % | Despeses indirectes | 3.129 | 6 | 18.77400 |
|  |  | Total |  |  | 338.99 |

| Amidament | Uts. | Llarg | Parcial |
|---|---|---|---|
|  | ut | Costats |  |
| Torrent Magre PK 0+710 | 2.000 | 2.000 |  |
| PK 2+360. MD | 1.000 |  |  |
| Total |  |  | 5 |

**E07365** u Extrem de 12 m de barrera de seguretat metàl·lica
1 u × 493.96 = 493.96
Extrem de 12 m mínim de barrera de seguretat metàl·lica de qualsevol tipus, amb abatiment o encastament en talús del desmunt, galvanitzada en calent, incloent tanca de secció doble ona, pals cada 2 m, xapes de reforç, peça en angle, topall final, elements de fixació, peça reflectora a dues cares, inclòs enclavament i soldadures, totalment col·locat.

| Codi | Ut | Descripció | Rendiment | Preu | Import |
|---|---|---|---|---|---|
| M0253 | h | Màquina per a clavar muntants metàl·lics | 0.04 | 43.97 | 1.75880 |
| O0101 | h | Cap de colla | 0.25 | 26.02 | 6.50500 |
| O0102 | h | Oficial 1ª | 1 | 24.56 | 24.56000 |
| O0110 | h | Peó | 1 | 20.41 | 20.41000 |
| P14451 | u | Extrem de 12 metres (material) | 1 | 407 | 407.00000 |
| P1424 | u | Part proporc. mater. barreres | 1 | 6.28 | 6.28000 |
| VGZ | % | Despeses indirectes | 4.574 | 6 | 27.44400 |
|  |  | Total |  |  | 493.96 |

| Amidament | Uts. | Llarg | Parcial |
|---|---|---|---|
|  | ut | Costats |  |
| PK 2+240. MD | 1.000 |  |  |
| Total |  |  | 1 |

**E07368** u Extrem de 4,32 m de barrera de seguretat metàl·lica
4 u × 190.84 = 763.36
Extrem de 4,32 m mínim de barrera de seguretat metàl·lica de qualsevol tipus, amb abatiment o encastament en talús del desmunt, galvanitzada en calent, incloent tanca de secció doble ona, pals cada 2 m, xapes de reforç, peça en angle, topall final, elements de fixació, peça reflectora a dues cares, inclòs enclavament i soldadures, totalment col·locat.

| Codi | Ut | Descripció | Rendiment | Preu | Import |
|---|---|---|---|---|---|
| M0253 | h | Màquina per a clavar muntants metàl·lics | 0.04 | 43.97 | 1.75880 |
| O0110 | h | Peó | 0.7 | 20.41 | 14.28700 |
| O0102 | h | Oficial 1ª | 0.7 | 24.56 | 17.19200 |
| O0101 | h | Cap de colla | 0.18 | 26.02 | 4.68360 |
| P14452 | u | Extrem de 4,32 metres (material) | 1 | 136.2 | 136.20000 |
| P1424 | u | Part proporc. mater. barreres | 1 | 6.28 | 6.28000 |
| VGZ | % | Despeses indirectes | 1.74 | 6 | 10.44000 |
|  |  | Total |  |  | 190.84 |

| Amidament | Uts. | Llarg | Parcial |
|---|---|---|---|
|  | ut | Costats |  |
| Torrent Magre PK 0+710 | 2.000 | 2.000 |  |
| Total |  |  | 4 |

**P1606** u Protector de polietilè per a suports de barreres de seguretat
27 u × 23.18 = 625.86
Protector d'IPN/CPN de polietilè reticulat de cel·la tancada en forma de planxes de 180x180 mm de base i 480 mm d'alçada, per protecció de ciclistes i motociclistes.

| Codi | Ut | Descripció | Rendiment | Preu | Import |
|---|---|---|---|---|---|
| O0110 | h | Peó | 0.03 | 20.41 | 0.61230 |
| O0101 | h | Cap de colla | 0.005 | 26.02 | 0.13010 |
| O0102 | h | Oficial 1ª | 0.03 | 24.56 | 0.73680 |
| P1906 | u | Peça de polietilè per protecció de suports de barreres de seguretat (material) | 1 | 20.4 | 20.40000 |
| VGZ | % | Despeses indirectes | 0.216 | 6 | 1.29600 |
|  |  | Total |  |  | 23.18 |

| Amidament | Uts. | Parcial |
|---|---|---|
|  | ut |  |
| En abatiments de12m | 4.000 |  |
| En abatimens de 8m | 15.000 |  |
| En abatimetns de 4m | 8.000 |  |
| Total |  | 27 |

## 01.08 REPOSICIÓ DE SERVEIS
Import: 85493.01

### 01.08.01 AJ.ALBINYANA. ENLLUMENAT. PK 0+660 A PK0+830
Import: 12159.6

**E0341** u Cales per a localització serveis
6 u × 59.65 = 357.90
Cales pera a la localització dels serveis existents.

| Codi | Ut | Descripció | Rendiment | Preu | Import |
|---|---|---|---|---|---|
| M0207 | h | Retroexcavadora 100 hp | 0.4 | 59.41 | 23.76400 |
| O0102 | h | Oficial 1ª | 0.4 | 24.56 | 9.82400 |
| O0101 | h | Cap de colla | 0.1 | 26.02 | 2.60200 |
| O0110 | h | Peó | 1 | 20.41 | 20.41000 |
| VGZ | % | Despeses indirectes | 0.508 | 6 | 3.04800 |
|  |  | Total |  |  | 59.65 |

| Amidament | Uts. | Parcial |
|---|---|---|
|  | ut |  |
| Localització cablejat soterrat | 6.000 |  |
| Total |  | 6 |

**E0306** m3 Excavació rases i pous, mitjans mecànics, cànon abocador (50% roca)
82.5 m3 × 20.56 = 1696.20

| Amidament | Uts. | Llarg | Ample | Parcial |
|---|---|---|---|---|
|  | Longitud | Amplada | Profunditat |  |
| Nova conducció. PK 0+660 a PK 0+825. MD | 165.000 | 0.500 | 1.000 |  |
| Total |  |  |  | 82.5 |

**E101002** m Tub de PEAD corrugat de Ø 90 mm doble paret
330 m × 3.5 = 1155.00

| Amidament | Uts. | Parcial |
|---|---|---|
|  | Longitud |  |
| Nova conducció. PK 0+660 a PK 0+825. MD | 165.000 |  |
| Tub reserva | 165.000 |  |
| Total |  | 330 |

**E0322** m3 Arena de riu en recobriment de tubs, rentada
20.625 m3 × 20.35 = 419.72

| Amidament | Uts. | Llarg | Ample | Parcial |
|---|---|---|---|---|
|  | Longitud | Amplada | Profunditat |  |
| Nova conducció. PK 0+660 a PK 0+825. MD | 165.000 | 0.500 | 0.250 |  |
| Total |  |  |  | 20.625 |

**E0106** m3 Formigó en massa HM-20, planta dosificadora 25 m3/h.
20.625 m3 × 57.33 = 1182.43

| Amidament | Uts. | Llarg | Ample | Parcial |
|---|---|---|---|---|
|  | Longitud | Amplada | Profunditat |  |
| Protecció nova conducció. PK 0+660 a PK 0+825. MD | 165.000 | 0.500 | 0.250 |  |
| Total |  |  |  | 20.625 |

**E0317** m3 Rebliment i piconatge rasa, material pròpia obra, inclòs càrrega i transport
49.5 m3 × 4.63 = 229.19

| Amidament | Uts. | Llarg | Ample | Parcial |
|---|---|---|---|---|
|  | Longitud | Amplada | Profunditat |  |
| PK 0+660 a PK 0+825. MD | 165.000 | 0.500 | 0.600 |  |
| Total |  |  |  | 49.5 |

**E10121** m Conductor coure nu de 35 mm2, unipolar soterrada
165 m × 4.11 = 678.15

| Amidament | Uts. | Parcial |
|---|---|---|
|  | Longitud |  |
| Nova conducció. PK 0+660 a PK 0+825. MD | 165.000 |  |
| Total |  | 165 |

**E12101** u Pericó registre 45x45x60 cm, amb tapa (semàf i enllum, s/base formigó)
6 u × 93.88 = 563.28

| Amidament | Uts. | Parcial |
|---|---|---|
|  | ut |  |
| Inici i final | 2.000 |  |
| Intermitjos | 2.000 |  |
| A banda i banda pas sota calçad PK 0+740 | 2.000 |  |
| Total |  | 6 |

**E102041** u Desplaçament de fanal, inclòs base de fonamentació.
6 u × 580.02 = 3480.12
Desmuntatge, apilament i muntatge de fanal, inclou la demolició de la base de formigó del fanal existent, l'excavació i construcció de la nova base de formigó, inclosos els perns; el desplaçament del punt de connexionat (tub 90mm, cable de coure nu 35mm, nou cablejat, etc), la reposició de panot i tots i tots els treballs i materials necessaris.

| Codi | Ut | Descripció | Rendiment | Preu | Import |
|---|---|---|---|---|---|
| M0214 | h | Camió grua 12 tn | 2 | 42.07 | 84.14000 |
| O0101 | h | Cap de colla | 0.5 | 26.02 | 13.01000 |
| O0102 | h | Oficial 1ª | 2 | 24.56 | 49.12000 |
| O0110 | h | Peó | 3 | 20.41 | 61.23000 |
| P10209 | pp | Petit material | 8 | 29.83 | 238.64000 |
| P0503 | m3 | Formigó HM-20 posat a l'obra | 1.5 | 67 | 100.50000 |
| P1230 | m | Tub PVC DN110 mm., PN 10 (material) | 1 | 3.06 | 3.06000 |
| VGZ | % | Despeses indirectes | 5.053 | 6 | 30.31800 |
|  |  | Total |  |  | 580.02 |

| Amidament | Uts. | Parcial |
|---|---|---|
|  | ut |  |
| PK 0+660 a PK 0+825 | 6.000 |  |
| Total |  | 6 |

**E10122** u Piqueta connexió a terra 17,3x500 mm
6 u × 20.44 = 122.64

| Amidament | Uts. | Parcial |
|---|---|---|
|  | ut |  |
| PK 0+660 a PK 0+825 | 6.000 |  |
| Total |  | 6 |

**E101311** m Subministrament i col·locació de cinta senyalitzadora elèctric
165 m × 1.27 = 209.55

| Amidament | Uts. | Parcial |
|---|---|---|
|  | Longitud |  |
| Nova conducció. PK 0+660 a PK 0+825. MD | 165.000 |  |
| Total |  | 165 |

**E1626** u Legaltizació del nou enllumenat públic
1 u × 1000 = 1000.00

| Amidament | Uts. | Parcial |
|---|---|---|
|  | ut |  |
|  | 1.000 |  |
| Total |  | 1 |

**E10104** m Conductor coure tetrapolar 4x6 mm2 soterrada
165 m × 6.06 = 999.90

| Amidament | Uts. | Parcial |
|---|---|---|
|  | Longitud |  |
| Nova conducció. PK 0+660 a PK 0+825. MD | 165.000 |  |
| Total |  | 165 |

**E0871** m Tub de PP corrugat doble capa Ø125 mm
6 m × 10.92 = 65.52

| Amidament | Uts. | Parcial |
|---|---|---|
|  | Longitud |  |
| Sota calçada PK 0+740 | 6.000 |  |
| Total |  | 6 |

### 01.08.02 AJ. ALBINYANA. AIGUA POTABLE
Import: 9105.65

#### 01.08.02.01 TRAM1: PK 0+635 A PK0+710.MD
Import: 3071.4

**E0341** u Cales per a localització serveis
3 u × 59.65 = 178.95

| Amidament | Uts. | Parcial |
|---|---|---|
|  | ut |  |
| Localització tubs soterrats | 3.000 |  |
| Total |  | 3 |

**E0306** m3 Excavació rases i pous, mitjans mecànics, cànon abocador (50% roca)
30 m3 × 20.56 = 616.80

| Amidament | Uts. | Llarg | Ample | Parcial |
|---|---|---|---|---|
|  | Longitud | Amplada | Altura |  |
| PK 0+635 a PK 0+710. MD | 75.000 | 0.500 | 0.800 |  |
| Total |  |  |  | 30 |

**E0225** m Desmuntatge canalitzacions, conduccions i tubs de servei de qualsevol diàmetre
75 m × 2.06 = 154.50
Desmuntatge de canalitzacions, conduccions i tubs de servei de qualsevol tipus i diàmetre, inclòs part proporcional d'accessoris i arquetes de la instal·lació superficial o soterrada, amb mitjans mecànics i manuals, inclòs càrrega i transport a abocador, cànon i condicionament del mateix.

| Codi | Ut | Descripció | Rendiment | Preu | Import |
|---|---|---|---|---|---|
| M0212B | h | Camió de trabuc 16 m³ | 0.005 | 45.4 | 0.22700 |
| M0207 | h | Retroexcavadora 100 hp | 0.005 | 59.41 | 0.29705 |
| O0110 | h | Peó | 0.02 | 20.41 | 0.40820 |
| O0102 | h | Oficial 1ª | 0.001 | 24.56 | 0.02456 |
| P1613 | u | Cànon d'abocador | 1 | 0.8 | 0.80000 |
| VGZ | % | Despeses indirectes | 0.051 | 6 | 0.30600 |
|  |  | Total |  |  | 2.06 |

| Amidament | Uts. | Parcial |
|---|---|---|
|  | Longitud |  |
| PK 0+635 a PK 0+710. MD | 75.000 |  |
| Total |  | 75 |

**E09504** m Tub PEAD Ø63 PN-16
150 m × 4.96 = 744.00
Tub de polietilè d'alta densitat PE-100, de Ø63 mm de diàmetre nominal, de 16 bar de pressió nominal, inclòs pp de peces especials i accessoris, soldat i col·locat.

| Codi | Ut | Descripció | Rendiment | Preu | Import |
|---|---|---|---|---|---|
| A0905 | pp | Accessoris per a tub de polietilè (material) | 0.04 | 15.15 | 0.60600 |
| A0901 | pp | Elements de muntatge | 1 | 0.18 | 0.18000 |
| O0101 | h | Cap de colla | 0.015 | 26.02 | 0.39030 |
| O0102 | h | Oficial 1ª | 0.03 | 24.56 | 0.73680 |
| O0110 | h | Peó | 0.03 | 20.41 | 0.61230 |
| P09504 | m | Tub PEAD DN63mm, PE-100, PN-16 (material) | 1.02 | 2.11 | 2.15220 |
| %ZZ | % | Despeses generals | 6 % | 4.67760 | 0.28066 |
|  |  | Total |  |  | 4.96 |

| Amidament | Uts. | Llarg | Parcial |
|---|---|---|---|
|  | Longitud | ut |  |
| PK 0+635 a PK 0+710. MD | 75.000 | 2.000 |  |
| Total |  |  | 150 |

**E0322** m3 Arena de riu en recobriment de tubs, rentada
11.25 m3 × 20.35 = 228.94

| Amidament | Uts. | Llarg | Ample | Parcial |
|---|---|---|---|---|
|  | Longitud | Amplada | Altura |  |
| PK 0+635 a PK 0+710. MD | 75.000 | 0.500 | 0.300 |  |
| Total |  |  |  | 11.25 |

**E0317** m3 Rebliment i piconatge rasa, material pròpia obra, inclòs càrrega i transport
18.75 m3 × 4.63 = 86.81

| Amidament | Uts. | Llarg | Ample | Parcial |
|---|---|---|---|---|
|  | Longitud | Amplada | Altura |  |
| PK 0+635 a PK 0+710. MD | 75.000 | 0.500 | 0.500 |  |
| Total |  |  |  | 18.75 |

**E1210** u Pericó registre 45x45x60 cm, amb tapa (aigua potable, base formigó)
2 u × 101.09 = 202.18
Pericó de registre de 40x40x60 cm, amb tapa, totalment acabat

| Codi | Ut | Descripció | Rendiment | Preu | Import |
|---|---|---|---|---|---|
| O0101 | h | Cap de colla | 0.1 | 26.02 | 2.60200 |
| O0102 | h | Oficial 1ª | 0.5 | 24.56 | 12.28000 |
| O0110 | h | Peó | 1 | 20.41 | 20.41000 |
| P0805 | u | Maó massís 29x14x5 cm. a rev. | 100 | 0.12 | 12.00000 |
| P0503 | m3 | Formigó HM-20 posat a l'obra | 0.05 | 67 | 3.35000 |
| P06207 | u | Tapa fosa 480x480x30, marc 500x500, classe B-125 | 1 | 18.07 | 18.07000 |
| P0841 | m2 | Enlluïment parets exteriors | 1.08 | 20.01 | 21.61080 |
| VGZ | % | Despeses indirectes | 0.884 | 6 | 5.30400 |
| E0108 | m3 | Morter de ciment elaborat a l'obra | 0.1 | 54.62 | 5.46200 |
|  |  | Total |  |  | 101.09 |

| Amidament | Uts. | Parcial |
|---|---|---|
|  | ut |  |
| PK 0+635 a PK 0+710. MD. Inici i final | 2.000 |  |
| Total |  | 2 |

**E0106** m3 Formigó en massa HM-20, planta dosificadora 25 m3/h.
1 m3 × 57.33 = 57.33

| Amidament | Uts. | Llarg | Parcial |
|---|---|---|---|
|  | m3/ut | ut |  |
| Arrinyonament pericons | 0.500 | 2.000 |  |
| Total |  |  | 1 |

**E101312** m Subministrament i col·locació de cinta senyalitzadora aigua
75 m × 1.27 = 95.25
Subministrament i col·locació de cinta de senyalització d'avís de canalització d'aigua de PVC de color blau i 200 mm d'amplada, disposada a una profunditat mínima a 0,10 m del paviment acabat i a 0,25 m sobre la generatriu superior del tub.

| Codi | Ut | Descripció | Rendiment | Preu | Import |
|---|---|---|---|---|---|
| O0101 | h | Cap de colla | 0.015 | 26.02 | 0.39030 |
| O0110 | h | Peó | 0.02 | 20.41 | 0.40820 |
| PE0001 | m | Cinta senyalitzadora PVC 200 mm color blau (material) | 1.05 | 0.38 | 0.39900 |
| %16130 | % | Despeses indirectes | 6 % | 1.19750 | 0.07185 |
|  |  | Total |  |  | 1.27 |

| Amidament | Uts. | Parcial |
|---|---|---|
|  | Longitud |  |
| PK 0+635 a PK 0+710. MD | 75.000 |  |
| Total |  | 75 |

**E09186** u Connexió a la xarxa existent d'aigua potable, inclòs totes les peces, accessoris
2 u × 353.32 = 706.64
Connexió a la xarxa existent d'aigua potable, inclòs totes les peces, accessoris i petit material per a la seva connexió i derivació de la nova canonada, segons indicacions de la companyia d'aigües municipal.

| Codi | Ut | Descripció | Rendiment | Preu | Import |
|---|---|---|---|---|---|
| A0901 | pp | Elements de muntatge | 3 | 0.18 | 0.54000 |
| A0905 | pp | Accessoris per a tub de polietilè | 0.3 | 15.15 | 4.54500 |
| M0207 | h | Retroexcavadora 100 hp | 0.5 | 59.41 | 29.70500 |
| O0110 | h | Peó | 5 | 20.41 | 102.05000 |
| O0102 | h | Oficial 1ª | 5 | 24.56 | 122.80000 |
| O0101 | h | Cap de colla | 1 | 26.02 | 26.02000 |
| P09107 | m | Tub PEAD DN110mm, PE-100, PN-10 (material) | 3 | 4.32 | 12.96000 |
| P0503 | m3 | Formigó HM-20 posat a l'obra | 0.5 | 67 | 33.50000 |
| P1609 | m3 | Excavació de terres | 0.17 | 11.12 | 1.89040 |
| P03150 | m3 | Sorra de riu a peu d'obra | 0.17 | 13.19 | 2.24230 |
| VGZ | % | Despeses indirectes | 2.845 | 6 | 17.07000 |
|  |  | Total |  |  | 353.32 |

| Amidament | Uts. | Parcial |
|---|---|---|
|  | ut |  |
| Inici i final | 2.000 |  |
| Total |  | 2 |

#### 01.08.02.02 TRAM2: PK0+635 A PK 0+710. ME
Import: 2847.9

**E0341** u Cales per a localització serveis
3 u × 59.65 = 178.95

| Amidament | Uts. | Parcial |
|---|---|---|
|  | ut |  |
| Localització tubs soterrats | 3.000 |  |
| Total |  | 3 |

**E0334** m Tall serra disc paviment mescles bituminoses, formigó o panot, fins 25 cm
75 m × 1.98 = 148.50

| Amidament | Uts. | Parcial |
|---|---|---|
|  | Longitud |  |
| PK 0+635 a PK 0+710. ME. Asfalt cooperativa | 75.000 |  |
| Total |  | 75 |

**E0306** m3 Excavació rases i pous, mitjans mecànics, cànon abocador (50% roca)
30 m3 × 20.56 = 616.80

| Amidament | Uts. | Llarg | Ample | Parcial |
|---|---|---|---|---|
|  | Longitud | Amplada | Altura |  |
| PK 0+635 a PK 0+710. ME | 75.000 | 0.500 | 0.800 |  |
| Total |  |  |  | 30 |

**E0225** m Desmuntatge canalitzacions, conduccions i tubs de servei de qualsevol diàmetre
75 m × 2.06 = 154.50

| Amidament | Uts. | Parcial |
|---|---|---|
|  | Longitud |  |
| PK 0+635 a PK 0+710. ME | 75.000 |  |
| Total |  | 75 |

**E09504** m Tub PEAD Ø63 PN-16
75 m × 4.96 = 372.00

| Amidament | Uts. | Parcial |
|---|---|---|
|  | Longitud |  |
| PK 0+635 a PK 0+710. ME | 75.000 |  |
| Total |  | 75 |

**E0322** m3 Arena de riu en recobriment de tubs, rentada
11.25 m3 × 20.35 = 228.94

| Amidament | Uts. | Llarg | Ample | Parcial |
|---|---|---|---|---|
|  | Longitud | Amplada | Altura |  |
| PK 0+635 a PK 0+710. ME | 75.000 | 0.500 | 0.300 |  |
| Total |  |  |  | 11.25 |

**E0317** m3 Rebliment i piconatge rasa, material pròpia obra, inclòs càrrega i transport
18.75 m3 × 4.63 = 86.81

| Amidament | Uts. | Llarg | Ample | Parcial |
|---|---|---|---|---|
|  | Longitud | Amplada | Altura |  |
| PK 0+635 a PK 0+710. ME | 75.000 | 0.500 | 0.500 |  |
| Total |  |  |  | 18.75 |

**E1210** u Pericó registre 45x45x60 cm, amb tapa (aigua potable, base formigó)
2 u × 101.09 = 202.18

| Amidament | Uts. | Parcial |
|---|---|---|
|  | ut |  |
| PK 0+635 a PK 0+710. ME. Inici i final | 2.000 |  |
| Total |  | 2 |

**E0106** m3 Formigó en massa HM-20, planta dosificadora 25 m3/h.
1 m3 × 57.33 = 57.33

| Amidament | Uts. | Llarg | Parcial |
|---|---|---|---|
|  | m3/ut | ut |  |
| Arrinyonament pericons | 0.500 | 2.000 |  |
| Total |  |  | 1 |

**E101312** m Subministrament i col·locació de cinta senyalitzadora aigua
75 m × 1.27 = 95.25

| Amidament | Uts. | Parcial |
|---|---|---|
|  | Longitud |  |
| PK 0+635 a PK 0+710. ME | 75.000 |  |
| Total |  | 75 |

**E09186** u Connexió a la xarxa existent d'aigua potable, inclòs totes les peces, accessoris
2 u × 353.32 = 706.64

| Amidament | Uts. | Parcial |
|---|---|---|
|  | ut |  |
| Inici i final | 2.000 |  |
| Total |  | 2 |

#### 01.08.02.03 Creuament PK 2+240 A PK2+280
Import: 3186.35

**E0341** u Cales per a localització serveis
2 u × 59.65 = 119.30

| Amidament | Uts. | Parcial |
|---|---|---|
|  | ut |  |
| Localització tubs soterrats | 2.000 |  |
| Total |  | 2 |

**E0306** m3 Excavació rases i pous, mitjans mecànics, cànon abocador (50% roca)
16.5 m3 × 20.56 = 339.24

| Amidament | Uts. | Llarg | Ample | Parcial |
|---|---|---|---|---|
|  | Longitud | Amplada | Altura |  |
| PK 2+240. Creuament esplanada + ZDP+ camí MD | 22.000 | 0.500 | 1.500 |  |
| Total |  |  |  | 16.5 |

**E0225** m Desmuntatge canalitzacions, conduccions i tubs de servei de qualsevol diàmetre
22 m × 2.06 = 45.32

| Amidament | Uts. | Parcial |
|---|---|---|
|  | Longitud |  |
| PK 2+240. Creuament esplanada + ZDP+ camí MD | 22.000 |  |
| Total |  | 22 |

**E0874** m Tub de PP corrugat doble capa Ø315 mm
22 m × 22.57 = 496.54
Tub de PP corrugat doble capa de 315 mm. de diàmetre nominal i SN 8 kN/m2, inclòs pp de peces especials i accessoris, col·locat.

| Codi | Ut | Descripció | Rendiment | Preu | Import |
|---|---|---|---|---|---|
| O0110 | h | Peó | 0.14 | 20.41 | 2.85740 |
| O0102 | h | Oficial 1ª | 0.14 | 24.56 | 3.43840 |
| O0101 | h | Cap de colla | 0.03 | 26.02 | 0.78060 |
| P1241 | m | Tub de pp DN315 mm., SN 8 kN/m2 (material) | 1 | 10.99 | 10.99000 |
| VGZ | % | Despeses indirectes | 0.201 | 6 | 1.20600 |
| P1241%U16151 | % | Part proporcional accessoris | 30 % | 10.99000 | 3.29700 |
|  |  | Total |  |  | 22.57 |

| Amidament | Uts. | Parcial |
|---|---|---|
|  | Longitud |  |
| PK 2+240. Creuament esplanada + ZDP+ camí MD | 22.000 |  |
| Total |  | 22 |

**E0502** m3 Formigó HM-20 fonaments
8.25 m3 × 79.42 = 655.22

| Amidament | Uts. | Llarg | Ample | Parcial |
|---|---|---|---|---|
|  | Longitud | Amplada | Altura |  |
| En solera i protecció | 22.000 | 0.500 | 0.750 |  |
| Total |  |  |  | 8.25 |

**E09502** m Tub PEAD Ø40 PN-16
22 m × 2.97 = 65.34
Tub de polietilè d'alta densitat PE-100, de Ø40 mm de diàmetre nominal, de 16 bar de pressió nominal, inclòs pp de peces especials i accessoris, soldat i col·locat.

| Codi | Ut | Descripció | Rendiment | Preu | Import |
|---|---|---|---|---|---|
| A0905 | pp | Accessoris per a tub de polietilè | 0.04 | 15.15 | 0.60600 |
| A0901 | pp | Elements de muntatge | 1 | 0.18 | 0.18000 |
| O0101 | h | Cap de colla | 0.01 | 26.02 | 0.26020 |
| O0110 | h | Peó | 0.02 | 20.41 | 0.40820 |
| O0102 | h | Oficial 1ª | 0.02 | 24.56 | 0.49120 |
| P09502 | m | Tub PEAD DN40 mm., PE-100, PN-16 (material) | 1.02 | 0.84 | 0.85680 |
| %ZZ | % | Despeses generals | 6 % | 2.80240 | 0.16814 |
|  |  | Total |  |  | 2.97 |

| Amidament | Uts. | Parcial |
|---|---|---|
|  | Longitud |  |
| PK 2+240. Creuament esplanada + ZDP+ camí MD | 22.000 |  |
| Total |  | 22 |

**E09507** m Tub PEAD Ø110 PN-16
22 m × 10.77 = 236.94
Tub de polietilè d'alta densitat PE-100, de Ø110 mm de diàmetre nominal, de 16 bar de pressió nominal, inclòs pp de peces especials i accessoris, soldat i col·locat.

| Codi | Ut | Descripció | Rendiment | Preu | Import |
|---|---|---|---|---|---|
| A0901 | pp | Elements de muntatge | 1 | 0.18 | 0.18000 |
| A0905 | pp | Accessoris per a tub de polietilè | 0.06 | 15.15 | 0.90900 |
| O0101 | h | Cap de colla | 0.025 | 26.02 | 0.65050 |
| O0110 | h | Peó | 0.05 | 20.41 | 1.02050 |
| O0102 | h | Oficial 1ª | 0.05 | 24.56 | 1.22800 |
| P09507 | m | Tub PEAD DN110mm, PE-100, PN-16 (material) | 1.02 | 6.05 | 6.17100 |
| %ZZ | % | Despeses generals | 6 % | 10.15900 | 0.60954 |
|  |  | Total |  |  | 10.77 |

| Amidament | Uts. | Parcial |
|---|---|---|
|  | Longitud |  |
| PK 2+240. Creuament esplanada + ZDP+ camí MD | 22.000 |  |
| Total |  | 22 |

**E0322** m3 Arena de riu en recobriment de tubs, rentada
.3 m3 × 20.35 = 6.11

| Amidament | Uts. | Llarg | Ample | Alt | Parcial |
|---|---|---|---|---|---|
|  | Longitud | Amplada | Altura | ut |  |
| PK 2+240. Sortides extrems arquetes noves | 1.000 | 0.500 | 0.300 | 2.000 |  |
| Total |  |  |  |  | .3 |

**E0317** m3 Rebliment i piconatge rasa, material pròpia obra, inclòs càrrega i transport
8.25 m3 × 4.63 = 38.20

| Amidament | Uts. | Llarg | Ample | Parcial |
|---|---|---|---|---|
|  | Longitud | Amplada | Altura |  |
| En solera i protecció | 22.000 | 0.500 | 0.750 |  |
| Total |  |  |  | 8.25 |

**E1211** u Pericó registre 60x60x90 cm, amb tapa (aigua potable, base formigó)
2 u × 167.45 = 334.90
Pericó de registre de dimensions de 60x60x90 cm interiors mínim, per a instal·lacions i serveis, inclòs marc i tapa de fosa dúctil classe B-125, de tipus prefabricat o elaborat in siut amb parets de maó calat ´´gero´´ arrebossat i acabat lliscat interior, col·locat sobre solera de graves.

| Codi | Ut | Descripció | Rendiment | Preu | Import |
|---|---|---|---|---|---|
| O0110 | h | Peó | 1.3 | 20.41 | 26.53300 |
| O0102 | h | Oficial 1ª | 0.7 | 24.56 | 17.19200 |
| O0101 | h | Cap de colla | 0.1 | 26.02 | 2.60200 |
| P0503 | m3 | Formigó HM-20 posat a l'obra | 0.08 | 67 | 5.36000 |
| P0841 | m2 | Enlluïment parets exteriors | 2.16 | 20.01 | 43.22160 |
| P06206 | u | Tapa fosa 680x680x40, marc 700x700, classe B-125 (material) | 1 | 35.95 | 35.95000 |
| P0805 | u | Maó massís 29x14x5 cm. a rev. | 185 | 0.12 | 22.20000 |
| VGZ | % | Despeses indirectes | 1.488 | 6 | 8.92800 |
| E0108 | m3 | Morter de ciment elaborat a l'obra | 0.1 | 54.62 | 5.46200 |
|  |  | Total |  |  | 167.45 |

| Amidament | Uts. | Parcial |
|---|---|---|
|  | ut |  |
| Extrems creuament | 2.000 |  |
| Total |  | 2 |

**E0106** m3 Formigó en massa HM-20, planta dosificadora 25 m3/h.
2 m3 × 57.33 = 114.66

| Amidament | Uts. | Llarg | Parcial |
|---|---|---|---|
|  | m3/ut | ut |  |
| Arrinyonament pericons | 1.000 | 2.000 |  |
| Total |  |  | 2 |

**E101312** m Subministrament i col·locació de cinta senyalitzadora aigua
22 m × 1.27 = 27.94

| Amidament | Uts. | Parcial |
|---|---|---|
|  | Longitud |  |
| PK 2+240. Creuament esplanada + ZDP+ camí MD | 22.000 |  |
| Total |  | 22 |

**E09186** u Connexió a la xarxa existent d'aigua potable, inclòs totes les peces, accessoris
2 u × 353.32 = 706.64

| Amidament | Uts. | Parcial |
|---|---|---|
|  | ut |  |
| Inici i final | 2.000 |  |
| Total |  | 2 |

### 01.08.03 AJ. ALBINYANA. DESGUÀS PISCINES PK 1+670
Import: 2053.46

**E0223** m Demolició de col·lector existent de fins a 800 mm de diàmetre
20 m × 7.6 = 152.00

| Amidament | Uts. | Parcial |
|---|---|---|
|  | Longitud |  |
| Creuament. Pk 1+720. Esplanada + ZDP | 20.000 |  |
| Total |  | 20 |

**E0306** m3 Excavació rases i pous, mitjans mecànics, cànon abocador (50% roca)
15 m3 × 20.56 = 308.40

| Amidament | Uts. | Llarg | Ample | Parcial |
|---|---|---|---|---|
|  | Longitud | Amplada | Altura |  |
| Creuament. Pk 1+720. Esplanada + ZDP | 20.000 | 0.500 | 1.500 |  |
| Total |  |  |  | 15 |

**E0874** m Tub de PP corrugat doble capa Ø315 mm
20 m × 22.57 = 451.40

| Amidament | Uts. | Parcial |
|---|---|---|
|  | Longitud |  |
| Creuament. Pk 1+720. Esplanada + ZDP | 20.000 |  |
| Total |  | 20 |

**E0502** m3 Formigó HM-20 fonaments
7.5 m3 × 79.42 = 595.65

| Amidament | Uts. | Llarg | Ample | Parcial |
|---|---|---|---|---|
|  | Longitud | Amplada | Altura |  |
| Creuament. Pk 1+720. Esplanada + ZDP | 20.000 | 0.500 | 0.750 |  |
| Total |  |  |  | 7.5 |

**E0317** m3 Rebliment i piconatge rasa, material pròpia obra, inclòs càrrega i transport
7.5 m3 × 4.63 = 34.73

| Amidament | Uts. | Llarg | Ample | Parcial |
|---|---|---|---|---|
|  | Longitud | Amplada | Altura |  |
| Creuament. Pk 1+720. Esplanada + ZDP | 20.000 | 0.500 | 0.750 |  |
| Total |  |  |  | 7.5 |

**E08582** u Arqueta prefabricada de 0,70x0,70x1,00 per tubs de serveis
2 u × 198.31 = 396.62
Arqueta prefabricada de 0,70x0,70x1,00 per a tubs de serveis, inclòs base de formigó HM-20, lliscat de parets i tapa de fosa, totalment acabada.

| Codi | Ut | Descripció | Rendiment | Preu | Import |
|---|---|---|---|---|---|
| O0101 | h | Cap de colla | 0.2 | 26.02 | 5.20400 |
| O0102 | h | Oficial 1ª | 1 | 24.56 | 24.56000 |
| O0110 | h | Peó | 2 | 20.41 | 40.82000 |
| P0650 | u | Arqueta prefabricada 70x70x100 cm (material) | 1 | 117.21 | 117.21000 |
| VGZ | % | Despeses indirectes | 1.753 | 6 | 10.51800 |
|  |  | Total |  |  | 198.31 |

| Amidament | Uts. | Parcial |
|---|---|---|
|  | ut |  |
| Extrems creuament | 2.000 |  |
| Total |  | 2 |

**E0106** m3 Formigó en massa HM-20, planta dosificadora 25 m3/h.
2 m3 × 57.33 = 114.66

| Amidament | Uts. | Llarg | Parcial |
|---|---|---|---|
|  | m3/ut | ut |  |
| Arrinyonament pericons | 1.000 | 2.000 |  |
| Total |  |  | 2 |

### 01.08.04 TELÈFON
Import: 517.72

#### 01.08.04.01 SUPORT PK 1+370
Import: 258.86

**E10204** u Desplaçament pal h<8m, dist<100m
1 u × 180.97 = 180.97
Desplaçament i col·locació de pal de menys de 8 m d'alçada a menys de 100 m de distància, totalment instal·lat.

| Codi | Ut | Descripció | Rendiment | Preu | Import |
|---|---|---|---|---|---|
| M0214 | h | Camió grua 12 tn | 2 | 42.07 | 84.14000 |
| O0110 | h | Peó | 2 | 20.41 | 40.82000 |
| O0102 | h | Oficial 1ª | 1.5 | 24.56 | 36.84000 |
| O0101 | h | Cap de colla | 0.1 | 26.02 | 2.60200 |
| P1609 | m3 | Excavació de terres | 0.64 | 11.12 | 7.11680 |
| VGZ | % | Despeses indirectes | 1.575 | 6 | 9.45000 |
|  |  | Total |  |  | 180.97 |

| Amidament | Uts. | Parcial |
|---|---|---|
|  | ut |  |
| PK 1+370. MD | 1.000 |  |
| Total |  | 1 |

**E0306** m3 Excavació rases i pous, mitjans mecànics, cànon abocador (50% roca)
1 m3 × 20.56 = 20.56

| Amidament | Uts. | Llarg | Ample | Parcial |
|---|---|---|---|---|
|  | Lonigtud | Amplada | Altura |  |
| PK 1+370. MD | 1.000 | 1.000 | 1.000 |  |
| Total |  |  |  | 1 |

**E0106** m3 Formigó en massa HM-20, planta dosificadora 25 m3/h.
1 m3 × 57.33 = 57.33

| Amidament | Uts. | Llarg | Ample | Parcial |
|---|---|---|---|---|
|  | Lonigtud | Amplada | Altura |  |
| PK 1+370. MD | 1.000 | 1.000 | 1.000 |  |
| Total |  |  |  | 1 |

#### 01.08.04.02 SUPORT PK 2+180
Import: 258.86

**E10204** u Desplaçament pal h<8m, dist<100m
1 u × 180.97 = 180.97

| Amidament | Uts. | Parcial |
|---|---|---|
|  | ut |  |
| PK 2+180. ME | 1.000 |  |
| Total |  | 1 |

**E0306** m3 Excavació rases i pous, mitjans mecànics, cànon abocador (50% roca)
1 m3 × 20.56 = 20.56

| Amidament | Uts. | Llarg | Ample | Parcial |
|---|---|---|---|---|
|  | Longitud | Amplada | Altura |  |
| PK 2+180. ME | 1.000 | 1.000 | 1.000 |  |
| Total |  |  |  | 1 |

**E0106** m3 Formigó en massa HM-20, planta dosificadora 25 m3/h.
1 m3 × 57.33 = 57.33

| Amidament | Uts. | Llarg | Ample | Parcial |
|---|---|---|---|---|
|  | Longitud | Amplada | Altura |  |
| PK 2+180. ME | 1.000 | 1.000 | 1.000 |  |
| Total |  |  |  | 1 |

### 01.08.05 TELECOMUNICACIONS
Import: 58656.58

**E11108** m Canalització en paviment d'infraestructura de comunicacions soterrada formada per 10 microtubs de PE
1895 m × 28.4 = 53818.00
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa ´´in situ´´ amb morter autonivellant D-300. Inclou el tall del paviment amb equip complert específic de minirasadora amb aspiració del ferm triturat, càrrega, formació de rasa, i la reposició del mateix mitjançant morter autonivellant D-300 amb additiu colorejant negre, així com la part proporcional d’elements auxiliars de fixació, separadors, protecció d’extrems, formigonat i unions fins caixa de connexions, totalment acabat. Fins i tot transport i cànon d’abocador del material excavat, proves d'estanquitat i pressió així com la senyalització provisional d’obra amb els mitjans necessaris.

| Codi | Ut | Descripció | Rendiment | Preu | Import |
|---|---|---|---|---|---|
| M0333 | m | Parell de semàfors portàtils d'obra, telescòpics, amb comandament a distància, i calaixos de polieti (maquinària) | 1 | 0.22 | 0.22000 |
| M0301 | h | Equip complert específic de minirasadora amb aspiració (maquinària) | 0.15 | 46.2 | 6.93000 |
| O0110 | h | Peó | 0.305 | 20.41 | 6.22505 |
| O0102 | h | Oficial 1ª | 0.15 | 24.56 | 3.68400 |
| O0101 | h | Cap de colla | 0.04 | 26.02 | 1.04080 |
| P1613 | u | Cànon d'abocador | 1 | 0.8 | 0.80000 |
| P0203 | m | Part proporcional d'accessoris per a la correcta instal·lació (material) | 1 | 0.14 | 0.14000 |
| P0202 | m | Canalització 10 microtubs de PEHD Ø 20 mm amb fil de detecció (material) | 1 | 5.97 | 5.97000 |
| P0502 | m3 | Formigó HL-150 posat a l'obra | 0.025 | 60.5 | 1.51250 |
| P0201 | kg | Pigment inorgànic de color per a morters i ciments (material) | 0.14 | 1.91 | 0.26740 |
| %16130 | % | Despeses indirectes | 6 % | 26.78975 | 1.60739 |
|  |  | Total |  |  | 28.4 |

| Amidament | Uts. | Parcial |
|---|---|---|
|  | Longitud |  |
| PK 0+635 a PK 2+505. ME | 1870.000 |  |
| Tram connexió arqueta existent C51 | 25.000 |  |
| Total |  | 1895 |

**E10102C** u Pericó de registre de formigó pref. 70x70x80 cm
3 u × 828.04 = 2484.12
Pericó de registre de formigó pref. de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| M0214 | h | Camió grua 12 tn | 0.4 | 42.07 | 16.82800 |
| O0102 | h | Oficial 1ª | 2 | 24.56 | 49.12000 |
| O0101 | h | Cap de colla | 0.2 | 26.02 | 5.20400 |
| O0110 | h | Peó | 2 | 20.41 | 40.82000 |
| P0503 | m3 | Formigó HM-20 posat a l'obra | 0.5 | 67 | 33.50000 |
| P101230 | u | Pericó 70x70x80 mm pref. tipus B amb marc i tapa D-400 (material) | 1 | 635.7 | 635.70000 |
| %16130 | % | Despeses indirectes | 6 % | 781.17200 | 46.87032 |
|  |  | Total |  |  | 828.04 |

| Amidament | Uts. | Parcial |
|---|---|---|
|  | ut |  |
| PK 0+635 a PK 2+505. ME. Intermitges c500m | 3.000 |  |
| Total |  | 3 |

**E10103C** u Pericó de registre de formigó pref. 140x70x80 cm
2 u × 1177.23 = 2354.46
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| M0214 | h | Camió grua 12 tn | 0.6 | 42.07 | 25.24200 |
| O0110 | h | Peó | 3 | 20.41 | 61.23000 |
| O0102 | h | Oficial 1ª | 3 | 24.56 | 73.68000 |
| O0101 | h | Cap de colla | 0.2 | 26.02 | 5.20400 |
| P101231 | u | Pericó 140x70x80 mm pref. tipus C amb marc i tapa D-400 (material) | 1 | 878.24 | 878.24000 |
| P0503 | m3 | Formigó HM-20 posat a l'obra | 1 | 67 | 67.00000 |
| %16130 | % | Despeses indirectes | 6 % | 1110.59600 | 66.63576 |
|  |  | Total |  |  | 1177.23 |

| Amidament | Uts. | Parcial |
|---|---|---|
|  | ut |  |
| PK 0+635 a PK 2+505. ME. Inici i final | 2.000 |  |
| Total |  | 2 |

### 01.08.06 IMPREVISTOS
Import: 3000

**EPN001** pa Partida alçada per imprevistos en la localització, desviaments provisionals i reposicions definitive
1 pa × 3000 = 3000.00
Partida alçada per imprevistos en la localització, desviaments provisionals i reposicions definitives en els treballs de serveis afectats durant l'execució de les obres.

| Amidament | Uts. | Parcial |
|---|---|---|
|  | ut |  |
|  | 1.000 |  |
| Total |  | 1 |

## 01.09 REPOSICIÓ ALTRES AFECCIONS
Import: 51193.18

### 01.09.01 TANCA MAS ALBINYANA. PK 0+745.MD
Import: 2476.3

**E0305** m3 Excavació rases i pous, mitjans mecànics, cànon abocador (10% roca)
2 m3 × 12.4 = 24.80

| Amidament | Uts. | Llarg | Ample | Alt | Parcial |
|---|---|---|---|---|---|
| Mas Albinyana | Longitud | Altura | ut | Gruix |  |
| Fonamentacions suports | 1.000 | 1.000 | 2.000 | 1.000 |  |
| Total |  |  |  |  | 2 |

**E0505** m3 Formigó HA-25 fonaments i soleres
2 m3 × 82.53 = 165.06

| Amidament | Uts. | Llarg | Ample | Alt | Parcial |
|---|---|---|---|---|---|
| Mas Albinyana | Longitud | Altura | ut | Gruix |  |
| Fonamentacions suports | 1.000 | 1.000 | 2.000 | 1.000 |  |
| Total |  |  |  |  | 2 |

**E0518** kg Acer en perfils laminats tipus IPN,IPE,HEB,HEA,HEM,UPN
168.5 kg × 2.28 = 384.18
Acer en perfils laminats, galvanitzat en calent, amb capa d'imprimació d'adherència, 2 capes de poliuretà alifàtic, tipus IPN,IPE,HEB,HEA,HEM,UPN,col.locat a l'obra amb soldadura.

| Codi | Ut | Descripció | Rendiment | Preu | Import |
|---|---|---|---|---|---|
| M0235 | h | Equip de soldadura elèctrica (maquinària) | 0.01 | 14.55 | 0.14550 |
| M0226 | h | Grup electrògen de 20/30 kVA (maquinària) | 0.005 | 4.74 | 0.02370 |
| O0102 | h | Oficial 1ª | 0.02 | 24.56 | 0.49120 |
| O0101 | h | Cap de colla | 0.005 | 26.02 | 0.13010 |
| O0110 | h | Peó | 0.02 | 20.41 | 0.40820 |
| P0608 | kg | Acer en perfils laminats (material) | 1 | 0.96 | 0.96000 |
| VGZ | % | Despeses indirectes | 0.02 | 6 | 0.12000 |
|  |  | Total |  |  | 2.28 |

| Amidament | Uts. | Llarg | Ample | Parcial |
|---|---|---|---|---|
|  | Longitud | ut | Pes/ml |  |
| Suport HEB 140 | 2.500 | 2.000 | 33.700 |  |
| Total |  |  |  | 168.5 |

**E9930** u Desmuntatge i posterior col·locació de porta existent a nova ubicació
1 u × 1438.26 = 1438.26
Desmuntatge, manteniment, conservació i posterior col·locació de porta existent de qualsevol tipus a l'ubicació definitiva, segons inidicacions de la Direcció d'Obra, tot inclòs.

| Codi | Ut | Descripció | Rendiment | Preu | Import |
|---|---|---|---|---|---|
| M0225 | h | Vibrador | 0.5 | 2.09 | 1.04500 |
| M0212 | h | Camió de 12 tn (maquinària) | 4 | 41.2 | 164.80000 |
| M0214 | h | Camió grua 12 tn | 2.5 | 42.07 | 105.17500 |
| M0201 | h | Compressor aire gasoil 13,3 m³/h | 1.5 | 21.09 | 31.63500 |
| M0207 | h | Retroexcavadora 100 hp | 3 | 59.41 | 178.23000 |
| O0102 | h | Oficial 1ª | 8 | 24.56 | 196.48000 |
| O0110 | h | Peó | 16 | 20.41 | 326.56000 |
| O0101 | h | Cap de colla | 1 | 26.02 | 26.02000 |
| P1609 | m3 | Excavació de terres | 2.5 | 11.12 | 27.80000 |
| P1613 | u | Cànon d'abocador | 1 | 0.8 | 0.80000 |
| P10209 | pp | Petit material | 10 | 29.83 | 298.30000 |
| %16130 | % | Despeses indirectes | 6 % | 1356.84500 | 81.41070 |
|  |  | Total |  |  | 1438.26 |

| Amidament | Uts. | Parcial |
|---|---|---|
|  | ut |  |
|  | 1.000 |  |
| Total |  | 1 |

**E04201** m Reixat 2 m alçària d'acer pintat amb malla d'acer plastificat
16 m × 29 = 464.00
Reixat de 2 m. d'alçària d'acer pintat amb malla d'acer plastificat i pals de tub de D 48 mm. col·locats cada 3 m. sobre daus de formigó, totalment acabada.

| Codi | Ut | Descripció | Rendiment | Preu | Import |
|---|---|---|---|---|---|
| O0101 | h | Cap de colla | 0.05 | 26.02 | 1.30100 |
| O0110 | h | Peó | 0.2 | 20.41 | 4.08200 |
| O0102 | h | Oficial 1ª | 0.2 | 24.56 | 4.91200 |
| P0603 | m2 | Tela metàl·lica galv. i plast (material) | 2.15 | 4 | 8.60000 |
| P0906 | m | Pal tub acer galvanitzat DN48 mm. (material) | 1 | 6.45 | 6.45000 |
| P0503 | m3 | Formigó HM-20 posat a l'obra | 0.032 | 67 | 2.14400 |
| VGZ | % | Despeses indirectes | 0.252 | 6 | 1.51200 |
|  |  | Total |  |  | 29 |

| Amidament | Uts. | Llarg | Parcial |
|---|---|---|---|
|  | Longitud | Costats |  |
| Mas Albinyaneta | 8.000 | 2.000 |  |
| Total |  |  | 16 |

### 01.09.02 TANCA MAS MAÑE. PK 2+210. ME
Import: 14456.15

**E0201** m3 Enderroc fonament formigó en massa, inclòs transport a abocador
10 m3 × 55.45 = 554.50

| Amidament | Uts. | Parcial |
|---|---|---|
| Mas Mañe | Longitud |  |
| Parets laterals | 6.000 |  |
| Porta | 4.000 |  |
| Total |  | 10 |

**E0203** m3 Enderroc murs de contenció de pedra, inclòs transport a abocador
28.6 m3 × 35.59 = 1017.87

| Amidament | Uts. | Llarg | Ample | Alt | Parcial |
|---|---|---|---|---|---|
| Mas Mañe | Longitud | Altura | ut | Gruix |  |
| Parets laterals | 6.000 | 3.000 | 2.000 | 0.600 |  |
| Dintell | 4.000 | 2.500 |  | 0.700 |  |
| Total |  |  |  |  | 28.6 |

**E0305** m3 Excavació rases i pous, mitjans mecànics, cànon abocador (10% roca)
16 m3 × 12.4 = 198.40

| Amidament | Uts. | Llarg | Ample | Alt | Parcial |
|---|---|---|---|---|---|
| Mas Mañe | Longitud | Altura | ut | Gruix |  |
| Parets laterals | 6.000 | 1.000 | 2.000 | 1.000 |  |
| Dintell | 4.000 | 1.000 |  | 1.000 |  |
| Total |  |  |  |  | 16 |

**E0505** m3 Formigó HA-25 fonaments i soleres
4.5 m3 × 82.53 = 371.39

| Amidament | Uts. | Llarg | Ample | Alt | Parcial |
|---|---|---|---|---|---|
| Cèrcol repartiment nou mur | Longitud | Amplada | Altura | ut |  |
| 50x50 | 9.000 | 0.500 | 0.500 | 2.000 |  |
| Total |  |  |  |  | 4.5 |

**E0517** kg Acer especial B-500S de límit elàstic 500 N/mm2 en barres corrugades
97.728 kg × 1.24 = 121.18

| Amidament | Uts. | Llarg | Ample | Alt | Parcial |
|---|---|---|---|---|---|
| Cèrcol repartiment nou mur | Longitud | ut | num barres |  |  |
| d12 | 9.000 | 2.000 | 4.000 | 0.920 |  |
| d8 (cèrcols c30) | 1.200 | 2.000 | 32.000 | 0.410 |  |
| Total |  |  |  |  | 97.728 |

**E0425** m2 Mur prefabricat amb blocs massisos de 2,20x1,00x0,50 m acabat en pedra natural (EMCUB)
45 m2 × 191.99 = 8639.55
Mur prefabricat amb blocs massisos de formigó armat HA-25 per contenció de talussos de 2,20x1,00 m, acabat a una cara amb pedra natural tipus llosa, amb un gruix fins a 50cm, inclòs transport, preparació de la superfície de recolzament i col.locació, totalment acabat, segons plànols.

| Codi | Ut | Descripció | Rendiment | Preu | Import |
|---|---|---|---|---|---|
| M0203 | h | Pala excavadora giratòria sobre pneumàtics (maquinària) | 0.4 | 75.58 | 30.23200 |
| O0101 | h | Cap de colla | 0.08 | 26.02 | 2.08160 |
| O0110 | h | Peó | 0.4 | 20.41 | 8.16400 |
| O0102 | h | Oficial 1ª | 0.4 | 24.56 | 9.82400 |
| P09901 | m2 | Emcub T-50 de 2,20x1,00 m acabat amb pedra natural tipus llosa (material) | 1 | 122.4 | 122.40000 |
| VGZ | % | Despeses indirectes | 1.776 | 6 | 10.65600 |
| O0101%U16161 | % | Eines i mitjans auxiliars | 5 % | 2.08160 | 0.10408 |
| O0102%U16162 | % | Eines i mitjans auxiliars | 5 % | 9.82400 | 0.49120 |
| O0110%U16163 | % | Eines i mitjans auxiliars | 5 % | 8.16400 | 0.40820 |
| P09901%U16164 | % | Eines i mitjans auxiliars | 5 % | 122.40000 | 6.12000 |
| M0203%U16165 | % | Eines i mitjans auxiliars | 5 % | 30.23200 | 1.51160 |
|  |  | Total |  |  | 191.99 |

| Amidament | Uts. | Llarg | Ample | Parcial |
|---|---|---|---|---|
|  | Longitud | Altura | ut |  |
| Noves parets mur | 9.000 | 2.500 | 2.000 |  |
| Total |  |  |  | 45 |

**E04215** m2 Arrebossat reglejat sobre parament vertical exterior, a 3,00 m d'alçària, com a màxim, amb morter ús
90 m2 × 23.5 = 2115.00
Arrebossat reglejat sobre parament vertical exterior, a 3,00 m d'alçària, com a màxim, amb morter ús corrent (GP) de designació CSIII W0, segons la norma UNE-EN 998-1, remolinat

| Amidament | Uts. | Llarg | Ample | Alt | Parcial |
|---|---|---|---|---|---|
|  | Longitud | Altura | ut | cares |  |
| Noves parets mur | 9.000 | 2.500 | 2.000 | 2.000 |  |
| Total |  |  |  |  | 90 |

**E9930** u Desmuntatge i posterior col·locació de porta existent a nova ubicació
1 u × 1438.26 = 1438.26

| Amidament | Uts. | Parcial |
|---|---|---|
|  | ut |  |
|  | 1.000 |  |
| Total |  | 1 |

### 01.09.03 MURET EXPLOTACIÓ RAMADERA PK 2+320. ME
Import: 260.73

**E0208** m3 Enderroc estructures formigó en massa, inclòs transport a abocador
3.36 m3 × 35.13 = 118.04

| Amidament | Uts. | Llarg | Ample | Parcial |
|---|---|---|---|---|
| Muret peces formigó pref PK 2+300. ME | Longitud | Amplada | Altura |  |
| Ocupació nova carretera tram alt | 4.000 | 0.300 | 1.200 |  |
| Ocupació nova carretera tram baix | 4.000 | 0.300 | 0.400 |  |
| ZDP tram alt | 3.000 | 0.300 | 1.200 |  |
| XDP tram baix | 3.000 | 0.300 | 0.400 |  |
| Total |  |  |  | 3.36 |

**E04216** m Peça de coronació de muret de 20 cm d'amplada
2 m × 12.56 = 25.12
Peça de coronoació de muret de 20 cm de gruix de peces prefabricades de 40x20x5, de color blanc, col·locada amb morter blanc.

| Codi | Ut | Descripció | Rendiment | Preu | Import |
|---|---|---|---|---|---|
| O0110 | h | Peó | 0.15 | 20.41 | 3.06150 |
| O0102 | h | Oficial 1ª | 0.15 | 24.56 | 3.68400 |
| O0101 | h | Cap de colla | 0.04 | 26.02 | 1.04080 |
| P5017 | u | Peça de coronoació muret, 20 cm d'amplada (material) | 2.5 | 1.55 | 3.87500 |
| VGZ | % | Despeses indirectes | 0.105 | 6 | 0.63000 |
| E0108 | m3 | Morter de ciment elaborat a l'obra | 0.005 | 54.62 | 0.27310 |
|  |  | Total |  |  | 12.56 |

| Amidament | Uts. | Parcial |
|---|---|---|
| Acabament últim metre malmés | Longitud |  |
| Muret alt | 1.000 |  |
| Muret baix | 1.000 |  |
| Total |  | 2 |

**E04211** m2 Muret fàbrica blocs formigo hidròfug, de 40x20x20 cm, massissats
1.6 m2 × 73.48 = 117.57
Muret de 20 cm d'espessor de fàbrica, de bloc massissat de formigó, per revestir, color gris, 40x20x20 cm, resistència normalitzada R10 (10 N/mm²), rebuda amb morter de ciment industrial, color gris, amb additiu hidròfug, M-5, subministrat a granel.

| Codi | Ut | Descripció | Rendiment | Preu | Import |
|---|---|---|---|---|---|
| E01081 | m3 | Morter de ciment gris amb additiu hidròfug (material) | 0.016 | 61 | 0.97600 |
| O0102 | h | Oficial 1ª | 0.8 | 24.56 | 19.64800 |
| O0101 | h | Cap de colla | 0.2 | 26.02 | 5.20400 |
| O0110 | h | Peó | 0.8 | 20.41 | 16.32800 |
| P0505 | m3 | Formigó HA-25 posat a l'obra | 0.13 | 70 | 9.10000 |
| P0607 | kg | Acer corrugat B500S en barres | 7.25 | 0.92 | 6.67000 |
| P08181 | u | Bloc de formigó 40x20x20 gris hidròfug (material) | 12.5 | 0.96 | 12.00000 |
| VGZ | % | Despeses indirectes | 0.592 | 6 | 3.55200 |
|  |  | Total |  |  | 73.48 |

| Amidament | Uts. | Llarg | Parcial |
|---|---|---|---|
| Acabament últim metre malmés | Longitud | Altura |  |
| Muret alt | 1.000 | 1.200 |  |
| Muret baix | 1.000 | 0.400 |  |
| Total |  |  | 1.6 |

### 01.09.14 PARTIDES ALÇADES
Import: 34000

**E1620** pa Partida alçada d'abonament íntegre per a la seguretat viària, inclòs senyalistes, instal·lacions de
1 pa × 12000 = 12000.00
Partida alçada d'abonament íntegre per a la seguretat viària, inclòs senyalistes, instal·lacions de semàfors, senyalització horitzontal i vertical, abalisament, proteccions, barreres de seguretat, tancaments i de tots els desviaments provisionals durant les diferents fases d'execució de les obres i d'acord amb el seu avanç, inclòs els desplaçaments, muntatge i desmuntatge, manteniment, trasllats i tots els mitjans i elements auxiliars que requereixin, mà d'obra, maquinària i materials, segons indicacions de la Direcció de l'Obra.

| Amidament | Uts. | Parcial |
|---|---|---|
|  | ut |  |
|  | 1.000 |  |
| Total |  | 1 |

**EPN002** pa Partida alçada a justificar per seguiment arqueològic
1 pa × 4000 = 4000.00

| Amidament | Uts. | Parcial |
|---|---|---|
|  | ut |  |
|  | 1.000 |  |
| Total |  | 1 |

**E1600** pa Partida alçada a justificar per a obres no previstes i imprescindibles de realitzar.
1 pa × 18000 = 18000.00

| Amidament | Uts. | Parcial |
|---|---|---|
|  | ut |  |
|  | 1.000 |  |
| Total |  | 1 |

## 01.10 MESURES CORRECTORES D'IMPACTE AMBIENTAL
Import: 9270.48

**E0312** m2 Escarificat del ferm
872.5 m2 × 0.65 = 567.13

| Amidament | Uts. | Parcial |
|---|---|---|
| Trams vells carretera | Superfície |  |
| Pk 0+900. ME | 204.100 |  |
| PK 1+150. ME | 115.200 |  |
| PK 1+400. ME | 98.600 |  |
| PK 1+660. MD | 104.600 |  |
| PK 2+360. MD | 350.000 |  |
| Total |  | 872.5 |

**E1105** m2 Estesa terra vegetal en talussos (material pròpia obra)
1281.45 m2 × 1.28 = 1640.26
Estesa de terra vegetal en talús amb material de la pròpia obra, inclòs càrrega i transport.

| Codi | Ut | Descripció | Rendiment | Preu | Import |
|---|---|---|---|---|---|
| M0208 | h | Motoanivelladora | 0.003 | 73.35 | 0.22005 |
| M0204 | h | Pala carregadora pneumàtics | 0.003 | 58.27 | 0.17481 |
| M0205 | h | Pala carregadora sobre orugues | 0.003 | 73.35 | 0.22005 |
| M0212B | h | Camió de trabuc 16 m³ | 0.006 | 45.4 | 0.27240 |
| O0110 | h | Peó | 0.012 | 20.41 | 0.24492 |
| O0101 | h | Cap de colla | 0.003 | 26.02 | 0.07806 |
| VGZ | % | Despeses indirectes | 0.011 | 6 | 0.06600 |
|  |  | Total |  |  | 1.28 |

| Amidament | Uts. | Llarg | Parcial |
|---|---|---|---|
| Segons ISTRAM i plànols mesures correctores | Superfície | Gruix |  |
| Full 1. Sobreamples, trams vells ctra | 66.300 | 0.300 |  |
|  | 204.100 | 0.300 |  |
| Full 2. Sobreamples, trams vells ctra | 110.000 | 0.300 |  |
|  | 69.700 | 0.300 |  |
|  | 61.800 | 0.300 |  |
|  | 26.200 | 0.300 |  |
|  | 115.200 | 0.300 |  |
| Full 3 Sobreamples, trams vells ctra | 81.700 | 0.300 |  |
|  | 116.000 | 0.300 |  |
|  | 56.000 | 0.300 |  |
|  | 98.600 | 0.300 |  |
|  | 40.500 | 0.300 |  |
|  | 55.000 | 0.300 |  |
| Full 4 Sobreamples, trams vells ctra | 91.000 | 0.300 |  |
|  | 104.600 | 0.300 |  |
|  | 590.000 | 0.300 |  |
| Full 5 Sobreamples, trams vells ctra | 271.000 | 0.300 |  |
|  | 71.800 | 0.300 |  |
| Full 6 Sobreamples, trams vells ctra | 350.000 | 0.300 |  |
| Talussos desmunt | 227.000 | 0.300 |  |
| Talussos terraplé | 1465.000 | 0.300 |  |
| Total |  |  | 1281.45 |

**E1143** m2 Hidrosembra projectada en 2 fases
4271.5 m2 × 1.25 = 5339.38
Hidrosembra projectada en dues fases amb espècies adaptades agroclimàticament a la zona, inclòs el subministrament de tots els components necessaris (aigua, llavors, estabilitzant, adobs, mulch) i regs d'arrelament; totalment acabada segons les característiques especificades al plec de condicions.

| Codi | Ut | Descripció | Rendiment | Preu | Import |
|---|---|---|---|---|---|
| M0213 | h | Camió cisterna de 8 m³ | 0.003 | 48 | 0.14400 |
| O0110 | h | Peó | 0.02 | 20.41 | 0.40820 |
| P1126 | u | Altres conceptes | 1 | 0.29 | 0.29000 |
| P1123 | U | Mulch prot hidros fibra semi-cur (material) | 3 | 0.01 | 0.03000 |
| P1505 | U | Barreja llavors herbàcies hidros (material) | 1 | 0.12 | 0.12000 |
| P1120 | U | Bioactivador microbià (material) | 1 | 0.12 | 0.12000 |
| P1122 | U | Fixador sintètic base acrílica (material) | 1.2 | 0.07 | 0.08400 |
| P1101 | U | Adob mineral d'anivellament lent (material) | 1 | 0.03 | 0.03000 |
| P1601 | m3 | Aigua | 0.04 | 0.65 | 0.02600 |
|  |  | Total |  |  | 1.25 |

| Amidament | Uts. | Parcial |
|---|---|---|
| Segons ISTRAM i plànols mesures correctores | Superfície |  |
| Full 1. Sobreamples, trams vells ctra | 66.300 |  |
|  | 204.100 |  |
| Full 2. Sobreamples, trams vells ctra | 110.000 |  |
|  | 69.700 |  |
|  | 61.800 |  |
|  | 26.200 |  |
|  | 115.200 |  |
| Full 3 Sobreamples, trams vells ctra | 81.700 |  |
|  | 116.000 |  |
|  | 56.000 |  |
|  | 98.600 |  |
|  | 40.500 |  |
|  | 55.000 |  |
| Full 4 Sobreamples, trams vells ctra | 91.000 |  |
|  | 104.600 |  |
|  | 590.000 |  |
| Full 5 Sobreamples, trams vells ctra | 271.000 |  |
|  | 71.800 |  |
| Full 6 Sobreamples, trams vells ctra | 350.000 |  |
| Talussos desmunt | 227.000 |  |
| Talussos terraplé | 1465.000 |  |
| Total |  | 4271.5 |

**E1181** u Transplantament d'arbre dins de l'obra
3 u × 295.72 = 887.16
Transplantat d'arbre dins de l'àmbit de l'obra, inclou l'extracció amb mitjans mecànics i manuals, plantació en el lloc determinat, inclòs l'excavació del clot, transport, reblert del clot amb aportació de terra vegetal i adobs, reg d'arrelament, manteniment de l'arbre en el clot de plantació mitjançant un reg diari fins al seu complet arrelament i la poda si s'escau.

| Codi | Ut | Descripció | Rendiment | Preu | Import |
|---|---|---|---|---|---|
| B05144 | kg | Adob mineral simple, sulfat amoni (material) | 1.1 | 0.12 | 0.13200 |
| M0212B | h | Camió de trabuc 16 m³ | 0.4 | 45.4 | 18.16000 |
| M0207 | h | Retroexcavadora 100 hp | 1.5 | 59.41 | 89.11500 |
| M0215 | h | Grua autopropulsada de 25 tn (maquinària) | 0.6 | 50.18 | 30.10800 |
| O0110 | h | Peó | 4 | 20.41 | 81.64000 |
| O0102 | h | Oficial 1ª | 2 | 24.56 | 49.12000 |
| O0101 | h | Cap de colla | 0.25 | 26.02 | 6.50500 |
| P1503 | m3 | Terra veg. adobada i garbell. (material) | 0.5 | 11.19 | 5.59500 |
| P1601 | m3 | Aigua | 0.25 | 0.65 | 0.16250 |
| VGZ | % | Despeses indirectes | 2.531 | 6 | 15.18600 |
|  |  | Total |  |  | 295.72 |

| Amidament | Uts. | Parcial |
|---|---|---|
|  | ut |  |
| Oliveres zona esportiva | 3.000 |  |
| Total |  | 3 |

**E1139** u Plantació d'arbust o arbre petit format, mitjans mecànics
45 u × 18.59 = 836.55
Plantació d'arbust o arbre de petit format, comprenent l'exavació del clot de 50x50x40 cm amb mitjans mecànics, aportació de terra vegetal, adob, plantació en el lloc determinat i primer reg.

| Codi | Ut | Descripció | Rendiment | Preu | Import |
|---|---|---|---|---|---|
| B05145 | m3 | Terra vegetal adobada, granel (material) | 0.125 | 26.59 | 3.32375 |
| B05144 | kg | Adob mineral simple, sulfat amoni | 1.1 | 0.12 | 0.13200 |
| M0214 | h | Camió grua 12 tn | 0.1 | 42.07 | 4.20700 |
| O0102 | h | Oficial 1ª | 0.15 | 24.56 | 3.68400 |
| O0110 | h | Peó | 0.3 | 20.41 | 6.12300 |
| P1601 | m3 | Aigua | 0.25 | 0.65 | 0.16250 |
| VGZ | % | Despeses indirectes | 0.159 | 6 | 0.95400 |
|  |  | Total |  |  | 18.59 |

| Amidament | Uts. | Parcial |
|---|---|---|
|  | ut |  |
| Segons plànol mesures correctores | 45.000 |  |
| Total |  | 45 |

## 01.11 GESTIÓ DE RESIDUS
Import: 4186.31

**E1571** m3 Disposició controlada a centre de reciclatge de residus inerts o no especials barrejats, procedents
560.97 m3 × 5.9 = 3309.72
Disposició controlada a centre de reciclatge de residus inerts o no especials barrejats, procedents de construcció o demolició.

| Amidament | Uts. | Parcial |
|---|---|---|
| Segons Pla Gestió Residus | Volum |  |
| Barreges formigons, teules, maones... | 8.860 |  |
| Mescles bituminoses | 16.310 |  |
| Residus mesclats | 35.800 |  |
| Terres no col·locades obar i en millores finques | 500.000 |  |
| Total |  | 560.97 |

**E1572** m3 Disposició controlada a centre de reciclatge de residus de metalls no especials barrejats, procedent
10.34 m3 × 13.25 = 137.01
Disposició controlada a centre de reciclatge de residus de metalls no especials barrejats, procedents de construcció o demolició.

| Amidament | Uts. | Parcial |
|---|---|---|
| Segons Pla Gestió Residus | Volum |  |
| Metalls, ferro i acer | 8.800 |  |
| Metalls mesclats | 1.540 |  |
| Total |  | 10.34 |

**E1573** m3 Disposició controlada a centre de reciclatge de residus de plàstics no especials, procedents de cons
1.31 m3 × 8.2 = 10.74
Disposició controlada a centre de reciclatge de residus de plàstics no especials, procedents de construcció o demolició.

| Amidament | Uts. | Parcial |
|---|---|---|
| Segons Pla Gestió Residus | Volum |  |
|  | 1.310 |  |
| Total |  | 1.31 |

**E1574** m3 Disposició controlada a centre de reciclatge de residus de fusta no especials, procedents de constru
7.73 m3 × 7.35 = 56.82
Disposició controlada a centre de reciclatge de residus de fusta no especials, procedents de construcció o demolició.

| Amidament | Uts. | Parcial |
|---|---|---|
| Segons Pla Gestió Residus | Volum |  |
|  | 7.730 |  |
| Total |  | 7.73 |

**E1575** m3 Disposició controlada a centre de selecció i transferència de residus especials barrejats, procedent
8.27 m3 × 81.26 = 672.02
Disposició controlada a centre de selecció i transferència de residus especials barrejats, procedents de construcció o demolició.

| Amidament | Uts. | Parcial |
|---|---|---|
| Segons Pla Gestió Residus | Volum |  |
|  | 8.270 |  |
| Total |  | 8.27 |

## 01.12 SEGURETAT I SALUT
Import: 22077.21

**E1448N** pa PA a justificar per la Seguretat i Salut a l'obra, en base a l'Estudi i el Pla de Seguretat i Salut
1 pa × 22077.21 = 22077.21

| Amidament | Uts. | Parcial |
|---|---|---|
|  | Ut |  |
|  | 1.000 |  |
| Total |  | 1 |

## TMA Classificacions Mediambient

### ZZ Selectiva LER

### ZR Selectiva RD 105/2008

### ZC Selectiva Bàsica

| Codi | Ut | Descripció | Preu |
|---|---|---|---|
| %U16151 | % | Part proporcional accessoris | 0 |

**%U16161** % Eines i mitjans auxiliars
Preu: 0
Eines i medis auxiliars

**%U16162** % Eines i mitjans auxiliars
Preu: 0
Eines i medis auxiliars

**%U16163** % Eines i mitjans auxiliars
Preu: 0
Eines i medis auxiliars

**%U16164** % Eines i mitjans auxiliars
Preu: 0
Eines i medis auxiliars

**%U16165** % Eines i mitjans auxiliars
Preu: 0
Eines i medis auxiliars

## Recursos

**M0204** h Pala carregadora pneumàtics
Pala carregadora neumàtics

**M0212B** h Camió de trabuc 16 m³
Camió de trabuc de 20 t

**P1613** u Cànon d'abocador
Canon d'abocador

**M0201** h Compressor aire gasoil 13,3 m³/h
Compressor amb dos martells

**M0214** h Camió grua 12 tn
Camió grua

**M0358** h Motoserra 80 cm³
Motoserra

**M0207** h Retroexcavadora 100 hp
Retroexcavadora

**M0229** h Compressor d'aire de gasoil 3m³
Electrobomba sumergible 20 kW

**P1615** u Condicionament de l'abocador
Acondiciament de l'abocador

**M0213** h Camió cisterna de 8 m³
Camió cisterna de 8 m3

**M0208** h Motoanivelladora
Motonivelladora

**M0211** h Corró de llança 650 kg
Picó vibrant amb placa 60 cm.

**P03061** m3 Tot-u artificial SE>35 NP ZA20 ZA32
Tot-u artificial

**P0508** m3 Formigó HM-20-P-12-I-AI, posat a l'obra en revest. cunetes
Formigó HM-20 posat a l'obra en revest. cunetes

**P06101** m2 Malla electrosoldada en acer corrugat B500T, de 20x20 cm i 8 mm de diàmetre
Malla electrosoldada en acer corrugat B 500 T, de 20x20 cm i 8 mm de diàmetre

**P1237** m Tub de pp DN200 mm., SN 8 kN/m2
Tub de pp d 200 mm., SN 8 kN/m2

**P1242** m Tub de pp DN400 mm., SN 8 kN/m2
Tub de pp d 400 mm., SN 8 kN/m2

**P1243** m Tub de pp DN500 mm., SN 8 kN/m2
Tub de pp d 500 mm., SN 8 kN/m2

**P12440** m Tub de pp DN630 mm., SN 8 kN/m2
Tub de pp d 630 mm., SN 8 kN/m2

**P1245** m Tub de pp DN800 mm., SN 8 kN/m2
Tub de pp d 800 mm., SN 8 kN/m2

**P0617** u Reixa i bastiment 985x495x70 mm D-400
Reixa i bastiment 985x495x70 mm.

**P06202** u Reixa i marc C-250
Reixa i bastiment 650x330x40 mm.

**P06203** U Reixa i marc C-250 anti-bicicletes
Reixa 840x340x70 mm i marc C-250 anti-bicicletes

**P0651** u Graó d'acer revestit de polipropilè, 40 cm d'amplada
Graó per a pou de registre 300x300x300 mm

**P0618** u Tapa fosa Ø650 mm. exterior, marc Ø800 mm., classe D-400
Tapa Ø650 mm. exterior i bastiment, pou Ø800 mm., estanca i insonora

**P0604** kg Claus d'acer zincats
Claus d'acer

**P0607** kg Acer corrugat B500S en barres
Acer corrugat B-500s en barres

**P0412** kg Emulsió bituminosa tipus C50BF4 IMP
Emulsió catiònica tipus ECI

**M0237** h Piconadora de pneumàtics 15 tn
Piconadora de pneumàtics 15 t

**P0406** kg Emulsió bituminosa termoadherent C60B3 TER
Emulsió termoadherent catiònica tipus ECR-1d

**P1007** m Vorada pref. form. 8x20 cm. tipus jardí
Vorada pref. form. 8x20 cm. jardí

**P19020** u Rigola blanca 20x20x8 cm
Rigola blanca 20x20x8

**P0811** m2 Rajola hidr. gris 20x20x4 cm
Rajola hidr. gris 20x20x4 c

**M0218** h Formigonera 250 litres i 5 HP
Formigonera de 250 l

**P0301** m3 Sorra per a formigons i morters
Sorra per a formigons i mort.

**P06100** m2 Malla electrosoldada en acer corrugat B500T, de 15x15 cm i 6 mm de diàmetre
Malla electrosoldada en acer corrugat B 500 T, de 15x15 cm i 6 mm de diàmetre

**P10095** u Peça cantonada 570x400x280 mm per a gual de vehicles ó vianants
Gual vehicles, peça cantonada 570x400x280 mm

**P091272** m Tub PEAD corrugat ext. llis int. DN90 mm
Tub corrugat Ø110 mm.

**M0221** h Camió formigonera de 9 m³
Camió formigonera de 6 m3

**P03060** m3 Tot-u artificial no classif
Tot-u artificial

**P101102** m Conductor Cu nu unipolar d'1x35 mm2
Conductor Coure nu de 1x35 mm2

**P0101** m Cinta senyalitzadora PVC 150 mm color groc
Cinta senyalitzadora PVC

**P10104** m Conductor Cu tetrapolar 4x6 rv 0,6/1 kV
Conductor Cu tetrapolar de 4x6 mm2

**P1236** m Tub de pp DN125 mm., SN 8 kN/m2
Tub de pp d 125 mm., SN 8 kN/m2

**P10109** m Conductor Cu tripolar 3x2,5 rv 0,6/1 kV
Conductor Cu 3x2,5 rv 0,6/1 kV

**P101101** m Conductor Cu bipolar 2x2,5 rv 0,6/1 kV
Conductor Cu 2x2,5 rv 0,6/1 kV

**P1439** m Suport acer galv. 100x50x3 mm
Suport acer galv. 100x50x3mm

**P1431** u Placa qm. refl. 40x60 cm
Fita qm. refl. 40x40 cm

**P1481** m Pal alumini diàmetre 76 mm. MB
Pal alumini 76 mm. diàmetre

**P1472** m Pal alumini diàmetre 90 mm. MC
Pal alumini 90 mm. diàmetre

**P14730** m Pal alumini diàmetre 114 mm. MD
Pal alumini diàmetre 114 o 140 mm. ME

**P14971** m2 Placa d'alumini de 0,50 m2 a 1,00 m2 nivell 3 DG
Placa d'alumini de 0,50 m2 a 1.00 m2 nivell 3 DG

**P14970** m2 Placa d'alumini de 0,50 m2 a 1,00 m2
Placa d'alumini de 0,50 m2 a 1.00 m2

**P14141** m Barrera seguretat doble ona termolacada en RAL verd-marró
Barrera seguretat doble ona

**P1444** m Sistema prot. motociclistes SPM-ES4TUB inclòs suports
Sistema prot. motociclistes SPM-ES4 inclòs suports

**P14452** u Extrem de 4,32 metres
Extrem de 4 metres

**P1230** m Tub PVC DN110 mm., PN 10
Ø

**A0905** pp Accessoris per a tub de polietilè
Accessori per a tub de polietilè

**P09107** m Tub PEAD DN110mm, PE-100, PN-10
Tub PEAD DN63mm, PE-100, PN-10

**P1241** m Tub de pp DN315 mm., SN 8 kN/m2
Tub de pp d 315 mm., SN 8 kN/m2

**P09507** m Tub PEAD DN110mm, PE-100, PN-16
Tub PEAD DN63mm, PE-100, PN-16

**P06206** u Tapa fosa 680x680x40, marc 700x700, classe B-125
Tapa fosa 680x680x40, marc 700x700, classe B125

**P0650** u Arqueta prefabricada 70x70x100 cm
arqueta prefab. 70x70x100

**M0333** m Parell de semàfors portàtils d'obra, telescòpics, amb comandament a distància, i calaixos de polieti
Sistema d'explotació que permet regular el pas alternatiu de vehicles per una carretera, amb 2 semàfors portàtils, cadascun d'ells col·locat en un extrem de la zona en obres.

**M0301** h Equip complert específic de minirasadora amb aspiració
Equip complert per a excavació amb microrasadora amb aspiració del material excavat, per a rases de fins a 30 cm d'amplària i fins a 90 cm de fondària

**P0201** kg Pigment inorgànic de color per a morters i ciments
Pigment inorgànic de color d'òxid de ferro per a morters i ciments

**P101230** u Pericó 70x70x80 mm pref. tipus B amb marc i tapa D-400
Pericó de formigó de 700x700 mm interiors, amb tapa de fosa dúctil D400 serigrafiada amb logo de la Diputació de Tarragona.

**P101231** u Pericó 140x70x80 mm pref. tipus C amb marc i tapa D-400
Pericó de formigó de 700x1400 mm interiors, amb tapa de fosa dúctil D400 serigrafiada amb logo de la Diputació de Tarragona.

**M0212** h Camió de 12 tn
Camió de 12 t

**P0603** m2 Tela metàl·lica galv. i plast
Tela metàl.lica galv. i plast

**P0906** m Pal tub acer galvanitzat DN48 mm
Pal tub acer galv. d 48 mm.

**P09901** m2 Emcub T-50 de 2,20x1,00 m acabat amb pedra natural tipus llosa
Panell prefabricat de formigó acabat en pedra natural

**O0101%U16161** % Eines i mitjans auxiliars
Eines i medis auxiliars

**O0102%U16162** % Eines i mitjans auxiliars
Eines i medis auxiliars

**O0110%U16163** % Eines i mitjans auxiliars
Eines i medis auxiliars

**P09901%U16164** % Eines i mitjans auxiliars
Eines i medis auxiliars

**M0203%U16165** % Eines i mitjans auxiliars
Eines i medis auxiliars

**E01081** m3 Morter de ciment gris amb additiu hidròfug
Morter industrial per a obra de paleta, de ciment, color gris, amb additiu hidròfug, categoria M-5 (resistència a compressió 5 N/mm²), subministrat a granel, segons UNE-EN 998-2.

**P08181** u Bloc de formigó 40x20x20 gris hidròfug
Bloc buit de formigó, per revestir, color gris, 40x20x20 cm, resistència normalitzada R10 (10 N/mm²)

**B05144** kg Adob mineral simple, sulfat amoni
Adob mineral solid de fons simple, sulfat amonic 21% gr

**M0215** h Grua autopropulsada de 25 tn
Grua autopropulsada de 12 t

**B05145** m3 Terra vegetal adobada, granel
Terra vegetal adobada, a granel
